# Neubau SFZ mit Einfachsporthalle in Aschau/Waldwinkel
Angebotsaufforderung (GAEB DA XML 3.3, DA83)
Projekt: 04833
Währung: EUR
Auftraggeber: Landratsamt Mühldorf, Färberstraße 1, 84453 Mühldorf
Erstellt mit: GXML Toolbox V3.3 R20230829, iTWO_64 V24.0.796, 14.04.2026

## 363.01 Spenglerarbeiten
Datum: 14.04.2026
EP-Anteile: Lohn; Material; Gerät; Sonstiges

*Hinweis: Baubeschreibung*
Baubeschreibung

Globale Angaben zum Bauvorhaben

Name und Anschrift des Auftraggebers:

Landkreis Mühldorf am Inn
Töginger Straße 18
84453 Mühldorf am Inn

Beschreibung des Bauvorhabens:
Spenglerarbeiten

Als SiGeKo wurde die Firma ASIKO aus Pocking beauftragt.

Arbeiten anderer Unternehmer auf der Baustelle:
, Zimmerer-Holzbau, HLS, ELO, Fenster- und Verglasungsarbeiten, Fassadenbauarbeiten

Angaben zur Örtlichkeit

Anschrift der Baustelle:

Aschau am Inn / Waldwinkel
Waldwinklerstraße 1a Aschau
84544 Aschau am Inn

Lage des Grundstücks:

Gemarkung Aschau am Inn, Flst. Nr. 329 und 329/1

Luftbild:

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
Der Landkreis Mühldorf am Inn beabsichtigt den Ersatzneubau des Sonderpädagogischen Förder-zentrums in Aschau am Inn / Waldwinkel(nachfolgend SFZ Aschau). Der Neubau ist im nordöstlichen Teil des Campus „Don Bosco Aschau am Inn“ geplant.

Die Baumaßnahme beginnt mit der Schadstoffsanierung der Bestandsgebäude im 4. Quartal 2024 Oktober/ November 2024. Im Anschluss erfolgt der Abbruch der Gebäudeteile T1, T2, T3, des Personalhauses, der Garagen sowie der Gebäudeteil über der Schwimmhalle. Ausgenommen sind die Turnhalle sowie das Schwimmbad. Im Bereich der Turnhalle erfolgt eine Schadstoffsanierung.

Nach erfolgtem Abbruch wird der Neubau erstellt. Die Erdarbeiten für den Neubau haben m 3. Quartal 2025 begonnendie gesamte Baumaßnahme soll bis Anfang 2028 fertiggestellt werden.

Das gesamte UG wird in Stahlbetonbauweise erstellt. Ab Oberkante Gelände entsteht ein – zum größten Teil massives – Holzbauwerk. Ausgenommen sind die Aula sowie die Treppen-, bzw. Technikkerne.

Eine Unterteilung in verschiedene Bauabschnitte erfolgt lediglich in Bezug auf das Schwimmbad und die Turnhalle. Hier ist die Nutzungsaufnahme des Badebetriebs unmittelbar nach Fertigstellung geplant.

Der Hauptkörper erstreckt sich über eine Länge von ca. 110 m und einer Breite von ca. 22 m bzw. 18 m von westlicher nach östlicher Richtung. Nördlich angebunden befinden sich zwei Gebäudefinger. Der mittig angeordnete mit einer Auskragung von ca. 17,5 m bzw. 13,5 m und einer Breite von ca. 23 m sowie der Anbindung an die bestehende Schwimmhalle in den Abmessungen von aus-kragend 17,5 m und einer Breite von ca. 21,5 m. An diesem Finger schließt westlich die bestehende 1-fach Turnhalle an.

Im Hauptbaukörper des Neubaus wird die Pausenhalle inkl. Mensa untergebracht. Auf allen Ge-schossen befinden sich WC-Anlagen - davon mind. eine barrierefrei - sowie Putz- und Technik-räume. Flurzonen und Fluraufweitungen sollen als pädagogische Ergänzungsflächen zur Verfügung stehen.

Der gesamte Schulbau – bestehend aus Aula, Mensa und Turnhalle – wird mit schallabsorbieren-der Raumakustik sowie zukunftsweisender Heizungstechnik ausgestattet. Alle Räume erhalten eine tageslichtgesteuerte Beleuchtung; in Unterrichts-, Schul- und Büroräumen werden dezentrale Lüftungsgeräte installiert. Bewegungsmelder in Fluren und WCs schalten sich bei Bedarf ein.

Untergeschoss

In östlicher Zufahrt befindet sich die Tiefgarage für 56 Stellplätze, davon ein behindertengerechter Parkplatz. Über zwei Treppenhäuser mit innenliegenden Aufzügen (erreichbar über eine Schleuse) wird das Gebäude barrierefrei erschlossen.

Im mittleren Gebäudefinger befinden sich zwei Werk- inkl. Nebenräume sowie Bereiche für Lehrmittel. Aufgrund des Geländeverlaufs zum nördlichen Steinbach hin sind die Werkräume ebenerdig mit Ausgang ins Freie.

Im Verbindungsbau zum Bestand und zur Schwimmbadtechnik ist die Groß- und Ausbildungskü-che von Don Bosco. Ein Speisenaufzug verbindet die Küche mit der Essensausgabe der Mensa. Neben einer Spül-, Warm- und Kaltküche ist eine Großküchenkühlung vorgesehen. Zusätzlich be-finden sich Lagerräume für Trockengüter, Getränke und Leergut sowie für den Pausenverkauf.

Sozialräume mit Büro für das Küchenpersonal sind angliedernd berücksichtigt. Die Erschließung der Umkleideräume ermöglicht eine Trennung in Rein-, und Unrein-Bereiche. Entsorgungsräume für den Küchenbetrieb sind im Grundriss berücksichtigt.

In den verbleibenden erdberührten Bereichen sind Technikräume für Lüftung, Elektronische Daten-verarbeitung, Brandmeldeanlage, Sicherheitsbeleuchtung sowie Niederspannungshauptverteilung.

Im Außenbereich vor der Tiefgaragenzufahrt erstrecken sich über eine separate Einfahrt ca. 64 Parkplätze für Hotelgäste und Angestellte sowie Besucherparkplätze für das SFZ. Davon werden zwei behindertengerechte Parkplätze ausgebildet.

Erdgeschoss

Der Haupteingang befindet sich auf der Südseite. Durch ihn gelangt man in die Aula. Dort ist ne-ben der Mensa mit Essensausgabe auch der Pausenverkauf. Die Mensa mit 156 Sitzplätzen entsteht im südlichen Bereich der Aula. Die Aula bietet Platz für max. 400 Personen (Konzertbestuhlung). Die Aula wird für schulische Veranstaltungen sowiel für das Berufsbildungswerk Don Bosco genutzt.

Nördlich der Aula befinden sich zwei Lehrküchen mit Speise- und Theoriebereich sowie ein Vorrats- und Waschraum. Gegenüber den Lehrküchen, zum Bereich „Pause I“ ausgerichtet, liegt die Werkstatt des Hausmeisters sowie ein Technikraum. Östlich angrenzend an die Aula erstreckt sich der Verwaltungsbereich mit Schulleitung und Sekretariat.

Im Gebäudegelenk zwischen Neubau, Bestand Einfachturnhalle und Schwimmbad erstreckt sich über alle Geschosse ein neues Treppenhaus.

Die Schulvorbereitende Einrichtung (SVE) mit vier Gruppen- und Nebenräumen erhält einen separaten Eingang über das östliche Außentreppenhaus und die Tiefgarage (beides barrierefrei). Direkt neben der SVE befindet sich ein weiteres, innenliegendes Treppenhaus. Von diesem gelangt man barrierefrei in die Tiefgarage bzw. in den Gartenbereich der SVE. Dieser ist nördlich und ebenerdig zur Tiefgarage angelegt.

Im mittig auskragenden Gebäudekomplex befindet sich ein Teil des Ganztagesbereiches mit Bibliothek.

1. Obergeschoss

Die Schwimmhalle wird überbaut. In der Aufstockung befinden sich Musikräume, der Rhythmikraum und der Konditionsraum für den Sportunterricht. Rhythmik- und Konditionsraum können über eine mobile Trennwand zu einem großen Sportraum umfunktioniert werden.

Im westlichen Bereich des Gebäudes sind bis zum Luftraum der Aula separate Bereiche für Lehrkräfte und Fachdienste untergebracht. Das Lehrerzimmer ist zum Freibereich Pausenhof I ausgerichtet. Ein Raum für Jugendsozialarbeit sowie zwei Klassenzimmer mit Nebenraum sind in Richtung Pausenhof II orientiert.

In der mittleren Gebäudeauskragung sind – parallel zum Erdgeschoss – weitere Räume des Ganztagsbereichs wie Lern-, und Ruheräume angeordnet.

In Richtung Osten befinden sich weitere Klassenzimmer mit Nebenräumen. Jeder Nebenraum wird mit den Klassenräumen über ein großes Glasfenster verbunden. Ein weiterer Raum für die Lehrkräfte sowie ein Timeout-Raum befinden sich ebenfalls in diesem Gebäudebereich.

Direkt an das Treppenhaus angeschlossen ist der Mehrzweckraum, inkl. Nebenzimmer.

2. Obergeschoss

Unmittelbar angrenzend an die Schwimmhalle befinden sich Räume für Informationstechnologie (ITG) sowie Textiles Gestalten. Der aufgeweitete Flur schafft Raum für eine Spiel- und Lernzone. Vom Westen bis zum mittleren Gebäudefinger entsteht ein PCB-Lehr- und Übungssaal mit Vorbe-reitungs- und Sammlungsraum. Zusätzlich entstehen Räume für die Berufs- und Lebensorientie-rung. Im mittleren Bereich finden sich Klassenzimmer inkl. Nebenräume sowie der Technik- und WC-Bereich. Weitere Räume sind: ein Raum für Lehrkräfte, ein Timeout-Raum, Bereich zum Aggressionsabbau, ein Streitschlichter- sowie ein Elternsprechzimmer. Im östlichen Teil – parallel zum 1. OG – befinden sich weitere Klassenzimmer mit Nebenraum, ein Raum für die Lehrkraft sowie ein weiterer Timeout-Raum.

Außenanlagen

Im östlichen Teil des Schulcampus – auf dem Gelände des ehemaligen Hartplatzes – entsteht ein neuer Busbahnhof, von dem aus ein Fußweg zum Schulgebäude hinführt.

Es entstehen zwei Pausenhöfe: Zum einen die Freifläche Pause I westlich des Neubaus und zum anderen nördlich die Freifläche Pause II. Der Freibereich Pause II erstreckt sich zwischen den Schulküchen, der Schwimmhalle sowie dem Ganztagesbereich, nördlich der Aula. Für die SVE ist im Norden ein eigener Pausen- bzw. Außenspielbereich vorgesehen.

Auf dem Gelände des bestehenden Rasenspielfeldes, weiter westlich auf dem Gelände, entstehen folgende Außensportflächen:

§ Verkleinertes Rasenspielfeld (60 x 40 m)

§ Ein Allwetterplatz (26 x 44 m) mit Weitsprunganlage

Die bestehende Laufbahn wird – wie auch die vorhandenen Umkleidehäuschen mit Nebenräumen – saniert.

An das Bauvorhaben grenzen folgende Bebauungen an:

Wohnheime Don Bosco Berufsschulen  Abstand ca.8,00 m
Kirche, Abstand ca. 30,00 m
Berufsschule Don Bosco, Abstand 10,00 m
Gästehaus Don Bosco, Abstand ca. 15,00m
Bach: Steinbach
Im Bereich der BE Fläche grenzt noch eine Kapelle an das Grundstück, Abstand ca. 8,00m
Auf Bebeuauungen und Grundstücke in diesem Raum ist größte Rüksicht zu nehmen. Jegliche Arbeiten sind so auszuführen, dass Beschädigungen andere Gebäude oder Grundstücke, Bäume, Grünanlagen, Bäche etc. ausgeschlossen sind.
Termine und Fristen

Vorgesehener Gesamt- Bauablauf:
Die Spartentrennung, das Freischalten der Abbruchbereiche und die Erstellung des Entnahmepunktes Baustrom in der Baustelleneinrichtungsfläche erfolgen vor Leistungsbeginn bauseits.

Vorgesehener Beginn
siehe Termine

Lage und Transportwege
Zufahrtmöglichkeiten:
Straßenbreite ca. 3,5m

Baustellenzufahrt über die "Waldwinkler Straße"

Für den Verkehr freizuhaltende Flächen:
Die Zufahrtsstraße "Waldwinkel" ist  für den öffentlichen Verkehr immer freizuhalten. Die Zuwege dürfen nur für An- und Abtransport verwendet werden, wenn nicht anders möglich und dies, im Vorfeld, mit der Bauleitung abgestimmt wurde.
Baustellenverkehr:
Die Baustelle darf nur über gekennzeichnete Zu- und Ausfahrten befahren werden.
Auf der Baustelle können keine Parkflächen für Kraftfahrzeuge zur Verfügung gestellt werden.
Wege für den Personen- und Fahrzeugverkehr auf der Baustelle dürfen durch die Bauarbeiten nicht beeinträchtigt werden.
Zufahrtswege für Feuerwehr-, Rettungs-, Polizei- und sonstige Hilfsfahrzeuge sind stets freizuhalten. Auf der Baustelle gilt die Straßenverkehrsordnung.
Liefer- und Abtransporte dürfen nicht zu den Stoßzeiten des Schulbetriebs stattfinden, damit das Unfallrisiko auf ein Minimum reduziert werden kann.

Sonstige Baustelleneinrichtung
Erschließung:
Die Baustelle wird allseitig mit einem Bauzaun geschlossen. Siehe Baustelleneinrichtungsplan.

Lager- und Aufstellflächen:
Gemäß dem beiliegenden Lageplan ist in Abstimmung mit dem Auftraggeber ein Baustelleneinrichtungskonzept zu erstellen. Dieses und die erforderliche Baustelleneinrichtung ist Bestandteil der Leistung. Der Auftragnehmer ist verpflichtet geeignete Sicherungsmaßnahmen gegen unbefugtes Betreten der Baustelle durchzuführen.

Ver- und Entsorgungsleitungsanschlüsse:
Im Bereich der Baumaßnahme sind folgende Anschlüsse vorhanden:
Abwasser
Die Verlegung der dazugehörigen Verbindungsleitungen von der Entnahmestelle bis zum Verwendungsort obliegt dem AN. Elektrische Geräte sind über einen geeigneten separaten FI-Schutzschalteradapter zum bestehenden Hausnetz abzusichern.

Zusatz Abwasser:
Durch den Bauprozess belastete Abwässer sind vom AN extern zu entsorgen. Eine Einleitung in vorhandene Entwässerungsleitungen ist nicht statthaft. Dies gilt speziell für Abwasser aus Reinigung von Werkzeugen und Maschinen.

Genehmigungen:
Behördengenehmigungen, z. B. zur Sondernutzung öffent- lichen Straßenraumes, die zur Ausführung der Vertragsleistungen erforderlich werden, sind vom AN einzuholen. Damit verbundene Gebühren sind die die Einheitspreise mit einzukalkulieren.

Sonstige Angaben zur Baustelle

Brandschutzmaßnahmen während der Bauzeit:

Brennbare Abfallstoffe sind täglich aus dem Bauobjekt zu entfernen.

Falls eine Brandsicherheitswache nach DGUV Regel 100-500 im Zuge des Montageablaufes notwendig ist dies in den EP einzukalkulieren

Heißarbeiten/ Arbeiten mit Feuer/ Brandschutz:

Schweißarbeiten oder andere Arbeiten mit Feuer, wie z. B. Schneiden, Löten, Auftauen oder Trennschleifen stellen im gesamten Gebäudebereich durch die Entstehungsmöglichkeit von Brand oder Explosion eine besondere Gefahr für Leib und Leben dar.
Bei derartigen Arbeiten muss besondere Sorgfalt gewahrt werden.
Werden sogenannte "Heißarbeiten" durchgeführt, ist dies rechtzeitig vor Arbeitsbeginn mit der Objektüberwachung abzustimmen.
Auf die Beachtung der einschlägigen Richtlinien sowie auf den Arbeits- und Gesundheitsschutz wird ausdrücklich hingewiesen.

Hindernisse im Erdreich:
Das Grundstück wurde auf vermutete Kampfmittel untersucht.Im Projektgebiet "Neubau SFZ Aschau am Inn / Waldwinkel" konnte keine potetielle Kampfmittelbelastung ermittelt werden.
Gem. Baufachlicher Richtlinien Kampfmittelräumung besteht kein weiterer Handlungsbedarf (Kategorie 1).

Entsorgung von Abfall nach DIN 18299

Die Entsorgung von Abfall nach den Abschnitten 4.1.11 und 4.1.12 ATV DIN 18299 hat umgehend, spätestens täglich zum Abschluss der jeweiligen Arbeiten, zu erfolgen.

Alternativ zum Abfahren ist das Entsorgen in geeignete, auf der Baustelle lagernde Abfalltransportbehälter des Auftragnehmers zulässig. Es obliegt in diesem Fall dem jeweiligen Auftragnehmer selber dafür zu sorgen, dass keine Unbefugten Abfälle in diese Behälter füllen.

*Hinweis: Vorbemerkung Sicherheits- und Baustelleneinrichtung*
Sicherheits- und Baustelleneinrichtung

Technische Vorbemerkungen

Mitgeltende Normen und Regeln

Allgemeines
Es gelten jeweils die Normen und Regeln in der zum Vertragsschluss gültigen Fassung einschließlich der Änderungen, Berichtigungen und Beiblätter.

Soweit in der Leistungsbeschreibung auf Technische Spezifikationen, z.B. nationale Normen, mit denen europäische Normen umgesetzt werden, europäisch technische Bewertungen, gemeinsame technische Spezifikationen und internationale Normen, Bezug genommen wird, werden auch ohne den ausdrücklichen Zusatz: „oder gleichwertig“, immer gleichwertige Technische Spezifikationen in Bezug genommen.

DIN 18920
Vegetationstechnik im Landschaftsbau - Schutz von Bäumen, Pflanzenbeständen und Vegetationsflächen bei Baumaßnahmen

DIN EN 61439-5; VDE 0660-600-5
Niederspannung- Schaltgerätekombinationen - Teil 5: Schaltgerätekombinationen in öffentlichen Energieverteilungsnetzen

ASR
Technische Regeln für Arbeitsstätten (ASR)

ASR A5.2
Anforderungen an Arbeitsplätze und Verkehrswege auf Baustellen im Grenzbereich zum Straßenverkehr – Straßenbaustellen

BaustelleneinrVV HA
Technische Baubestimmungen; Baustelleneinrichtungen; Sicherheitsregeln für die Einrichtung und den Betrieb auf Baustellen

RSA 95
Richtlinien für die Sicherung von Arbeitsstellen an Straßen (RSA)

Angaben zu Stoffen und Bauteilen
Baustromverteiler müssen mindestens der Schutzart IP 43, die ggf. dazu gehörenden Messeinrichtungen IP 54 entsprechen

Sonstige Angaben
Zu den auf der Baustelle vorzuhaltenden Ausführungsunterlagen zählt neben den Ausführungsplänen auch eine Ausfertigung dieser Leistungsbeschreibung.

Angaben zur Ausführung

Allgemeines

Baustelleneinrichtung auf Grasnarbe oder Humus ist nicht gestattet. Die Kronen- und Wurzelbereiche von Bäumen sind frei zu halten. Das gilt auch für Materiallagerungen.

Vorhandene Grenzsteine und Vermessungsmarkierungen sind mit Beginn der Arbeiten im Zuge der Baustelleneinrichtung bis zum Räumen der Baustelleneinrichtung zu sichern.

Vor Beginn der Arbeiten hat sich der Auftragnehmer über den Verlauf von Leitungen, Kabel usw. (unter- und überirdisch) zu informieren. Notwendige Umlegungen sind rechtzeitig vom Auftragnehmer zu beantragen. Baustellen- und endgültige Anschlüsse müssen grundsätzlich zugänglich bleiben und geschützt werden. Im Zweifel ist vom Auftragnehmer an den Auftraggeber ein Hinweis zu geben, erforderlichenfalls ist eine Festlegung zu treffen.

Werden durch die Baustelleneinrichtung Rechte Dritter - insbesondere von Nachbarn - für die Dauer der Bauarbeiten oder vorübergehend und kurzfristig beeinträchtigt, ist der Bauherr oder die Bauleitung unverzüglich zu informieren. Das gilt auch im Zweifel über das Vorliegen von Rechten oder bei zu vermutenden Beeinträchtigungen bzw. bei Beschädigung vorhandener Bauwerke oder Bauteile.

Der Auftragnehmer ist verpflichtet, die erforderlichen Maßnahmen zum Schutz vor Winterschäden zu treffen. Dazu gehört auch die ggf. erforderliche Kontrolle der Baustelle, insbesondere der Schutz der Messeinrichtungen unabhängig von deren Rechtsträgerschaft.

Beim Abbau der Baustelleneinrichtung ist zu beachten:

Der Auftraggeber ist über den beabsichtigten Abbau der Baustelleneinrichtung oder von wesentlichen Teilen derselben zu informieren.
Nicht mehr benötigte Teile der Baustelleneinrichtung sind unverzüglich zu entfernen.
Nach Abbau der Baustelleneinrichtung sind das dafür benötigte Gelände bzw. die genutzten baulichen Anlagen und Gebäude in den ursprünglichen Zustand zu versetzen, soweit technisch möglich und falls nichts anderes vereinbart ist.
Werden öffentliche Flächen über das vorgesehene Maß hinaus (zeitlich oder räumlich) auf Veranlassung des Auftragnehmers in Anspruch genommen, hat dieser die entsprechende Abstimmung mit den Behörden vorzunehmen (z.B. Sondernutzungserlaubnis nach StVO) und die erhöhten Gebühren zu tragen.

Verkehrssicherung

Angaben zur Abrechnung

In den Preis einzurechnen sind die Gebühren im Zusammenhang mit der beschriebenen Baustelleneinrichtung, soweit sie nicht sowieso vom Auftragnehmer zu tragen sind.

*Hinweis: Zusätzliche technische Vorbemerkungen*
Zusätzliche technische Vorbemerkungen

Folgende Vorschriften sind zu beachten.
Sie gehören auch ohne besondere weitere Erwähnung in den Leistungspositionen mit zur vollständigen Leistung. Evtl. Mehraufwendungen, die sich hieraus ergeben, sind als Nebenleistung in die Einheitspreise einzurechnen.

Höhenangaben
Der Auftragnehmer übernimmt die Meterrisse des Bauhauptunternehmers in eigener Verantwortung.

Beschreibung
Nachfolgend beschriebene Leistungen umfassen Dacheindeckungsarbeiten mit Gleit-, Falz-, Profilbahnen, Dachentwässerungsarbeiten sowie Verblechungsarbeiten.

Dachentwässerung während der Bauzeit
Für die Abführung von Tagwasser während der Bauzeit sind -soweit erforderlich- Notknie- und Ablaufrohre vorzuhalten und so anzubringen, dass sie über die Fassadengerüste hinausragen.

Befestigungen
Die Profilbahnen werden durchdringungsfrei mit Gleitclips, Richtclips/- profile oder Clipleiste befestigt. Eine indirekte Befestigung von Abdeckungen etc. erfolgt mit Haften, Schiebehaften, durchgehenden Haftstreifen, Zahnleisten, Einhangprofilen oder Vorstoßblechen unter Gewährleistung einer ungehinderten Längenänderung infolge Temperatureinflüssen.
Anzahl und Abstände der Gleitclips, Haften sind unter Berücksichtigung von Windsogkräften festzulegen. Gemäß allgemeiner bauaufsichtlicher Zulassung Nr. Z-14.1-4, Verbindungselemente zur Verbindung von Bauteilen im Metallleichtbau, Kapitel 3.1.1 Allgemeines, gilt: "Verbindungselemente, die vollständig oder teilweise der Bewitterung oder einer ähnlichen Feuchtebelastung ausgesetzt sind, müssen aus nichtrostendem Werkstoff bestehen.
Die Richtlinien für die Ausführung von Metall- Dächern, - Außenwandbekleidungen und Bauklempnerarbeiten sind zu beachten.

Schutz der Leistung des AN bis zur Abnahme sind Leistungsbestandteil.

Liefernachweis
Bei den ausgeschriebenen Profilbahnen handelt es sich um Produkte der Firma

Zambelli

Angebotenes Fabrikat Blechdach
'....................................................'

Angebotenes Fabrikat Gründach
'....................................................'

Angebotenes Fabrikat Seilsicherung
'....................................................'

Gleichwertigkeit
Gleichwertige Produkte sind zur Ausschreibung zugelassen. Der Nachweis der Gleichwertigkeit ist vom AN in allen vom AG bzw. Architekten geforderten Punkten zu führen. Neben den technischen Eigenschaften der Produkte können auch andere Gesichtspunkte für die Gleichwertigkeit wesentlich sein, insbesondere die gewünschte optische Erscheinung, gesicherte Ersatzteilbeschaffung, einheitliche Lagerhaltung für den Bauunterhalt etc.
Die Einhaltung der Verarbeitungsrichtlinien des Herstellerwerkes bzw. der Allgemeinen bauaufsichtlichen Zulassung gehört jeweils zur Leistung.
Die Verringerung des Leistungsumfangs oder Nachteile für den AG durch Wahl eines Produkts ohne entsprechende Verarbeitungsrichtlinien werden nicht akzeptiert. Falls der AN von genannten Fabrikaten abweichen will, müssen im Angebot bei den einzelnen Positionen die zur Ausführung vorgesehenen Fabrikate angegeben werden. Wird vom AN kein anderes Fabrikat angegeben oder das vom AN vorgeschlagene Produkt nicht als gleichwertig anerkannt, ist das im Leistungsverzeichnis genannte zu verwenden.

Bei Alternativ- Angeboten ist für die Distanzkonstruktion, in Höhe der Wärmedämmung, dem Einfluss auf den U- Wert des Dachaufbaus u.a. wegen der Energieeinsparverordnung EnEV besondere Beachtung zu schenken.
Die ungünstigen Wärmedurchlasswiderstände von durchgängig metallischen Befestigungs- und Haltekonstruktionen sind unbedingt zu berücksichtigen, der U- Wert entsprechend nachzuweisen, und erforderlichenfalls die Dicke der Dämmstoffe anzugleichen (siehe auch Untersuchungsbericht
"Untersuchung der Wärmebrückenwirkung von unterschiedlichen Befestigungen für leichte Metalldächer mittels zwei- und dreidimensionalen numerischen Berechnungen mit Abschätzung der möglichen Unterschiede des Heizenergieverbrauchs für die betrachteten Konstruktionsvarianten" des FIW Forschungsinstitut für Wärmeschutz e.V. München, Stand 17.01.2020).

Gemäß Untersuchungsbericht vom FIW Forschungsinstitut für Wärmeschutz e.V. München vom 17.01.2020 ergibt sich zum Beispiel bei Verwendung von:

- Holzlattung, zweilagig, Abstand 1,20 m, folgender U-Wert:
Dämmstoffdicke (WLG 035), U-Wert inkl. Wärmebrückenwirkung 180 mm, 0,204  W/(m2K)

- Clipleiste / Richtprofil 750, Abstand 1,80 m, auf trittfester
Wärmedämmung, folgender U-Wert:
Dämmstoffdicke (WLG 037)  U-Wert inkl. Wärmebrückenwirkung 180 mm, 0,206  W/(m2K)

- Thermo-Z Distanzprofil, einlagig, Abstand 1,80 m, folgender U-Wert:
Dämmstoffdicke (WLG 035)  U-Wert inkl. Wärmebrückenwirkung 180 mm, 0,208  W/(m2K)

Gerüst
Ein geeignetes Gerüst für die Dacheindeckungs- und Klempnerarbeiten nach den Unfallverhütungsvorschriften wird dem AN bauseits zur Gebrauchsüberlassung gestellt, sofern im Leistungsbestandteil nichts anderes beschrieben ist.

Leistungsbestandteil
Herstellen, Liefern und Montieren, einschl. aller erforderlichen Nebenleistungen sind auch ohne besondere Erwähnung in den Positionstexten Leistungsbestandteil.

Baustelleneinrichtung
Einrichten der Baustelle einschl. An- und Abtransport der erforderlichen Geräte und Maschinen für die gesamte Vertragszeit ist Leistungsbestandteil. Eine gesonderte Vergütung erfolgt nicht; die Aufwendungen für eine Baustelleneinrichtung ist in die Einheitspreise einzurechnen, soweit dies nicht im Leistungsteil gesondert ausgeschrieben ist.

Vorschriften
Für die Ausführung der beschriebenen Leistung sind:
Montagerichtlinien der Herstellerfirma,
die allgemeinen Regeln der Technik,
die Europäische Technische Bewertungen bzw. bauaufsichtliche/baurechtliche Zulassungsbescheide und die nachfolgend aufgeführten Normen und Richtlinien einzuhalten.
DIN EN 1991-1: Eurocode 1: Einwirkungen auf Tragwerke
DIN 1960-100: Entwässerungsanlagen für Gebäude und Grundstücke
DIN 4102 (DIN EN 13501): Brandverhalten von Baustoffen und Bauteilen
DIN 4108: Wärmeschutz im Hochbau
DIN 4113: Aluminiumkonstruktionen unter vorwiegend ruhender Belastung
DIN 18338: VOB-Teil C, Dachdeckung- und Dachabdichtungsarbeiten
DIN 18339: VOB-Teil C, Klempnerarbeiten
DIN 18807: Trapezprofile im Hochbau
DIN EN 612: Hängedachrinnen und Regenrohre aus Metallblech
DIN EN 13162: Wärmedämmstoffe für Gebäude

Klempnerfachregeln bzw. Richtlinien für die Ausführung von Metalldächern aus industriell vorgefertigten Klemm- Falz- Profilen (Herausgegeben vom Zentralverband Sanitär- Heizung- Klima, St. Augustin), sowie Richtlinien und Fachregeln des IFBS Industrieverband für Bausysteme im Metallleichtbau.

CE- Kennzeichen gemäß Europäisch Technischer Bewertung ETA des Deutschen Institutes für Bautechnik, Berlin bzw. EN 14782 für die Metalldachsysteme: ETA

Allgemeine bauaufsichtliche Zulassungen des Deutschen Institutes für Bautechnik, Berlin:
Befestigungsklemmen (Solar-/Schneefang-/Trittstufenhalter): Nr. Z-14.4
Absturzsicherungssysteme für Gleit-Falzprofildachsysteme: Nr. Z-14.9

Die Profilbahnen mit werkseitig vorgefertigten Gleit-Falzverbindungen sind selbsttragend, begehbar, ohne Querstoss und ab 1,5 Grad Dachneigung einsetzbar.
Die Verbindung der Profilbahnen erfolgt kraft- und formschlüssig, ausschließlich durch Klemmwirkung, ohne zusätzliches maschinelles Verfalzen oder Verbördeln der einzelnen Elemente am Bau auch bei niedrigen Außentemperaturen. Die temperaturbedingte Längenausdehnung der Profilbahnen wird ermöglicht durch die durchdringungsfreie Montage auf Gleitclips, Richtclips / -profile oder Clipleiste.

*Hinweis: Abdichtungsarbeiten*
Abdichtungsarbeiten

Technische Vorbemerkungen

Mitgeltende Normen und Regeln

Allgemeines

Es gelten jeweils die Normen und Regeln in der zum Vertragsschluss gültigen Fassung einschließlich der Änderungen, Berichtigungen und Beiblätter.

Soweit in der Leistungsbeschreibung auf Technische Spezifikationen, z. B. nationale Normen, mit denen Europäische Normen umgesetzt werden, europäisch technische Bewertungen, gemeinsame technische Spezifikationen, Internationale Normen, Bezug genommen wird, werden auch ohne den ausdrücklichen Zusatz: „oder gleichwertig“, immer gleichwertige Technische Spezifikationen in Bezug genommen.

DIN EN 12591
Bitumen und bitumenhaltige Bindemittel - Anforderungen an Straßenbaubitumen

DIN EN 12597
Bitumen und bitumenhaltige Bindemittel - Terminologie

DIN EN 13074-1
Bitumen und bitumenhaltige Bindemittel - Rückgewinnung des Bindemittels aus Bitumenemulsion oder verschnittenen oder gefluxten Bitumen - Teil 1: Rückgewinnung durch Verdunstung

DIN EN 13074-2

Bitumen und bitumenhaltige Bindemittel - Rückgewinnung des Bindemittels aus Bitumenemulsion oder verschnittenen oder gefluxten Bitumen - Teil 2: Stabilisierung nach Rückgewinnung durch Verdunstung

BWA-Richtlinien
BWA-Richtlinien für Bauwerksabdichtungen Grundwissen Ausführung von Abdichtungen
Herausgeber: BFA-BWA - Bundesfachabteilung Bauwerksabdichtung im Hauptverband der Deutschen Bauindustrie e.V.

IVD-Merkblatt Nr. 3-1
Konstruktive Ausführung und Abdichtung von Fugen in Sanitär- und Feuchträumen. Teil 1: Abdichtung mit spritzbaren Dichtstoffen
Herausgeber: Industrieverband Dichtstoffe e.V. (IVD)

IVD-Merkblatt Nr. 3-2
Konstruktive Ausführung und Abdichtung von Fugen in Sanitär- und Feuchträumen Teil 2: Abdichtung von Wannen und Duschwannen in Verbindung mit flexiblen Zargenbändern/Wannenrand-Dichtbändern
Herausgeber: Industrieverband Dichtstoffe e.V. (IVD)

IVD-Merkblatt Nr. 4
Abdichten von Fugen im Hochbau mit aufzuklebenden Elastomer-Fugenbändern
Herausgeber: Industrieverband Dichtstoffe e.V. (IVD)

IVD-Merkblatt Nr. 14
Dichtstoffe und Schimmelpilzbefall Ursachen – Vorbeugung – Sanierung
Herausgeber: Industrieverband Dichtstoffe e.V. (IVD)

IVD-Merkblatt Nr. 17
Anschlussfugen im Schwimmbadbau
Herausgeber: Industrieverband Dichtstoffe e.V. (IVD)

IVD-Merkblatt Nr. 27
Abdichten von Anschluss- und Bewegungsfugen an der Fassade mit spritzbaren Dichtstoffen
Herausgeber: Industrieverband Dichtstoffe e.V. (IVD)

IVD-Merkblatt Nr. 28
Sanierung von defekten Fugenabdichtungen an der Fassade
Herausgeber: Industrieverband Dichtstoffe e.V. (IVD)

Merkblatt
Hinweise für die Ausführung von Abdichtungen im Verbund mit Bekleidungen und Belägen aus Fliesen und Platten für den Innenbereich
Herausgeber: Fachverband Fliesen und Naturstein im ZDB

Richtlinie
Planung und Ausführung von Abdichtungen mit mineralischen Dichtungsschlämmen
Herausgeber: Deutsche Bauchemie e.V.

Richtlinie
Richtlinie für die Planung und Ausführung von Abdichtungen mit polymermodifizierten Bitumendickbeschichtungen (PMBC)
Herausgeber: Deutsche Bauchemie e.V.

Richtlinie
Planung und Ausführung von Abdichtungen erdberührter Bauteile mit flexiblen Dichtungsschlämmen
Herausgeber: Deutsche Bauchemie e.V.

vdd Technische Regeln
Technische Regeln für die Planung und Ausführung von Abdichtungen mit Polymerbitumen- und Bitumenbahnen
Herausgeber: vdd-Industrieverband Bitumen- Dach- und Dichtungsbahnen e.V.

VdS 2008
Feuergefährliche Arbeiten; Richtlinien für den Brandschutz
Herausgeber: Gesamtverband der Deutschen Versicherungswirtschaft e.V. (GDV)

VdS 2021
Baustellen – Unverbindlicher Leitfaden für ein umfassendes Schutzkonzept
Herausgeber: Gesamtverband der Deutschen Versicherungswirtschaft e.V. (GDV)

VdS 2047
Sicherheitsvorschriften für feuergefährliche Arbeiten
Herausgeber: Gesamtverband der Deutschen Versicherungswirtschaft e.V. (GDV)

WTA-Merkblatt 4-5-99/D
Beurteilung von Mauerwerk - Mauerwerksdiagnostik
Herausgeber: Wissenschaftlich-Technische Arbeitsgemeinschaft für Bauwerkserhaltung und Denkmalpflege e.V. (WTA)

WTA-Merkblatt 4-6-14/D
Nachträgliches Abdichten erdberührter Bauteile
Herausgeber: Wissenschaftlich-Technische Arbeitsgemeinschaft für Bauwerkserhaltung und Denkmalpflege e.V. (WTA)

WTA-Merkblatt 4-7-15/D
Nachträgliche mechanische Horizontalsperre

Herausgeber: Wissenschaftlich-Technische rbeitsgemeinschaft für Bauwerkserhaltung und Denkmalpflege e.V. (WTA)

WTA-Merkblatt 4-10-15/D
Injektionsverfahren mit zertifizierten Injektionsstoffen gegen kapillaren Feuchtetransport

Herausgeber: Wissenschaftlich-Technische rbeitsgemeinschaft für Bauwerkserhaltung und Denkmalpflege e.V. (WTA)

WTA-Merkblatt 4-11-16/D
Messung des Wassergehalts bzw. der Feuchte von mineralischen Baustoffen
Herausgeber: Wissenschaftlich-Technische Arbeitsgemeinschaft für Bauwerkserhaltung und Denkmalpflege e.V. (WTA)

WTA-Merkblatt 4-12-16/D
Ziele und Kontrolle von Schimmelpilzschadensanierungen in Innenräumen
Herausgeber: Wissenschaftlich-Technische Arbeitsgemeinschaft für Bauwerkserhaltung und Denkmalpflege e.V. (WTA)

ZDB Merkblatt
Abdichtungen im Verbund (AIV)
Herausgeber: Fachverband Fliesen und Naturstein im ZDB E.V.

Gerüste

Gerüste werden bauseits gestellt als Fassadengerüst
Lastklasse3 (bis 2 kN/m²)
BreitenklasseW09
Das Auf-, Um- und Abbauen sowie Vorhalten von Gerüsten für  eigene Leistungen, sofern die zu bearbeitende oder zu bekleidende Fläche nicht höher als 3,50 m über der Standfläche des hierfür erforderlichen Gerüstes liegt, sind in die Leistungen, für die diese Gerüste erforderlich sind, einzurechnen.

Angaben zur Ausführung

Allgemeines

Das Lagern von Druckgasflaschen in Kellerräumen, Treppenhäusern, Durchgängen und Durchfahrten ist untersagt. Bei Arbeiten mit brennbaren Gasen muss ein Feuerlöscher, tragbar, nach DIN EN 3 vorhanden sein.
Der Beginn der Abdichtungsarbeiten ist der Bauleitung rechtzeitig mitzuteilen, damit eine Überwachung der Arbeiten sichergestellt werden kann.

Bevor Abdichtungen durch weitere Arbeiten, z.B. durch Vorstellen von Schutzschichten, verdeckt werden, muss die Leistung durch den Auftraggeber abgenommen werden. Die Bauleitung ist entsprechend frühzeitig zu informieren.

Kelleraußenwände mit Dichtungsschichten sind stets vor dem Einhängen von Fertigteilen (Lichtschächte etc.) bis zu den Fertigteil-Innenkanten zu beschichten.

Die Überprüfung des Untergrundes umfasst auch den Hinweis auf vorstehende Teile, z. B. Drähte, Rundstahlenden, Anker und dergleichen sowie auf unverschlossene Öffnungen von Spanndrähten, Verbindungsstäben und dergleichen.

Der Anschluss Sohle zur Wand im Außenbereich ist bzgl. Sauberkeit entsprechend der Anforderungen des geplanten Abdichtungssystems zu untersuchen und ggf. von Mörtelresten u. dgl. mechanisch zu befreien.

Zur schnelleren Trocknung bei kühler Witterung dürfen unter Beachtung der Herstellervorschriften nur Warmluftgebläse eingesetzt werden.

Offene Flammen und Infrarotstrahler sind verboten.

Vor dem Aufbringen oder Vorstellen von Schutzschichten muss die Dichtung durchgetrocknet sein.

Beim Kehlenstoß von Dichtungsbahnen als Übergang von waagerechten zu senkrechten Flächen sind die Stoßüberdeckungen an der senkrechten Fläche anzuordnen.

Beim Kantenstoß von Dichtungsbahnen als Übergang von waagerechten zu senkrechten Flächen ist darauf zu achten, dass die Abdichtungslagen der waagerechten Fläche die entsprechenden Abdichtungslagen der senkrechten Fläche überdecken, damit das Wasser nicht gegen den Stoß läuft.

Das Einstellen der Wasserhaltung, um die Funktionsfähigkeit der Dichtung nachweisen zu können, sowie die Sicherung gegen Auftrieb ist mit dem Auftraggeber abzusprechen.

Bituminöse Abdichtungen, die beim Verlegen von Bewehrungsstahl gefährdet werden können, sind mit einem Anstrich aus Zementmilch zu versehen, um mechanische Beschädigungen erkennen zu können.

Bituminöse Abdichtungen, die im vertikalen oder stark geneigten Bereich starker Sonneneinstrahlung ausgesetzt sind, sind mit einem Anstrich aus Zementmilch zu versehen oder mit Planen abzuhängen, um ein Erwärmen und Abrutschen der Dichtung zu verhindern.

Sonstige Angaben

Der Auftragnehmer hat dafür Sorge zu tragen, dass während der Ausführung seiner Leistungen immer mindestens ein fließend deutsch sprechender Mitarbeiter seiner Firma auf der Baustelle anwesend ist.

Zu den auf der Baustelle vorzuhaltenden Ausführungsunterlagen zählt neben den Ausführungsplänen auch eine Ausfertigung dieser Leistungsbeschreibung.

*Hinweis: Dachabdichtungsarbeiten*
Dachabdichtungsarbeiten

Technische Vorbemerkungen

Mitgeltende Normen und Regeln

Allgemeines

Es gelten jeweils die Normen und Regeln in der zum Vertragsschluss gültigen Fassung einschließlich der Änderungen, Berichtigungen und Beiblätter.

Soweit in der Leistungsbeschreibung auf Technische Spezifikationen, z. B. nationale Normen, mit denen Europäische Normen umgesetzt werden, europäisch technische Bewertungen, gemeinsame technische Spezifikationen, Internationale Normen, Bezug genommen wird, werden auch ohne den ausdrücklichen Zusatz: „oder gleichwertig“, immer gleichwertige Technische Spezifikationen in Bezug genommen.

DIN 4109-1
Schallschutz im Hochbau - Teil 1: Mindestanforderungen

DIN 4109-2
Schallschutz im Hochbau - Teil 2: Rechnerische Nachweise der Erfüllung der Anforderungen

DIN 14094-2
Feuerwehrwesen - Notleiteranlagen - Teil 2: Rettungswege auf flachen und geneigten Dächern

DIN 18531-1
Abdichtung von Dächern sowie von Balkonen, Loggien und Laubengängen - Teil 1: Nicht genutzte und genutzte Dächer - Anforderungen, Planungs- und Ausführungsgrundsätze

DIN 18531-3
Abdichtung von Dächern sowie von Balkonen, Loggien und Laubengängen - Teil 3: Nicht genutzte und genutzte Dächer - Auswahl, Ausführung und Details

DIN 18531-4
Abdichtung von Dächern sowie von Balkonen, Loggien und Laubengängen - Teil 4: Nicht genutzte und genutzte Dächer - Instandhaltung

DIN 18531-5
Abdichtung von Dächern sowie von Balkonen, Loggien und Laubengängen - Teil 5: Balkone, Loggien und Laubengänge

DIN 68365
Schnittholz für Zimmererarbeiten - Sortierung nach dem Aussehen - Nadelholz

DIN 68800-3
Holzschutz - Teil 3: Vorbeugender Schutz von Holz mit Holzschutzmitteln

DIN EN 335
Dauerhaftigkeit von Holz und Holzprodukten - Gebrauchsklassen: Definitionen, Anwendung bei Vollholz und Holzprodukten

DIN EN 350
Dauerhaftigkeit von Holz und Holzprodukten - Prüfung und Klassifizierung der Dauerhaftigkeit von Holz und Holzprodukten gegen biologischen Angriff

DIN EN 460
Dauerhaftigkeit von Holz und Holzprodukten - Natürliche Dauerhaftigkeit von Vollholz - Leitfaden für die Anforderungen an die Dauerhaftigkeit von Holz für die Anwendung in den Gefährdungsklassen

DIN EN 546
Normenreihe: Aluminium und Aluminiumlegierungen - Folien

DIN EN 826
Wärmedämmstoffe für das Bauwesen - Bestimmung des Verhaltens bei Druckbeanspruchung

DIN EN 1253-1
Abläufe für Gebäude - Teil 1: Bodenabläufe mit Geruchverschluss mit einer Geruchverschlusshöhe von mindestens 50 mm

DIN EN 1253-2
Abläufe für Gebäude - Teil 2: Dachabläufe und Bodenabläufe ohne Geruchverschluss

DIN EN 1253-3
Abläufe für Gebäude - Teil 3: Bewertung der Konformität

DIN EN 10088-1
Nichtrostende Stähle - Teil 1: Verzeichnis der nichtrostenden Stähle

DIN EN 10088-2
Nichtrostende Stähle - Teil 2: Technische Lieferbedingungen für Blech und Band aus korrosionsbeständigen Stählen für allgemeine Verwendung

VDI 2719
Schalldämmung von Fenstern und deren Zusatzeinrichtungen

AGI-Arbeitsblatt B 10
Industriedächer. Leitlinien für Planung und Ausführung von Dächern mit Abdichtungen auf Tragschalen aus Stahltrapezprofiltafeln - Porenbeton - Stahlbeton
Herausgeber: Arbeitsgemeinschaft Industriebau e.V. (AGI)

AGI-Arbeitsblatt B 12
Industriedächer. Leitlinien für Planung und Ausführung. Mehrschalige nicht belüftete Metallprofil-Systemkonstruktionen
Herausgeber: Arbeitsgemeinschaft Industriebau e.V. (AGI)

BG Bau Fachinfo Gefahrstoffe Prävention
Umgang mit Mineralwolle-Dämmstoffen (Glaswolle, Steinwolle) Handlungsanleitung
Herausgeber: Fachverband Mineralwolleindustrie e.V. und andere

FLL Regelwerk
Dachbegrünungsrichtlinien – Richtlinien für Planung, Bau und Instandhaltung von Dachbegrünungen
Herausgeber: Forschungsgesellschaft Landschaftsentwicklung Landschaftsbau e.V.

IVD-Merkblatt Nr. 14
Dichtstoffe und Schimmelpilzbefall. Ursachen – Vorbeugung – Sanierung
Herausgeber: Industrieverband Dichtstoffe e.V. (IVD)

IVD-Merkblatt Nr. 19-1
Abdichtungen von Fugen und Anschlüssen im Dachbereich. Einsatzmöglichkeiten von spritzbaren Dichtstoffen, Montageklebstoffen, Butyldichtungsbändern und -profilen. Teil 1 Außenbereich
Herausgeber: Industrieverband Dichtstoffe e.V. (IVD)

vdd Technische Regeln
Technische Regeln für die Planung und Ausführung von Abdichtungen mit Polymerbitumen- und Bitumenbahnen
Herausgeber: vdd-Industrieverband Bitumen- Dach- und Dichtungsbahnen e.V.

VdS 2008
Feuergefährliche Arbeiten, Richtlinien für den Brandschutz
Herausgeber: Gesamtverband der Deutschen Versicherungswirtschaft e.V. (GDV)

VdS 2021
Baustellen – Unverbindlicher Leitfaden für ein umfassendes Schutzkonzept
Herausgeber: Gesamtverband der Deutschen Versicherungswirtschaft e.V. (GDV)

VdS 2047
Sicherheitsvorschriften für feuergefährliche Arbeiten
Herausgeber: Gesamtverband der Deutschen Versicherungswirtschaft e.V. (GDV)

VdS 2216
Brandschutzmaßnahmen für Dächer, Merkblatt für die Planung und Ausführung
Herausgeber: Gesamtverband der Deutschen Versicherungswirtschaft e.V. (GDV)

ZVDH-Fachregel
Regeln für Abdichtungen - mit Flachdachrichtlinie -
Herausgeber: Zentralverband des Deutschen Dachdeckerhandwerks e.V.

ZVDH-Fachregel
Regeln für Metallarbeiten im Dachdeckerhandwerk
Herausgeber: Zentralverband des Deutschen Dachdeckerhandwerks e.V.

ZVDH-Fachregel
Blei im Bauwesen, Teil 1: Technische Regeln
Herausgeber: Zentralverband des Deutschen Dachdeckerhandwerks e.V.

ZVDH-Merkblatt
Merkblatt Äußerer Blitzschutz auf Dach und Wand
Herausgeber: Zentralverband des Deutschen Dachdeckerhandwerks e.V.

ZVDH-Merkblatt
Merkblatt Solartechnik für Dach und Wand
Herausgeber: Zentralverband des Deutschen Dachdeckerhandwerks e.V.

Gerüste

Gerüste werden bauseits gestellt als Fassadengerüst
Lastklasse3 (bis 2 kN/m²)
BreitenklasseW09
Das Auf-, Um- und Abbauen sowie Vorhalten von Gerüsten für  eigene Leistungen, sofern die zu bearbeitende oder zu bekleidende Fläche nicht höher als 3,50 m über der Standfläche des hierfür erforderlichen Gerüstes liegt, sind in die Leistungen, für die diese Gerüste erforderlich sind, einzurechnen.

Art des Daches
Das Dach des Neubaus Westflügel weist vier geneigte Dachflächen auf, als Dachdeckung kommt eine Metalleindeckung zur Ausführung, auf der Photovoltaikanlagen montiert werden.

Bereich Süd
Pultdach aufsteigend bis zur Brandwand bei Achse G,
Dachneigung circa 5°,
Draufsicht Länge/Breite circa 33,00/27,00 m,
Traufhöhe circa 18,50 m

Bereich West
Pultdach aufsteigend bis zur Wand bei Achse 3,
Dachneigung circa 10°,
Draufsicht Länge/Breite circa 49,50/17,50 m,
Traufhöhe circa 14,50 m

Bereich Ost
Pultdach aufsteigend bis zur Wand bei Achse 3,
Dachneigung circa 9°
Draufsicht Länge/Breite circa 38,00/8,00 m,
Traufhöhe circa 14,50 m

Bereich Nord
Pultdach aufsteigend bis zur Wand bei Achse A,
Dachneigung circa 9°
Draufsicht Länge/Breite circa 18,50/8,00 m,
Firsthöhe circa 14,00 m

In den beiden Treppenhäusern Nord und Ost werden RWA Anlagen ausgeführt, in den Dachbereichen Süd, Ost und West Dachausstiege.

Dämmungen

Beim Umgang mit Mineralfaserdämmstoffen sind die Regeln der BG Bau Fachinfo Gefahrstoffe Prävention Mineralwolle-Dämmstoffe zu beachten.

Bei der Ausführung von Bauteilen und Anschlüssen, die der Herstellung der Luftdichtheit des Gebäudes dienen, ist davon auszugehen, dass vor oder bei der Abnahme der Leistungen durch den Auftraggeber oder eine von ihm beauftragte Fachkraft eine Prüfung der Luftdichtheit durch einen Blowerdoor-Test durchgeführt wird.
Angaben zu Stoffen und Bauteilen

Dämmplatten aus Polystyrol-Hartschaum müssen zur Vermeidung von Schwindfugen ausreichend abgelagert sein. Die Bauleitung kann einen Nachweis über das Herstellungsdatum verlangen.

Angaben zur Ausführung

Allgemeines

Das Lagern von Druckgasflaschen in Kellerräumen, Treppenhäusern, Durchgängen und Durchfahrten ist untersagt. Bei Arbeiten mit brennbaren Gasen muss ein Feuerlöscher, tragbar, nach DIN EN 3 vorhanden sein.

Gegen Verschmutzungen und Beschädigungen anderer Bauteile sowie zur Verhinderung von Personen-Gefährdungen sind vom Auftragnehmer der Verkehrssitte entsprechende und zumutbare Vorkehrungen zu treffen (Abdeckungen, Hinweisschilder, Absperrungen, Sicherheitsposten u. dgl.).

Bei der Verarbeitung von Schweißbahnen sowie sonstigen Arbeiten mit offener Flamme in der Nähe von brennbaren Materialien, auch Dichtungsbahnen unter Eindeckungen, ist ein Feuerlöscher in Bereitschaft zu halten.

Der Arbeitsablauf ist so einzurichten, dass bei Arbeitsunterbrechung offene Kanten des Abdichtungsaufbaus gegen das Eindringen von Niederschlägen geschützt sind, ggf. sind sie abzukleben und bei Weiterarbeit von den Klebstreifen wieder zu befreien.

Die wasserführende Schicht muss grundsätzlich Gefälle zu den Einläufen haben. Werden vor oder bei der Ausführung diesbezüglich Probleme erkennbar, ist die Bauleitung zu informieren und mit ihr gemeinsam eine Lösung der Probleme zu suchen. Dies gilt insbesondere auch bei der Sanierung vorhandener Dachflächen.

Bevor Abdichtungen durch weitere Arbeiten, z.B. durch Bekiesung, Begrünung, verdeckt werden, muss die Leistung durch den Auftraggeber abgenommen werden. Die Bauleitung ist entsprechend frühzeitig zu informieren.

Dämmungen

Randbohlen müssen 1 cm dünner als die vorgesehene Dämmschicht sein.

Dampfbremsen und Dampfsperren sind konvektionsdicht zu verlegen. Sie dürfen nicht lediglich mit Klammern befestigt werden; sie sind zu kleben oder an den Befestigungsstellen mit Dichtband zu versehen. Auch für die Befestigung an Anschlüssen und Durchdringungen sind im Regelfall Dichtungsbänder zu verwenden. Montageschaum gilt nicht als konvektionsdicht.

Die Dämmschichten sind an allen Anschlüssen so auszuführen, dass keine Wärmebrücken entstehen. Im unmittelbaren Bereich von Dachabläufen sind die Dämmschichten um ca. 20 mm leicht abzuschrägen.

Schaumglasplatten sind entsprechend der Konstruktion der Deckenplatte nach den Verarbeitungsrichtlinien des Herstellers zu verlegen. Dabei dürfen die von den Herstellern vorgeschriebenen Verbrauchsmengen von Heißbitumen zum Verkleben der Platten nicht unterschritten werden.

Soweit lieferbar sind Dämmplatten mit Stufenfalz zu verlegen, anderenfalls soll eine doppellagige Verlegung mit versetzten Stößen ausgeführt werden.

Mechanische Befestigungen auf Spannbetonbauteilen dürfen ausschließlich nach vorheriger Abstimmung und Genehmigung durch die Bauleitung erfolgen.

Voranstriche auf Trapezblechen dürfen nicht in die Dachkonstruktion gelangen.

Sanierung

Vorhandene Blasen und Falten sind aufzuschneiden. Risse sind mit Schleppstreifen zu überdecken. Anschließend kann unter Beachtung der zulässigen Belastung und Ausschluss eingedrungener Feuchtigkeit eine neue Abdichtung aufgebracht werden.

Im Zweifel ist zwischen alter und neuer Dichtung eine Dampfdruckausgleichsschicht oder eine Zusatzdämmung mit entsprechender Funktionalität einzubringen.

Dachfenster, Lichtkuppeln, Dachausstiege

Der Einbau von Wechseln im Dachverband ist in den Bauplänen nur betreffs der Lage der Fenster dargestellt. Die genauen Maße sind entsprechend dem angebotenen Fabrikat und der erforderlichen Brüstungshöhe vom Auftragnehmer festzulegen.

Die Maße für Wechsel sind dem Auftraggeber mitzuteilen, wenn die Wechsel nicht selbst vom Auftragnehmer eingebaut werden.

Werden die Fenster einschließlich Futter ausgeschrieben, sind typenspezifische Futter des Fensterherstellers einzubauen, sofern der Hersteller solche anbietet.

Wenn im Leistungstext nichts anderes vorgegeben wird, gilt die Schallschutzklasse 2 nach VDI 2719.

*Hinweis: Gerüstarbeiten*
Gerüstarbeiten

Technische Vorbemerkungen

Mitgeltende Normen und Regeln

Allgemeines

Es gelten jeweils die Normen und Regeln in der zum Vertragsschluss gültigen Fassung einschließlich der Änderungen, Berichtigungen und Beiblätter.

Soweit in der Leistungsbeschreibung auf Technische Spezifikationen, z. B. nationale Normen, mit denen Europäische Normen umgesetzt werden, europäisch technische Bewertungen, gemeinsame technische Spezifikationen, Internationale Normen, Bezug genommen wird, werden auch ohne den ausdrücklichen Zusatz: „oder gleichwertig“, immer gleichwertige Technische Spezifikationen in Bezug genommen.

DIN EN 280
Fahrbare Hubarbeitsbühnen - Berechnung - Standsicherheit - Bau - Sicherheit - Prüfungen

DIN EN 13374
Temporäre Seitenschutzsysteme - Produktfestlegungen – Prüfverfahren

DIN EN 13377
Industriell gefertigte Schalungsträger aus Holz - Anforderungen, Klassifikation und Nachweis

DIN EN 13411-5
Endverbindungen für Drahtseile aus Stahldraht - Sicherheit - Teil 5: Drahtseilklemmen mit U-förmigem Klemmbügel

DIN EN 13414-1
Anschlagseile aus Stahldrahtseilen - Sicherheit - Teil 1: Anschlagseile für allgemeine Hebezwecke

DIN VDE 0682-742
Hubarbeitsbühnen zum Arbeiten an unter Spannung stehenden Teilen bis AC 1000 V und DC 1500 V

ISO 18893
Fahrbare Hubarbeitsbühnen - Sicherheitsgrundlagen, Prüfung, Wartung und Betrieb

DGUV Information 201-011

Handlungsanleitung für den Umgang mit Arbeits- und Schutzgerüsten
Herausgeber: Deutsche Gesetzliche Unfallversicherung e.V. (DGUV)
(bisher: BGI 663)

DGUV Information 201-026

Auswahl und Einsatz von Transportbühnen bei Bauarbeiten
Herausgeber: Deutsche Gesetzliche Unfallversicherung e.V. (DGUV)
(bisher: BGI 825)

DGUV Regel 101-011
Einsatz von Schutznetzen (Sicherheitsnetzen)
Herausgeber: Deutsche Gesetzliche Unfallversicherung e.V. (DGUV)
(bisher BGR/GUV-R 179)

Standflächen
Die Standflächen der Gerüste befinden sich in der Regel auf aufgefüllten Arbeitsräumen ohne Neigung, in Teile auf Fertigteilbalkonen oder auskragenden Decken.

In Teilen weisen die Standflächen Neigungen oder Geländesprünge auf.

Angaben zur Ausführung

Allgemeines

Pro Gerüstseite soll ein Montagepunkt für einen Schwenkarmaufzug angegeben werden. Das Gerüst ist an diesem Punkt zusätzlich zu verstreben und mit der Wand zu verankern.

Eingänge, Hauseingänge und Einfahrten sind im vollen Öffnungsquerschnitt von Bauteilen der Gerüstanlage freizuhalten.

Werden Gerüste auf wasserführenden Flächen wie Vordächer, Dachterrassen und Flachdächer erstellt, hat der Auftragnehmer dafür zu sorgen, dass die wasserführende Eindichtung durch die Gerüstbelastung nicht perforiert bzw. beschädigt wird. Diese Flächen dürfen nur im Rahmen der zulässigen Belastung genutzt werden. Im Zweifel ist die Bauleitung zu informieren.

Das Verkleiden von Gerüsten mit Folie kann von der Bauleitung geschossweise verlangt werden, um bei ungünstigen Verhältnissen eine Kaminwirkung auszuschließen.

Metallgerüste sind gegen statische Aufladung zu erden.

Bohlen und Abdeckungen sind gegen Verschieben zu sichern.

Sofern im Leistungsverzeichnis nicht näher beschrieben, erfolgt die Gerüstverankerung nach den allgemeinen technischen Regeln. Im Zuge der Leistungserfüllung ist es Aufgabe des Auftragnehmers, sich fachkundig mit dem Auftraggeber oder dessen Vertreter über die Gerüstverankerung an der Fassade oder sonstigen Bauteilen abzusprechen. Die Verankerung ist so zu wählen, dass die Verankerungstechnik und das Schließen der Verankerungslöcher auf den Schichtenaufbau des Bauteilelementes (geputzte Fassade, WDVS, Fassade mit Thermohaut geputzt, Ziegelsichtmauerwerk, Betonsichtflächen, Metallfassaden, Fassadenverkleidungen sonstiger Art etc.) abgestimmt ist.

Beim Abrüsten an der Fassade entstehende Beschädigungen sind zu beseitigen oder über den Unternehmer für die Fassadengestaltung in eigener Regie und auf eigene Kosten ausbessern zu lassen. Werden die Schäden, sofern sie gering sind, selbst beseitigt, kann der Auftragnehmer das dazu benötigte Material in Kleinmengen über die Bauleitung anfordern. In jedem Fall sind die Beschädigungen der Bauleitung anzuzeigen.

Aussparungen und Ankerlöcher für die Gerüstverankerung sind im Zuge des Abbaus der Gerüste mit der Fassade entsprechendem Stoff zu verschließen.

*Hinweis: Nebenbestimmungen*
Nebenbestimmungen
1. Grundsätzlich sind alle Tätigkeiten so durchzuführen, dass eine Gewässerverunreinigung - auch Grundwasser - auszuschließen ist.
1. Für die Bauarbeiten dürfen - soweit technisch möglich - nur Maschinen mit biologisch abbaubaren Hydraulikölen und Schmierstoffen auf pflanzlicher Basis eingesetzt werden. Alternativ können auch biologisch schnell abbaubare Hydrauliköle auf synthetischer Basis verwendet werden. Dabei ist jeweils das Produkt mit der geringsten Wassergefährdungsklasse - WGK - zu verwenden.
2. Sämtliche Baufahrzeuge und -maschinen müssen in einem einwandfreien technischen Zustand sein. Sie sind vor ihrem erstmaligen Gebrauch und während des Betriebes täglich von einer verantwortlichen Person auf Dichtigkeit hinsichtlich Schmier- und Treibstoffverlusten zu prüfen. Defekte Baufahrzeuge und -maschinen sind unverzüglich zu entfernen. Das Reparieren, Warten und Reinigen vor Ort ist verboten.
3. Es dürfen nur Maschinen, Geräte und Werkzeuge zum Einsatz kommen, die zuvor nicht im Bereich kontaminierter Standorte verwendet wurden. Ausnahmen sind nur dann zulässig, wenn ein Nachweis vorliegt, dass die zum Einsatz vorgesehenen Maschinen, Geräte und Werkzeuge einer Grundreinigung unterzogen wurden und frei von jeglichen Schadstoffen - z.B. Schwermetalle, Kohlenwasserstoffe - sind.
4. Fahrzeuge und Maschinen, die sich nicht im Einsatz befinden, sind auf befestigten, wasserundurchlässigen Bereichen abzustellen. An den Wochenenden und über Nacht sind sie außerhalb des Trinkwassergebietes und nur innerhalb der BE- Fläche abzustellen.
5. Beim Umgang mit wassergefährdenden Stoffen im Trinkwassergebiet - hierunter fällt auch das Führen von Fahrzeugen und Maschinen - ist Ölbindemittel in ausreichender Menge - mindestens 50 Liter - bereitzuhalten.
6. Das Versorgen und Betanken von Fahrzeugen, Maschinen und Geräten ist im Fassungsbereich "W I", in der engeren Schutzzone "W II" und in der weiteren Schutzzone "W III a1" nicht zulässig. Das Mitführen von Reservekanistern ist ebenfalls nicht zulässig.
7. Unfälle, die schädliche Einwirkungen auf das Grundwasser haben können - z.B. Auslaufen von Öl, Platzen von Hydraulikschläuchen usw., auf der Baustelle und während der Zufahrt zur Baustelle - sind sofort zu melden. Vor Ort sind alle Maßnahmen zu ergreifen um ein Versickern von wassergefährdenden Stoffen zu verhindern. Auf der Baustelle sind deshalb Behältnisse zur Aufnahme und zum Auffangen dieser Stoffe sowie Ölbindemittel ständig in ausreichender Menge - mindestens 50 Liter - bereit zu halten.
8. Bei den Bauarbeiten ist besonders darauf zu achten, dass die das Grundwasser schützenden gewachsenen Deckschichten nur dort abgetragen werden, wo es für die Durchführung der Maßnahmen notwendig ist. Sollte es erforderlich sein, Boden auch in anderen Bereichen vorübergehend abzuschieben, so ist er nach Abschluss der Bauarbeiten wieder schonend aufzubringen. Außerdem ist eine Beschädigung der Deckschichten durch Fahrzeuge weitestgehend zu vermeiden.
9. Die Bodeneingriffe/-aufschlüsse sind auf das unbedingt erforderliche Maß zu beschränken. Die Aufdeckung von Grundwasser ist zu vermeiden. Die Wiederherstellung der Bodenschichten und die Begrünung hat schnellstmöglich zu erfolgen.
10. Alle anfallenden Abfallstoffe, wie Bauschutt usw., dürfen auf der Baustelle nur in Schuttcontainern gelagert werden. Schuttcontainer sind rechtzeitig und ordnungsgemäß zu entleeren.

*Hinweis: Ergänzende Vertragsbedingungen (VOB/B)*
Ergänzende Vertragsbedingungen (VOB/B)

Sicherheits- und Gesundheitskoordinator - SiGeKo
Auf der Baustelle gelten die Arbeits- und Gesundheits- bestimmungen gemäß Baustellenverordnung (BaustellV).
Der Auftraggeber hat zur Umsetzung der Baustellenver- ordnung einen Sicherheits- und Gesundheitskoordinator - SiGeKo - eingesetzt. Den Anweisungen des Koordinators  ist unbedingt Folge zu leisten.
Der Auftragnehmer hat alle erforderlichen Maßnahmen des Arbeits- und Gesundheitsschutzes zu treffen und die Hinweise des Koordinators und den Sicherheits- und Gesundheits- schutzplan - SiGePlan - zu berücksichtigen.
Der SiGePlan für die Firmen wird auf der Baustelle sichtbar ausgehängt. Die Mitarbeiter des Auftragnehmers müssen sich mit dem Inhalt des SiGePlans und den zugehörigen Erläuterungen vor Beginn der Arbeiten vertraut machen.
An den jeweiligen Koordinationsbesprechungen hat ein Bevollmächtigter des Auftragnehmers teilzunehmen und den Weisungen ist Folge zu leisten.

Baubesprechungen
Im Vorfeld der Baumaßnahme werden nach Auftragserteilung Besprechungen mit den betroffenen Beteiligten - Auftraggeber, Objektüberwachung, Auftragnehmer - entweder beim Auftraggeber oder auf der Baustelle stattfinden.
Diese finden mindestens einmal wöchentlich zu regelmäßigen Terminen statt. Die Auftragnehmer sind verpflichtet, an diesen Besprechungen mit einem geeigneten, bevollmächtigten Vertreter, der vor Beginn der Arbeiten benannt werden muss, teilzunehmen. Eine gesonderte Vergütung der Teilnahme erfolgt nicht. Das Ergebnis dieser Gespräche wird in Protokollen festgehalten.
Einsprüche gegen das Protokoll sind spätestens in der nächstfolgenden Sitzung geltend zu machen. Die Protokolle werden den Vertragsparteien über die örtliche Bauleitung per E-Mail zugestellt.

Dokumentation der Ausführung
Die Dokumentation ist wie in nachfolgender Position 1.2.40 beschrieben zwingend zu übergeben.

Umweltschutz, Baustellenbetrieb
Bei der Durchführung der Baumaßnahmen sind die zum jeweiligen Zeitpunkt anerkannten Regeln der Technik sowie alle Sicherheitsbestimmungen zu beachten.
Sind stark störende Tätigkeiten unvermeidbar, z.B. umfangreiche Transporte, Stemmarbeiten mit Pressluft, etc. muss die Bauleitung des Auftraggebers mindestens 24 Stunden vorab ausdrücklich schriftlich informiert werden.
Ferner betreffen die vertraglichen Leistungen folgende Maßnahmen des Umweltschutzes
- Erhalt von Bäumen, Sträuchern und Pflanzbeständen in den nicht unmittelbar vom Baugeschehen in Anspruch genommenen Flächen bzw. gemäß den gesetzlichen Vorschriften und
- Schutz des Grundwassers - siehe vorherige Vortexte.

*Hinweis: Objektbeschreibung*
Objektbeschreibung

Allgemein
Der Einbau der Fensterelemente und die Zimmererarbeiten mit regendichten Dach (komplette Dachfläche) sind bis ende 3 Quartal 2026 avisiert, so dass die Spenglerarbeiten bis Ende 2026 fertigstellt werden können.

Spenglerarbeiten
Die Spenglerarbeiten beinhalten unter anderem folgende Leistungen:
- Metalldacheindeckung und Gründachaufbauten auf mehreren verschiedenen geneigten Satteldächern / Pultdächern und einem Flachdach mit einer Gesamtfläche von ca. 4080 m² mit
- Anschlüsse bei über Dach geführten Brandwänden
- Klempnerarbeiten in Form von Rinnen, Fallrohren, Verwahrungen sowie Attiken
- Absturzsicherung mittels Seilsicherungssystemen
- Abdichtung und Dämmarbeiten am Auladach
- Stundenlohnarbeiten

*Hinweis: Ansprechpartner, Ausführungspläne und Abrechnung*
Ansprechpartner, Ausführungspläne und Abrechnung

Beim Projekt sind unter anderem folgende Institutionen und Planer eingeschaltet:

- Sicherheits- und Gesundheitsschutzkoordinator,,
- Architekt
- Freianlagenarchitekt,
- Tragwerksplaner,
- Prüfstatiker,
- Fachplaner Technische Ausrüstung - Sanitär+Lüftung+Heizung,
- Fachplaner Technische Ausrüstung  Elektro,
- Bauphysiker,
- Baugrundgutachter,
- Brandschutzgutachter und
- Prüfsachverständiger Brandschutz

die wie folgt als Ansprechpartner fungieren:

- Gesamtkoordination; Architekt
- Sanitär-, Lüftungs-, Heizungs und Sprinklerinstallationen; Fachplaner Technische Ausrüstung - Sanitär+Lüftung+Heizung
- Elektroinstallationen; Fachplaner Technische Ausrüstung - Elektro

Bei der Bauausführung sind deswegen folgende Ausführungspläne, bei mehreren, auch in der folgend genannten Rangfolge zu berücksichtigen:

- Spenglerarbeiten; Ausführungsplanung des Architekten,
- Fallstrangentlüftungsleitungen; Ausführungsplanung des Fachplaners Technische Ausrüstung - Sanitär+Lüftung+Heizung und
- Außen- und Fortluft über Dach; Ausführungsplanung des Fachplaners Technische Ausrüstung - Sanitär+Lüftung+Heizung

Für die Abrechnung bitten wir um Beachtung, dass:

- alle Leistungen durch den Architekten

betreut werden.

*Hinweis: Anlagen*
Anlagen
Anlagen Architekt
- A-5.000 - Lageplan
- A-6.001 - Baustelleneinrichtungsplan
- A-6.100 - Kellergeschoss - Teil 1
- A-6.101 - Kellergeschoss - Teil 2
- A-6.102 - Kellergeschoss - Teil 3
- A-6.103 - Kellergeschoss - Teil 4
- A-6.110 - Erdgeschoss - Teil 1
- A-6.111 - Erdgeschoss - Teil 2
- A-6.112 - Erdgeschoss - Teil 3
- A-6.113 - Erdgeschoss - Teil 4
- A-6.120 - 1.Obergeschoss - Teil 1
- A-6.121 - 1.Obergeschoss - Teil 2
- A-6.122 - 1.Obergeschoss - Teil 3
- A-6.123 - 1.Obergeschoss - Teil 4
- A-6.130 - 2.Obergeschoss - Teil 1
- A-6.131 - 2.Obergeschoss - Teil 2
- A-6.132 - 2.Obergeschoss - Teil 3
- A-6.133 - 2.Obergeschoss - Teil 4
- A-6.140 - Dachdraufsicht - Teil 1
- A-6.141 - Dachdraufsicht - Teil 2
- A-6.142 - Dachdraufsicht - Teil 3
- A-6.143 - Dachdraufsicht - Teil 4
- A-6.200 - Schnitt A-A - Teil 1
- A-6.201 - Schnitt A-A - Teil 2
- A-6.210 - Schnitt B-B
- A-6.220 - Schnitt C-C - Teil 1
- A-6.221 - Schnitt C-C - Teil 2
- A-6.230 - Schnitt D-D
- A-6.240 - Schnitt E-E
- A-6.250 - Schnitt F-F
- A-6.260 - Schnitt G-G
- A-6.300 - Ansichten - Nord
- A-6.310 - Ansichten - Ost und West
- A-6.320 - Ansichten - Süd
- 26 0414 Terminplan LV

Anlagen Bauphysik
- 16147_303bg_ra (vom 28.06.2024)
- 16147_301bg_tb_LPH3_4 (vom 28.08.2024)
- 16147_300btk_bp_2024-11-08 (vom 08.11.2024)
- 16147_302bg_ba_LPH3_4 (vom 08.11.2024)

### Bereich 1 Baustelleneinrichtung und Allgemein

#### Abschnitt 1.1 Baustelleneinrichtung

*Hinweis: Hinweise Baustelleneinrichtung*
Hinweise Baustelleneinrichtung

Allgemein
Vor Beginn der Arbeiten sind im Zuge eines gemeinsamen Ortstermins mit der Objektüberwachung die Festlegungen und Abfolge zu den nachfolgenden Positionen zu vereinbaren, die danach auch als Grundlage für das Aufmass und die Abrechnung dienen.

Ausführung
Der Auftragnehmer hat auf Basis des bauseitigen Baustellenein- richtungsplans, der als Basis für die Ausführungen des Gewerkes Baumeister dient, einen eigenen Baustellenein- richtungsplan zu fertigen und dem Auftraggeber rechtzeitig vor Einrichtung der Baustelle zur Freigabe vorzulegen.

Werden durch die Baustelleneinrichtung Rechte Dritter - insbesondere von Nachbarn - für die Dauer der Bauarbeiten oder vorübergehend und kurzfristig beeinträchtigt, ist der Bauherr oder die Bauleitung unverzüglich zu informieren. Das gilt auch im Zweifel über das Vorliegen von Rechten oder bei zu vermutenden Beeinträchtigungen bzw. bei Beschädigung vorhandener Bauwerke oder Bauteile.

Baustelleneinrichtung auf Grasnarbe oder Humus ist nicht gestattet. Die Kronen- und Wurzelbereiche von Bäumen sind frei zu halten. Das gilt auch für Materiallagerungen.

Vorhandene Grenzsteine und Vermessungsmarkierungen sind zu beachten.

Das Aufstellen von Wohnunterkünften auf dem Baugrundstück ist nicht gestattet.

Der Auftragnehmer hat auch die von ihm ausgeführten Leistungen bis zur Abnahme vor Winterschäden und Grundwasser zu schützen, sowie Schnee und Eis zu beseitigen.

Die Ausführung von Bauzaun, Bauwasser, Baustrom, Baubeleuchtung (keine Arbeitsplatzbeleuchtung) und Sanitärcontainer erfolgt bauseits.

**1.1.10 Baustelleneinrichtung AN einrichten, vorhalten und unterhalten**
*** Pauschalposition
Baustelleneinrichtung des Auftragnehmers

Baustelleneinrichtung des Auftragnehmers, soweit sie nicht in den nachfolgenden Einzelpositionen erfasst sind, für nachfolgend beschriebene Leistungen gemäß den Vorschriften der Berufsgenossenschaften und öffentlich rechtlichen Stellen und Behörden einrichten, vorhalten, unterhalten und nach Fertigstellung der Arbeiten räumen.

Hierbei enthalten sind insbesondere
- Geräte, Maschinen, Werkzeuge und sonstige Betriebsmittel und -stoffe,
- Bau- und Lagerplätze,
- Aufenthalts- und Lagerräume,
- Schutz -, Absperr- und Sicherungsmaßnahmen sowie Vorkehrungen zur Einhaltung des Arbeitsschutzes,
- Gerüste, Arbeitsbühnen und provisorische Treppen einschließlich Geländer,
- Schutzwände, Schutzdächer, begehbare Abdeckungen, und Schutzgeländer,
- Kräne, Hub- und Hebezeuge und sonstige Hilfsmittel,
- Gebühren im Zusammenhang mit der Baustelleneinrichtung,
- Kommunikationseinrichtungen,
- verkehrsrechtliche Anordnungen,
- Verkehrsschilder und sonstige Beschilderungen,
- Sichern der Arbeiten gegen Niederschlagswasser,
- regelmäßiges Reinigen der durch die Arbeiten verschmutzten Verkehrs-, Geh- und Parkflächen und sonstigen Flächen auf dem Grundstück,
- regelmäßiges Entsorgen von Abfall und Beseitigung von Verunreinigungen aus dem Bereich des Auftragsnehmers,
- Winterdienst für die Erstelllung der eigenen Leistungen,
- Lohn- und Personalkosten und Beiträge und Gebühren für BG Bau und SOKA Bau, etc.,
- Vorhaltekosten Material.

Hinweis
- die Ausführung der Arbeiten kann z.B. bedingt durch das Vorgewerk Zimmerer bei Teilleistungen im Bereich des Dachaufbaus über dem Dachtragwerk nicht kontinuierlich erfolgen. Dies ist bei der Kalkulation der Positionen zu berücksichtigen,
- der anliegende Baustelleneinrichtungplan, der als Basis für die Ausführungen des Gewerkes Baumeister dient, ist zu beachten,
- Ausführung von Bauzaun, Bauwasser, Baustrom, Baubeleuchtung und Sanitärcontainer erfolgt bauseits.
- falls der Auftragnehmer erwägt, die Kräne des Gewerkes Zimmerer / Holzbau benutzen zu wollen, muss er dies eigentverantwortlich abstimmen. Ein Anspruch auf die Benutzung besteht nicht.

Vorhaltedauer 6 Monate
Abrechnungje Monat kann der anteilige Betrag des Einheitspreises abgerechnet werden.
Menge: 1,000 psch

**1.1.20 Baustelleneinrichtung AN verlängern**
Vorgenannte Baustelleneinrichtung über die vertraglich vereinbarte Bauzeit und für eine vom AN nicht vertretbare Bauzeitverlängerung hinaus weiter vorhalten.

Der Auftragnehmer hat die unverschuldete Verlängerung der Baustelleneinrichtung mit 14- tägigem Vorlauf beim Auftraggeber anzuzeigen.

Grundvorhaltung 6 Monate
Abrechnungaußer den vollen Monaten werden Teilzeiten nach  Tagen zu 1/30 des  Einheitspreises  abgerechnet.
Menge: 1,000 Mt

**1.1.30 Plan Baustelleneinrichtung**
*** Pauschalposition
Baustelleneinrichtungsplan auf Basis der Vorgaben des Auftraggebers und unter Beachtung der Baustelleneinrichtung des Gewerkes Baumeisters erstellen und zur Abstimmung und Freigabe an die Objektüberwachung übersenden.

Übergabe 2 Wochen nach Auftragserteilung

Der Plan muss unter anderem folgendes beinhalten
- Kräne inklusiv Schwenkbereiche und technischer Daten.
- Lagerflächen für Materialien, Maschinen, Werkzeugen, etc.,
- Ausweichflächen für Anlieferungen und
- Container des  Auftragnehmers für Personal, Materialien, Maschinen, Werkzeugen, etc.

Hinweis  als Basis für die Baustelleneinrichtung dient der bauseitige Baustelleneinrichtungsplan.
Menge: 1,000 psch

**1.1.40 Terminplan**
*** Pauschalposition
Terminplan unter Berücksichtigung aller Abläufe auf Basis der Vorgaben des Auftraggebers erstellen und zur Abstimmung und Freigabe an die Objektüberwachung übersenden.

Übergabe 2 Woche nach Autragserteilung

Der Plan muss unter anderem folgendes beinhalten
- Vorlauf von Ausführungsplänen der Objekt- und Tragwerksplanung, sonstigen Angaben des Tragwerkplaners, Angaben von Dritten, etc.,
- Freigaben,
- Vorlauf Materialbestellungen,
- Vorlauf Aufnahme Maße vor Ort,
- Ausführungszeitraum Metalldacheindeckung getrennt nach Bereich: Neubau Schule, Aufstockung über Schwimmhalle
- Ausführungszeitraum Absturzsicherung getrennt nach Bereich oben genannten Bereichen
- Ausführungszeitraum Flachdachabdichtung über Turnhalle und
- Gesamtfertigstellung
Menge: 1,000 psch

**1.1.50 Stillstandszeiten Baustelle mit Mannschaft**
Kosten für die Stillstandszeiten der Baustelle, die nicht vom Auftragnehmer zu vertreten sind, einschließlich Mannschaft und sämtlicher Personalkosten, Sozialkosten, Lohnnebenkosten, Kosten für verminderte Leistung bei Wiederaufnahme der Tätigkeiten etc.

Der Auftragnehmer hat den Stillstand sofort beim Auftraggeber anzuzeigen.

Gilt nicht bei Vorkommnissen wie unter Pos. 1.1.10 bzw. unter wBVB Punkt 10.3.1 beschriben.
Menge: 7,000 Tage

#### Abschnitt 1.2 Allgemein

**1.2.10 Berechnung Clipabstände**
*** Pauschalposition
Prüffähiger Nachweis zur Berechnung der Clipabstände für die Sogbefestigung der Dacheindeckung mit Profilbahnen.
(Dach, Wand, etc.)
Übergabe Clipplan an den Elektroplaner mit Kennzeichnung der möglichen Befestigungspunkte der PV- Anlage.

Übergabe 2 Wochen nach Auftragserteilung, damit unter Berücksichtigung des Abstimmungsprozesses und der Zeiträume für die Prüfungen von mehreren Durchläufen (mind. 3 Stück) bis zur abschließenden Freigabe ein ausreichender Vorlauf für die Bestellung und Lieferung der Materialien gegeben ist.

Art der Übergabe
- 1-fach digital an Prüfstatiker per E-Mail
- 1-fach digital an Tragwerksplaner per E-Mail
- 1-fach digital an Elektrofachplaner per E-Mail
- 1-fach digital an Architekten per E-Mail

Hinweis
- bei der digitalen Übergabe sind die Einzeldokumente als pdf-Datei und alle Zeichnungen jeweils als pdf-Datei und zusätzlich als zu bearbeitbares CAD- Dateiformat (DWG- Datei) zu übergeben.
- bei Änderungen von statisch vorgegebenen Verbindungen gemäß nachfolgendem Abschnitt sind diese zusätzlich mit dem Prüfstaktiker abszustimmen.
Menge: 1,000 psch

**1.2.20 Montage-, Werkstatt- und Verlegeplanung**
*** Pauschalposition
Montage-, Werkstatt und Verlegeplanung auf Basis der Vorgaben des Tragwerkplaners und Architekten erstellen und abstimmen einschließlich Darstellung der statisch relevanten Verbindungen, Einarbeiten von Änderungen, mehrfaches Fortschreiben der Planung (Dach, Wand, etc.)

Übergabe 2 Wochen nach Auftragserteilung, damit unter Berücksichtigung des Abstimmungsprozesses und der Zeiträume für die Prüfungen von mehreren Durchläufen (mind. 3 Stück) bis zur abschließenden Freigabe ein ausreichender Vorlauf für die Bestellung und Lieferung der Materialien gegeben ist.

Art der Übergabe
- 1-fach digital an Tragwerksplaner per E-Mail
- 1-fach digital an Architekten per E-Mail

Hinweis
- bei der digitalen Übergabe sind die Einzeldokumente als pdf-Datei und alle Zeichnungen jeweils als pdf-Datei und zusätzlich als zu bearbeitbares CAD- Dateiformat (DWG- Datei) zu übergeben.
- bei Änderungen von statisch vorgegebenen Verbindungen gemäß nachfolgendem Abschnitt sind diese zusätzlich mit dem Prüfstaktiker abszustimmen.
Menge: 1,000 psch

**1.2.30 Objektbezogene CAD-Detailerstellung**
*** Pauschalposition
Objektbezogene CAD-Detailerstellung, z.B. für Übersichtspläne, First, Ortgang, Traufe mit Stößen, Verbindungen, Übergängen, Befestigungsmittel, Handhabe, etc. in digitaler Ausfertigung, vor Montagebeginn zur Genehmigung dem Auftraggeber vorzulegen und ggf mehrfach anzupassen.

Übergabe 4 Woche nach Auftragserteilung

Art der Übergabe
- 1-fach digital an Tragwerksplaner per E-Mail
- 1-fach digital an Architekten per E-Mail

Hinweis
- bei der digitalen Übergabe sind die Einzeldokumente als pdf-Datei und alle Zeichnungen jeweils als pdf-Datei und zusätzlich als zu bearbeitbares CAD- Dateiformat (DWG- Datei) zu übergeben.
- bei Änderungen von statisch vorgegebenen Verbindungen gemäß nachfolgendem Abschnitt sind diese zusätzlich mit dem Prüfstaktiker abszustimmen.
Menge: 1,000 psch

**1.2.40 Dokumentation**
*** Pauschalposition
Dokumentation für die Ausführungen, den Betrieb und die Nutzung, sowie für Umbauten, Instandsetzungen und Instandhaltungen zusammenstellen und wie folgt übergeben

nachfolgende Punkt 2-10 spätestens 4 Wochen vor Ausführungsbeginn
- 1-fach digital per E-Mail

vollständige Dokumentation spätestens 2 Wochen vor Abnahme
- 3-fach in Papierform und
- 3-fach digital auf Datenträger

Der Dokumentation muss unter anderem folgendes beinhalten
1. Inhaltsverzeichnis
2. bauaufsichtliche Zulassungen und Prüfbescheide
3. Nachweise zu Baustoffen und Bauarten
1. Leistungserklärungen
1. technische Datenblätter und Merkblätter
2. Produktunterlagen, -beschreibungen und -datenblätter, Fabrikateliste und Einzelteilliste
1. Produkt-, Materialnachweise und Materialbeschreibung
2. Verarbeitungsrichtlinien
3. Montageanweisungen und -anleitungen
1. Sicherheitsdatenblätter
2. Ausführungs- und Detailpläne der am Bau beteiligten Planer, die das Gewerk Spengler betreffen
3. Montage-, Werkstatt- und Verlegeplanung - erste Übergabe siehe gesonderte Position
4. Clipabstadnberechnung - erste Übergabe siehe gesonderte Position
5. Herstellerverzeichnis mit Nennung von Adresse, Ansprechpartnern und vollständigen Kontaktdaten
6. Wartungsanleitungen, -anweisungen und -bücher
1. Betriebs- und Instandhaltungsvorgaben
1. Ersatzteillisten
2. Gebrauchsanweisungen
3. Pflegehinweise
4. Unterlagen zu Abnahmen und Übergaben
5. Entsorgungsnachweise
6. Bautagesberichte

Hinweis
- alle Einzeldokumente dieser und ggf. wenn gefordert auch aus anderen Positionen sind in der Dokumentation zu erfassen und im Inhaltsverzeichnis aufzuführen.,
- jede Dokumentation in Papierform ist in Aktenordnern zu übergeben.
- der Inhalt der Ordner ist jeweils in einem vorangestellten Verzeichnis zu dokumentieren.
- die einzelnen Papierdokumente sind gemäß Inhaltsverzeichnis einzuordnen und mit Trennblättern zu unterteilen.
- die Gliederungsstruktur der Papierdokumentation ist bei der digitalen Dokumentation analog auszuführen.
- bei der digitalen Dokumentation sind die Einzeldokumente als pdf- Datei und alle Zeichnungen jeweils als pdf- Datei und zusätzlich als zu bearbeitbares CAD- Dateiformat (DWG- Datei) zu übergeben.
- alle Dokumentationen sind als Gesamtpaket zusammengefasst der Objektüberwachung zu übergeben.
- das Gesamtpaket der Dokumentationen muss wie oben angegeben übergeben werden, damit eine Überprüfung durch die Objektüberwachung möglich ist.
- können aus technischen oder ablaufbedingten Gründen einzelne Dokumente nicht wie oben angegeben fertiggestellt und übergeben werden, so ist dies rechtzeitig der Objektüberwachung schriftlich mitzuteilen und die Übergabe dieser Dokumente abzustimmen
Menge: 1,000 psch

### Bereich 2 NeubauSchule

#### Abschnitt 2.1 Vorbereitende Arbeiten

*Hinweis: Hinweise vorbereitende Arbeiten*
Hinweise vorbereitende Arbeiten

Alle vorbereitenden Arbeiten, die eine besondere Leistung nach VOB/C darstellen sind rechtzeitg vor Ausführung mit dem Auftraggeber oder der Objektüberwachung abzusprechen.

**2.1.10 Reinigen Untergrund grobe Verschmutzungen, Wände, Decken, etc.**
Reinigen des Untergrundes von groben Verschmutzungen einschließlich anfallenden Schmutz aufnehmen und gemäß den geltenden Vorschriften entsorgen.

UntergrundUnterdeckung, Bohlen, Furnierplatten,
  Ortbetonattiken etc.
Verschmutzungengemäß VOB/ C DIN 18334 Abschnitt 4.2.7 und VOB/ C DIN 18336 Abschnitt 4.2.7
Gebäudehöhebis 13,00 m
Hinweis  Reinigen des Untergrundes nach VOB ist Nebenleistung in dieser Position darf nur
  nur auf besondere Anweisung des Auftraggebers oder der Objektüberwachung hartnäckiger schmutz entfernt werden.
  Das Reinigen des Untergrundes von Schmutz, der nicht in den besonderen Leistungen der VOB/ C aufgeführt ist, ist Nebenleistung einschließlich anfallenden Schmutz aufnehmen und gemäß den geltenden Vorschriften entsorgen zu
Abrechnungdie Abrechnung erfolgt nach ausgeführter Fläche. Feststellung der Fläche in Absprache mit der Objektüberwachung vor Ausführung.
Menge: 3010,000 m²

**2.1.20 Maßnahmen Schutz, ungeeignete klimatische Bedingungen**
Maßnahmen zum Schutz vor ungeeigneten klimatischen Bedingungen

UntergrundUnterdeckung, Bohlen Furnierplatten,
  Ortbetonattiken, Metalldeckung etc.
Bedingungengemäß VOB/C DIN 18336 Abschnitt 3.1.2 und VOB/C DIN 18336 Abschnitt 4.2.6
Hinweis  Ausfühung nur auf besondere Anweisung des Auftraggebers oder der Objektüberwachung. Beseitigung der Schutzmaßnahmen nach Beendigung der Arbeiten.
Abrechnungdie Abrechnung erfolgt nach fertiger Fläche, die unter diesen Verhältnissen hergestellt wurde.
  Feststellung der Fläche in Absprache mit der Objektüberwachung vor Ausführung.
Menge: 3010,000 m²

**2.1.30 Trocknen Untergrund, Feuchigkeit**
Trocknen des Untergrundes von Feuchtigkeit vor weiterführender Arbeiten

UntergrundUnterdeckung, Bohlen Furnierplatten, Ortbetonattiken, Metalldeckung etc.
Gebäudehöhebis 13,00m
Hinweis  Ausfühung nur auf besondere Anweisung des Auftraggebers oder der Objektüberwachung.
Abrechnungdie Abrechnung erfolgt nach ausgeführter Fläche.
  Feststellung der Fläche iin Absprache mit der Objektüberwachung vor Ausführung.
Menge: 3010,000 m²

#### Abschnitt 2.2 Metalldachsystem

**2.2.10 Metalldachsystem-Gleit-Falzprofildach**
Metalldachsystem- Gleit- Falzprofildach,
CE- Kennzeichen gemäß Europäischer Technischer Bewertung ETA durch das Deutsche Institut für Bautechnik, Berlin,
selbsttragend, begehbar, gegen Flugfeuer und strahlende Wärme widerstandsfähige harte Bedachung nach DIN 4102-4, Standardbaubreite ca. 500 mm, Profilhöhe ca. 65 mm,
Bahnenlänge bis ca 15 m ohne Querstoß, mit werkseitig vorgefertigten trapezförmigen Gleit- Falzverbindungen.
Die Montage der Profilbahnen erfolgt ausschließlich durch Klemmwirkung, ohne zusätzliches maschinelles Verfalzen oder Verbördeln der einzelnen Elemente am Bau.
Dachneigung 5-8 Grad,
Gebäudehöhe bis 13 m

Fabrikat  ...........................
oder gleichwertig

Material bestehend aus:
- Aluminium blank und stucco dessiniert,
  Materialdicke: ca. 0,8 mm,
  CE- Kennzeichen gemäß Europäische Technische Bewertung ETA-18/0035
- Befestigung durchdringungsfrei nach Herstellerrichtlinien mit:
- Clipleisten aus Stahlblech ca. 1,30 mm mit einem Überzug aus Aluminium-Zink, flache Ausführung oder Anzahl ca. 2,5 Stk / m² oder nach statischer Berechnung
- Montage auf Holzschalung bzw in Teilbereichen auf schräger Betondecke. Zulage gemäß separater Position

Die erhöhte Windsogbelastung im Dachrand- und Eckbereich nach DIN EN 1991-1-4 ist zu beachten.
Aufkanten der Profilbahnen am First, Abkanten an der Traufe und Festpunktausbildung.
Unterkonstruktion falls erforderlich gemäß gesonderter Position.
Befestigungsmittel aus nichtrostendem Werkstoff nach Zulassung bzw. statischer Erfordernis und Herstellernachweis.
Dichtband im Falz bei Dachneigungen unter 7° ist zu berücksichtigen.
Menge: 3010,000 m²

**2.2.20 Zulage Metalldachsystem-Gleit-Falzprofildach Montage auf Beton**
Zulage zu vor genannter Metalldachsystem aus Aluminium für die Montage des Systems auf eine schrägen Stahlbetondecke im Bereich der Treppenhäuser. Inkl sämtlicher befestigungen Bohrungen etc.
Menge: 250,000 m²

**2.2.30 Zulage Metalldachsystem Befestigung durch Dämmung**
Zulage zu vor genannter Metalldachsystem aus Aluminium für die Montage des Systems durch eine Dämmebene hindurch.
Dicke der Dämmung bis ca. 140mm. Montageunergrund Holzdecke mit Birumenschweißbahn.
Menge: 270,000 m²

**2.2.40 Zulage Oberflächenbeschichtung**
Zulage zu vor genannter Oberfläche Aluminium blank und stuccodessiniert in einer Farbbeschichtung nach RAL Farbtönen.
Z.B. RAL 7016
Oberseite 25 µm in RAL-Farbtönen, Rückseite Schutzlack hell
Menge: 2740,000 m²

**2.2.50 Zulage für Festpunktausbildung mit Richtclip/ Richtprofil**
Zulage für Festpunktausbildung mit Richtclip ca. 200 mm/ Richtprofil ca. 750 mm bei langen Profilbahnlängen oder steilen Dächern und bei hohen Schneelasten.
Die Festpunkte werden durch Vernieten oder Verschrauben (ca. 4 St./ Profilbahn => nach stat. Berechnung) ausgeführt.
Menge: 342,000 m

**2.2.60 Gründach, Abdichten der Längsüberlappung**
Abdichten der Längsüberlappung der Profilbahnen bei Ausführung Gründach mit einseitig selbstklebendem Dichtungsband aus PUR-Weichschaumstoff, schlagregendicht, diffusionsoffen, als Rückstausicherung im Profilbahnsteg
Abmessung: Bandbreite 15 mm, Einsatzbereich 3 x 9 mm
Menge: 670,000 m

#### Abschnitt 2.3 An- und Abschlüsse

*Hinweis: Traufausbildung*

**2.3.10 Unterkonstruktion Traufausbildung**
Unterkonstruktion Traufausbildung in Form von Stahlwinkeln (Abstand und Schenkellänge nach statischer Erfordernis) mit Befestigung in der bauseitigen Holz-Pfette.
Oberseite der Gesamtunterkonstruktion in nach unten geneigter Ausführung (ca. 15 °)
Aufbringen eines Unterkonstruktionsholzes (Bau- Furnierplatte)
einschließlich Befestigung, eventuell erforderlichen Ausgleich, Anarbeiten an angrenzende Bauteile, etc
auf dem Stahlwinkel.

Bau-Furniersperrholzmit bauaufsichtlich geforderter Kennzeichnung und CE Kennzeichnung.
  Stöße ausschließlich im Sparrenbereich
Nutzungsklasse2 gemäß DIN EN 636-2
  2 gemäß DIN EN 1995-1-1
Oberflächengütemindestens III gemäß DIN EN 635
Dicke  ca.  24 mm
Abmessungca. 260 mm
BefestigungBefestigungselementen aus nicht
  rostenden Stahl abgestimmt auf die Gebäudehöhe von 22,00 m und Windzone 1
Menge: 294,000 m

**2.3.20 Zulage zu Unterkonstruktion Traufausbildung in nicht brennbar**
Ausführung wie in vor genannter Position jedoch Ausführung statt einer Bau- Furnierplatte mit einer Brandschutzplatte

Brandschutzplatte im Brandwandbereich ( + 2,5 m links und rechts auslaufend) zum Schutz vor Brandüberschlag einschließlich Unterkonstruktion, Befestigung, Hinterlegung eventuell erforderlichen Ausgleich, Anarbeiten an angrenzdene Bauteile, etc.

Brandschutzplatteeuropäisch geregelt und bauaufsichtlich  geprüft,
  frost-, wasser- und witterungsbeständig, zulässig für Einsatz im frei bewitterten Außenbereich.
BaustoffklasseA1 nichtbrennbar gemäß DIN EN 13501-1
Feuerwiderstands- 90 Minuten
dauer
Dicke  ca. 25 mm
Abmessungca. 260 mm
BefestigungBefestigungselemente gemäß Vorgaben des Herstellers abgestimmt auf die Gebäudehöhe von 22,00 m und Windzone 1
Menge: 294,000 m

**2.3.30 Zulage Ausschnitte für Fallleitungen**
Zulage für die Ausführung von Ausschnitten in vor genannter Unterkonstruktion derTraufausbildung im Bereich der Fallleitungen (Durchmesser bis ca. 200 mm).
Menge: 21,000 St

**2.3.40 Traufwinkel**
Traufwinkel für Profilbahnen aus Aluminium, Abmessung ca. 40 x 20 x 2 mm
mit Alu-Blindnieten mit Edelstahlstift bzw. Bohrschrauben aus nichtrostendem Werkstoff durchgehend an den Profilbahnuntergurten befestigt.
Menge: 294,000 m

**2.3.50 Rinneneinlaufblech**
Rinneneinlaufblech aus Aluminium 2 x gekanntet, Zuschnitt ca. 350 mm, Abmessung ca. 200 x 150, Stärke 2 mm
mit Alu-Blindnieten mit Edelstahlstift bzw. Bohrschrauben aus nichtrostendem Werkstoff. Befestigung auf bauseitiger Dachschalung (ca. 24 mm) inkl. fachgerechter Abdichtung an bauseitiger Unterspannbahn.
- Kantungen 3-fach anstatt 2-fach
- die Abmessungen werden an die Kantungen angepasst
- Einbau einschließlich Lösen und Hochklappen verklebter Unterspannbahn und Wiederverklebung auf Rinneneinlaufblech nach erfolgter Montage
Menge: 294,000 m

**2.3.60 Traufe Tropfblech**
Tropfblech Traufe aus Aluminium, 3 x gekanntet, Zuschnitt ca. 690 mm, Abmessung ca. 200 x 340 x 150, Stärke 2 mm
mit Alu-Blindnieten mit Edelstahlstift bzw. Bohrschrauben aus nichtrostendem Werkstoff. Befestigung auf bauseitiger Bauholzfurnierplatte.
- Kantungen 8-fach anstatt 3-fach
- die Abmessungen werden an die Kantungen angepasst
- Zuschnitt circa 800 mm
Menge: 294,000 m

**2.3.70 Einhängeblech Tropfblech Traufe**
Einhängeblech für das Tropfblech im Bereich Traufe einschließlich Befestigung an v.g. Unterkonstruktion Traufausbildung mit nichtrostenden Befestigungsmitteln.

EinhängeblechAluminiumblech passend zur Dachdeckung d=1,5 mm, Zuschnitt circa 333 mm, 3-fach gekantet
Menge: 294,000 m

**2.3.80 neue Position, Lochblech Traufe**
Lochblech im Bereich Traufe einschließlich Befestigung auf Holzschalung oder Holzwerkstoffplatte mit nichtrostenden Befestigungsmittel.

LochblechAluminiumblech passend zur Dachdeckung d=1 mm, Zuschnitt circa 100 mm, nicht gekantet, Lochanteil mindestens 80%, Lochung d = maximal 5 mm
Menge: 294,000 m

**2.3.90 Einfassung Fallrohr**
Einfassung für - Rundrohr - Falleitung in Tropfblech Traufe
Durchmesser bis ca. 200 mm, bestehend aus:
− Ausschneiden des Aluminium Tropfblechs
− Rohrummantelung als Kegelstumpf, Material und Oberfläche wie Dacheindeckung,
Mindesthöhe ca. 150 mm, mit Bördelrand
in das Tropfblech fachgerecht
- eingedichtet
Achtung:
Bei Schweißarbeiten sind vor deren Ausführung die Unterkonstruktion mit geeigneten
Brandschutzmatten zu sichern und die gesetzlichen Vorschriften zu beachten.
Menge: 21,000 St

**2.3.100 Schrägschnitt**
Schrägschnitt der Metall-Profilbahnen, einschl. Verschnitt, Ausführung ausschließlich mit Blechknapper.

Hinweis:
Bei korrosionsgeschützten Materialien (Stahl) ist eine fachgerechte Schnittkantenbehandlung erforderlich.
Menge: 25,000 m

**2.3.110 Mehr-/ Minderzuschnitt, Aluminium Mehrpreis**
Mehr-/Minderpreis für abweichende Blechzuschnitte nach Erfordernis.

Werkstoff: Aluminium (Al)
Mehr-/Minderzuschnitt: ca. 0,80 mm
Werkstoffdicke: mind. ca. 0,80 mm DIN EN 612
Menge: 1750,000 m

**2.3.120 Schrägschnitt**
Schrägschnitt der Metall-Profilbahnen, einschl. Verschnitt, Ausführung ausschließlich mit Blechknapper.
Hinweis:
Bei korrosionsgeschützten Materialien (Stahl) ist eine fachgerechte Schnittkantenbehandlung erforderlich.
Menge: 15,000 m

**2.3.130 Gratfirstabdeckung**
Grat-Lüftungsfirstabdeckung für die Metall-Profilbahnen, Bauhöhe 80 mm
Material und Oberfläche wie die Dacheindeckung,bestehend aus
- zwei Lüftungszahnleisten mit Profilfüllern auszuklinken
- Firstabdeckung freier Luftquerschnitt 450 cm2/m
einschl. der erforderlichen Dehnungselemente
Menge: 15,000 m

**2.3.140 Sturmsicherung Gratfirstabdeckung**
Zulage Sturmsicherung der Firstabdeckung
Zuschnitt 362-467x100mm, 7 Kantungen, 1 stk./m
Menge: 15,000 St

**2.3.150 Anarbeiten Traufe Fassadenverkleidung**
Zulage zu den vorgenannten Positionen der Traufausbildung gemäß Positionen für das Anarbeiten an die Fassadenverkleidung.
Menge: 2,000 St

*Hinweis: Pultausbildung*

**2.3.160 Pultdachfirstabdeckung**
Pultdachfirstabdeckung für die Metall-Profilbahnen,
Material und Oberfläche wie die Dacheindeckung, bestehend aus:
- Zahnleiste, Zuschnitt ca. 223 mm
- Profilfüller für Profilbahnoberseite
- Vorstoßblech, Zuschnitt ca. 125 mm, 2 Kantungen
- Firstblech Material wie Dacheindeckung Zuschnitt ca. 416 mm - 625 mm, 5 Kantungen,
einschl. der erforderlichen Dehnungselemente
- gemäß Vorgaben Systemhersteller Untergurt aufgestellt
- Vorstoßblech entfällt
- Einhängeblech, Aluminiumblech passend zur Dachdeckung d=2,0 mm, Zuschnitt circa 500 mm, 3-fach gekantet
- Firstblech, Aluminiumblech passend zur Dachdeckung d=2,0 mm, Zuschnitt circa 800 mm anstatt circa 416 mm-625 mm, 7 anstatt 5 Kantungen
Menge: 45,000 m

**2.3.170 Zulage gleitende Firstausbildung**
Zulage gleitende Firstausbildung bei Festpunkt außerhalb des Firstbereiches, Dachöffnungen über 10 m² und Bahnenlängen von ca. 20 m
Menge: 45,000 m

**2.3.180 neue Position, Lochblech Pultdachfirstabdeckung**
Lochblech im Bereich Pultdachfirstabdeckung einschließlich Befestigung auf Holzschalung oder Holzwerkstoffplatte mit nichtrostenden Befestigungsmittel.

LochblechAluminiumblech passend zur Dachdeckung d=1 mm, Zuschnitt circa 100 mm, nicht gekantet, Lochanteil mindestens 80%, Lochung d = maximal 5 mm
Menge: 45,000 m

**2.3.190 Ortgangabdeckung**
Ortgangabdeckung für die Metall-Profilbahnen,
Material und Oberfläche wie die Dacheindeckung,bestehend aus:
- Vorstoßblech, Zuschnitt ca.125 mm, 2 Kantungen
- Ortgangeinhangprofil, Zuschnitt ca. 223 mm - 330 mm
- Ortgangblech, Zuschnitt ca. 312 mm - 416 mm, 5 Kantungen
einschl. der erforderlichen Dehnungselemente
Menge: 90,000 m

**2.3.200 Wandanschluß seitlich**
Wandanschluß seitlich (Ortgang-Wandanschluß) für die Metall-Profilbahnen,
Material und Oberfläche wie die Dacheindeckung, bestehend aus:
- Einhangprofil, Zuschnitt ca. 223 mm
- Anschlußblech, Zuschnitt ca. 312 mm, 3 Kantungen
einschl. der erforderlichen Dehnungselemente
- falls erforderlich Ortgangbohle passend zum gewählten Dachsystem
- Anarbeiten an die Fassadenverkleidung ist zu beachten und einzukalkulieren
- die Ergänzungen der Unterspanbahnen und deren Verklebungen sind zu beachten und einzukalkulieren
- Anschlussblech, Zuschnitt 600 anstatt 312 mm, 4 Kantungen anstatt 3
Menge: 92,000 m

**2.3.210 Überhangstreifen**
Für die Position 3.3.150 Überhangstreifen sind folgende Ergänzungen zu beachten, die in die Position 3.3.150 einzukalkulieren sind
- Befestigung an Stahlbetonwand
- Einschneiden des Wandmaterials und Abdichten der Fuge mit Silikon entfällt
- Anarbeiten an die Wärmedämmung der Fassadenverkleidung und Anarbeiten an die Fassadenverkleidung ist zu beachten und einzukalkulieren
- die Ergänzungen der Unterspanbahnen und deren Verklebungen sind zu beachten und einzukalkulieren
Überhangstreifen für Wandanschluß
Material und Oberfläche wie Dacheindeckung,
Zuschnitt ca. 400 mm, 5 Kantungen,
einschl. Einschneiden des Wandmaterials und Abdichten der Fuge mit Silikon
Menge: 42,000 m

**2.3.220 Wandanschluss firstseitig mit Hinterlüftung**
Wandanschluß firstseitig und hinterlüftet
(Pultdach-Wandanschluß) für die Metall-Profilbahnen,
Material und Oberfläche wie die Dacheindeckung, bestehend aus:
- Übergangsblech 3 Kantungen, inkl. Tropfkante
Zuschnitt: ca. 49 cm (Abmessungen: ca. 10, 27, 10, 2 cm)
- Wandanschlussblech 2 Kantungen, Zuschnitt: 36 cm (Abmessung: ca. 17 x 17 x 2 cm)
- Wandanschlussblech (Einhangblech)
  4 Kantungen, Abmessungen ca. 2 x 10 x 16 x 10 x 2 cm
- Lüftungszahnleiste, Zuschnitt ca. 450 mm
- Profilfüller für Profilbahnoberseite
- Anschlußblech Zuschnitt ca. 750 mm, 6 Kantungen
- Insektenschutzgitter, 2 Kantungen, Zuschnitt ca.200mm (Abmessungen: ca. 2 x 80 x 2 cm)
einschl. der erforderlichen Dehnungselemente.
Ausführung nach Detail First
- Pultdachfirst mit Wandanschluss, der aufgrund des hinterlüfteten Daches mit einem Labyrinth auszuführen ist
- gemäß Vorgaben Systemhersteller Untergurt aufgestellt
- oberers Einhangblech einschließlich Befestigung an Stahlbetonwand mit nichtrostenden Befestigungsmitteln, Aluminiumblech passend zur Dachdeckung d=2,0 mm, Zuschnitt circa 600 mm, Kantungen 2
- Übergangsblech entspricht oberen Abdeckblech, Zuschnitt circa 666 mm anstatt 360 mm, Kantungen 6 anstatt 4
- Wandanschlussblech entspricht unteren Abdeckblech, Zuschnitt circa 500 mm anstatt 360 mm, Kantungen 3 anstatt 2
- Wandanschlussblech (Einhangblech) entspricht unteren Einhangblech, Zuschnitt circa 500 mm, 1 Kantung anstatt 4, die Abmessungen werden an die Kantung angepasst
- Insektenschutzgitter entspricht Lochblech, innere Befestigung am unteren Einhangblech und unteren Abdeckblech geschraubt oder genietet, äußere Befestigung am oberen Einhangblech und oberen Abdeckblech
- Anarbeiten an die Wärmedämmung der Fassadenverkleidung und Anarbeiten an die Fassadenverkleidung ist zu beachten und einzukalkulieren
- die Ergänzungen der Unterspanbahnen und deren Verklebungen sind zu beachten und einzukalkulieren
Menge: 41,000 m

**2.3.230 Endabschluss für hinterlüfteten Wandanschluss**
Herstellen eines Endabschluß für hinterlüften Wandanschluss

L- förmiges Kantprofil:
Höhe ca. 35 cm
Breite ca. 17 cm

Material und Oberfläche wie die Dacheindeckung
einschl. der erforderlichen Befestigungsmittel.
Menge: 6,000 St

**2.3.240 Lüftungsfirstabdeckung**
Satteldach-Lüftungsfirstabdeckung für die Metall-Profilbahnen, Bauhöhe 80 mm
Material und Oberfläche Aluminium glatt und farbbeschichtet,bestehend aus
- zwei Lüftungszahnleisten mit Profilfüllern
- Firstabdeckung freier Luftquerschnitt 450 cm2/m
einschl. der erforderlichen Dehnungselemente

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Menge: 132,000 m

**2.3.250 Wandanschluß firstseitig hinterlüftet**
Wandanschluß firstseitig und hinterlüftet
(Pultdach-Wandanschluß) für die Metall-Profilbahnen,
Material und Oberfläche wie die Dacheindeckung, bestehend aus:
- Lüftungszahnleiste, Zuschnitt 443 mm
- Profilfüller für Profilbahnoberseite
- Anschlußblech Zuschnitt 625 mm, 6 Kantungen
einschl. der erforderlichen Dehnungselemente
Menge: 41,000 m

**2.3.260 neue Position, Anarbeiten Wandanschluss firstseitig mit Hinterlüftung Fassadenverkleidung**
Zulage zu den vorgenannten Positionen des Wandanschlusses firstseitig mit Hinterlüftung für das Anarbeiten an die Fassadenverkleidung.
Menge: 1,000 St

**2.3.270 Attikaanschluss seitlich**
Wandanschluß seitlich (Ortgang-Wandanschluß) für die Metall-Profilbahnen,
Material und Oberfläche wie die Dacheindeckung, bestehend aus:
- Einhangprofil, Zuschnitt 223 mm
- Anschlußblech, Zuschnitt cs. 312 mm, 3 Kantungen
einschl. der erforderlichen Dehnungselemente
Menge: 52,000 m

**2.3.280 Attikaanschluss firstseitig hinterlüftet**
Wandanschluß firstseitig und hinterlüftet
(Pultdach-Wandanschluß) für die Metall-Profilbahnen,
Material und Oberfläche wie die Dacheindeckung, bestehend aus:
- Lüftungszahnleiste, Zuschnitt 443 mm
- Profilfüller für Profilbahnoberseite
- Anschlußblech Zuschnitt 625 mm, 6 Kantungen
einschl. der erforderlichen Dehnungselemente
Menge: 28,000 m

**2.3.290 Kehlausbildung belüftet**
Kehlausbildung - vertieft - belüftet
Material wie Dacheindeckung bestehend aus:
- Kehlrinne,  Materialdicke  nach staitscher erfordernis
- Zuschnitt 667mm, 5 Kantungen,
- Einhangblech, beidseitig, Materialdicke nach staitscher erfordernis
  Zuschnitt 2 x 333 mm, 2 Kantungen
einschließlich der erforderlichen Dehnungselemente, Haftstreifen und Befestigungselemente, das Schrägschneiden der Profilbahnen wird mit gesonderter Position verrechnet.
Menge: 15,000 m

**2.3.300 Kehle**
Kehlrinne verschweißt nach Angabe des Dachsystemherstellers

Kehlrinne  Material und Oberfläche wie Dacheindeckung, Zuschnitt mindestens 600 mm, 1 Kantung
HInweis  bei Schweißarbeiten sind vor deren Ausführung die Unterkonstruktion mit geeigneten Brandschutzmatten zu sichern und die gesetzlichen Vorschriften zu beachten.
Menge: 15,000 m

**2.3.310 Anarbeiten Kehle Traufe**
Zulage zu der vorgenannten Positionen der Kehle für das Anarbeiten an den Traufe.
Menge: 1,000 St

**2.3.320 Anarbeiten Kehle Fassadenverkleidung**
Zulage zu der vorgenannten Positionen der Kehle für das Anarbeiten an die Fassadenverkleidung.
Menge: 1,000 St

#### Abschnitt 2.4 Durchdringungen

**2.4.10 Schwanenhalsdachdurchführung**
Herstellen einer Schwanenhalsdachdurchführung, schlagregendicht, nach Angabe des Dachsystemherstellers, Durchmeser bis ca. 10 cm
- Ausschneiden der Metall-Profilbahnen,
- Rohrummantelung als Kegelstumpf, Material und Oberfläche wie Dacheindeckung, Mindesthöhe 300 mm, mit Bördelrand,
- in Metalldachhaut fachgerecht eingeschweißt und eingedichtet,
- Rohrummantelung einschließlich verschweißter Stossverbindung,
- bei Schweißarbeiten sind vor deren Ausführung die Unterkonstruktion mit geeigneten Brandschutzmatten zu sichern und die gesetzlichen Vorschriften zu beachten.
Menge: 10,000 St

**2.4.20 Schwanenhalsdachdurchführung Einzelsegmente**
wie vor, jedoch
Schwanenhalsdachdurchführung aus Einzelsegmenten

Einzelsegmentmaximal 15°
DurchmesserLichte bis 10 cm
Hinweis  die Segmente müssen abnehmbar sein, so dass sie über die gebogenen Leitungen gestülpt werden können.

- Ausschneiden der Metall-Profilbahnen,
- Rohrummantelung als Kegelstumpf, Material und Oberfläche wie Dacheindeckung, Mindesthöhe 300 mm, mit Bördelrand,
- in Metalldachhaut fachgerecht eingeschweißt und eingedichtet,
- Rohrummantelung einschließlich verschweißter Stossverbindung,
- bei Schweißarbeiten sind vor deren Ausführung die Unterkonstruktion mit geeigneten Brandschutzmatten zu sichern und die gesetzlichen Vorschriften zu beachten.
Menge: 15,000 St

**2.4.30 Einfassung Rundrohr, D bis 150 mm**
Einfassung für - Rundrohr - Raumentlüftung - Antenne -Sanitärentlüftung bestehend aus:
- Ausschneiden der Metall-Profilbahnen,
- Rohrummantelung als Kegelstumpf, Material und Oberfläche wie Dacheindeckung, Mindesthöhe 300 mm, mit Bördelrand.
- in der Metalldachhaut fachgerecht eingeschweißt und eingedichtet

Durchmesserinnen bis 150 mm

Achtung:
Bei Schweißarbeiten sind vor deren Ausführung die Unterkonstruktion mit geeigneten Brandschutzmatten zu sichern und die gesetzlichen Vorschriften zu beachten.
liefern und montieren
Menge: 15,000 St

**2.4.40 Einfassung Rundrohr, D bis 250 mm**
wie vor, jedoch,

Durchmesserinnen bis 250 mm
Menge: 15,000 St

**2.4.50 Abdeckhaube für Rundrohr. D bis 150**
Abdeckhaube für v.g. Rundrohr aus Edelstahl V2A walzblank einschließlich passendem Regenkragen aus Edelstahl V2A walzblank.

Rundrohr  Durchmesser innen bis 150 mm
Menge: 15,000 St

**2.4.60 Abdeckhaube für Rundrohr. D bis 250 mm**
wie vor, jedoch,

Durchmesserinnen bis 250 mm
Menge: 15,000 St

**2.4.70 Wärmedämmung für Rundrohr, D bis 150**
Wärmedämmung für v.g. Rundrohr bestehend aus Mineralwollefilz, der den Hohlraum von bauseitiger Installatalion und Rundrohr ausfüllt.

Rundrohr  Durchmesser innen bis ca. 150 mm
Wärmedämmungd= ca. 60 mm, h= ca.300 mm, Wärmeleitfähigkeit 0,035 W/m, Brandverhalten A1 nichtbrennbar gemäß DIN EN 13501-1
Menge: 15,000 St

**2.4.80 Wärmedämmung für Rundrohr, D bis 250**
wie vor, jedoch,

Durchmesserinnen bis 250 mm
Menge: 15,000 St

**2.4.90 Nachträgliche runde Durchdringungen**
Nachträgliche runde Durchdringung auf gesonderte Anweisung der örtlichen Bauleitung herstellen.

Durchmesser d= ca. 15 - 25 cm

Ausschneiden der Metall-Profilbahnen

fachgerecht - eingeschweißt - eingedichtet -
- umlaufendes Einfassblech, Zuschnitt circa 500 mm, 3 Kantungen
- Einfassblech in Metalldachhaut fachgerecht eingeschweißt und eingedichtet,
- Einfassblech einschließlich verschweißter Stossverbindung

Achtung:
Bei Schweißarbeiten sind vor deren Ausführung die Unterkonstruktion mit geeigneten Brandschutzmatten zu sichern und die gesetzlichen Vorschriften zu beachten.
liefern und montieren
Menge: 1,000 St

**2.4.100 Nachträgliche rechteckige Durchdringungen**
Nachträgliche rechteckige Durchdringung auf gesonderte Anweisung der örtlichen Bauleitung herstellen.

Abmessungen: ca. 15 x 30 cm

Ausschneiden der Metall-Profilbahnen

fachgerecht - eingeschweißt - eingedichtet -

- umlaufendes Einfassblech, Zuschnitt circa 500 mm, 3 Kantungen
- Einfassblech in Metalldachhaut fachgerecht eingeschweißt und eingedichtet,
- Einfassblech einschließlich verschweißter Stossverbindung und aller Eckausbildungen

Achtung:
Bei Schweißarbeiten sind vor deren Ausführung die Unterkonstruktion mit geeigneten Brandschutzmatten zu sichern und die gesetzlichen Vorschriften zu beachten.
liefern und montieren
Menge: 1,000 St

#### Abschnitt 2.5 Systemzubehör

**2.5.10 Schneefangvorrichtung**
Schneefangvorrichtung für die Profilbahnen, bestehend aus
- Schneefangaufstockelement, Erhöhung um mindestens ca. 200 mm
- 2 Stück Schneefanghalter je Aufstockelement mit Edelstahl-Maschinenschrauben ca. M 8 x 40 und Edelstahl-Muttern
- 3 Stück Schneefangrohre mit Nut gegen Verdrehen ca. 32 x 2 mm mit Rohrverbinder außen
- Eishalter zum Einrasten, b mindestens ca. 50 mm, mindestens 4 Stück je Meter

Material  Aluminium

Die Befestigung erfolgt auf dem Obergurt ohne Durchdringung der Profilbahnen.
Menge: 228,000 m

**2.5.20 Eishalter zum Einrasten**
Eishalter zum Einrasten gegen Verdrehen für die Metall-Profilbahnen als Zulage zur Schneefangvorrichtung bestehend aus
einem Metallbügel, Breite ca. 50 mm, der in die Untergurte der Profilbahnen eingreift.
- Verbrauch: ca. 4.0 St./m (bei Baubreite 500)
Die Befestigung erfolgt durch Einrasten in die Schneefangrohre mit Nut ohne Durchdringung der Profilbahnen.
Material: - Aluminium walzblank -
Menge: 912,000 St

**2.5.30 Laufsteg-Trittstufenvorrichtung**
Laufsteg-Trittstufenvorrichtung für die Metall-Profilbahnen
bestehend aus:
- Klemmhalterungen, aus Aluminium
  verstellbar von 0 bis 15 Grad Dachneigung
  Die Befestigung erfolgt auf den Obergurten ohne Durchdringung der Profilbahnen mit Edelstahl-Maschinenschrauben ca. M 8 x 40 und selbstsichernden Edelstahl-Muttern.
  mit allgemeine bauaufsichtliche Zulassung Nr. Z-14.4-774 durch das Deutsche Institut für Bautechnik, Berlin
- Dachstandrost - Trittstufenanlage - Laufsteg
  Breite:  ca. 500 mm
  Einzellänge:  ca. 800 mm -1200 mm
  mit Gleitschutzlochung, einschl. Befestigungsmaterial,
  aus  Edelstahl
Menge: 30,000 St

**2.5.40 Trittstufe Dachneigung 0-15 Grad**
Trittstufenvorrichtung für die Metall-Profilbahnen
bestehend aus:
- 2 Stck Trittstufenhalter  aus Aluminium walzblank, verstellbar für Dachneigung von 0 bis 15 Grad. Die Befestigung erfolgt auf den Obergurten ohne Durchdringung der Profilbahnen mit allgemeine bauaufsichtliche Zulassung Nr. Z-14.4-774 durch das Deutsche Institut für Bautechnik, Berlin
- Sicherheits-Laufrostaus Stahl feuerverzinkt
  Breite: 250 mm Einzellänge: 600 mm mit Gleitschutzlochung
  einschl. Befestigungsmaterial
Menge: 30,000 St

**2.5.50 Solarhalter**
Solarhalter für die Metall-Profilbahnen,
bestehend aus
- Klemmlaschen mit Edelstahl-Maschinenschrauben ca. M 8 x 40 und Edelstahl-Muttern
- integrierter Montagewinkel für die Verbindung zwischen Klemmlasche und Solaranlage
- allgemeine bauaufsichtliche Zulassung Nr. Z-14.4-774 durch das Deutsche Institut für Bautechnik, Berlin
Material: Aluminium walzblank
Die Befestigung erfolgt auf dem Obergurt ohne Durchdringung der Profilbahnen
nur liefern

Hinweis: Der Solarhalter ist in  der Ausführung Aluminium unbeschichtet auch als Blitzschutzklemme nach DIN EN 50164-1, Prüfklasse N / VDE 0185 Teil 201einsetzbar.
Menge: 2500,000 St

**2.5.60 Solarrohr-Unterkonstruktion**
Solarrohr-Unterkonstruktion auf den Profilbahnen für weitere Befestigung mit Nutenstein/Hammerkopfschraube z. B. für PV Module,
bestehend aus
- Solarrohr ca. 32 x 2 mm mit Nut
- Schneefanghalter mit Edelstahl-Maschinenschrauben ca. M 8 x 40 und Edelstahl-Muttern
  - Verbrauch: ca. 2,0 St./m (bei Baubreite 500)
- allgemeine bauaufsichtliche Zulassung Nr. Z-14.4-774 durch das Deutsche Institut für Bautechnik, Berlin
Material: Aluminium walzblank
Die Befestigung erfolgt auf dem Obergurt ohne Durchdringung der Profilbahnen
Menge: 2000,000 m

**2.5.70 Blitzschutzklemme**
Blitzschutzklemme für die Metall-Profilbahnen,
geprüft für Blitzstromtragfähigkeit von Verbindungsbauteilen nach DIN EN 50164-1, Prüfklasse N / VDE 0185 Teil 201 zum Anschlu an das gemäß DIN EN 62305-3 / VDE 0185 Teil 305-3 als Auffangeinrichtung geltende Dach aus Gleit-Falzprofildach bestehend aus
- Klemmlaschen mit Edelstahl-Maschinenschrauben ca. M 8 x 40 und Edelstahl-Muttern
  Material: Aluminium walzblank
Die Befestigung erfolgt auf dem Obergurt ohne Durchdringung der Profilbahnen
liefern
Menge: 20,000 St

**2.5.80 Flächenlüfter Aluminium**
Flächenlüfter Aluminium passen zu Dachhaut zur Be- und Entlüftung des Dachaufbaues.
- Ausschneiden der Metall-Profilbahnen,
- Flächenlüfter in Metalldachhaut fachgerecht eingeschweißt und eingedichtet,
- bei Schweißarbeiten sind vor deren Ausführung die Unterkonstruktion mit geeigneten Brandschutzmatten zu sichern und die gesetzlichen Vorschriften zu beachten.
Abmesungen ca. 206x160x90mm
Menge: 25,000 St

#### Abschnitt 2.6 Systemzubehör Gründach

**2.6.10 Gründach**
Dachbegrünungssystem passend zu oben angebotenem Gleit-Falzprofildach  in Baubreite 500mm, für Dachneigungen bis 10°
ca.100 mm Systemhöhe, Systemgewicht trocken ca. 22 kg/m²- wassergesättigt ca. 77 kg/m²,
liefern und fachgerecht sowie nach Herstellerangaben verlegen.

Das System ist geprüft nach DIN CEN/TS 1187-1 mit Klassifizierung nach DIN EN 13 501-5 als
"Broof (t1,3)". Aufbau bestehend aus 4 Schichten:

Schicht 1: Dränage mit Wasserspeicher, Höhe 40 mm
Schicht 2: Vlies aus Polypropylen, thermisch verfestigt
Schicht 3: Wachstumsmatte, Dicke 40 mm
Schicht 4:  Sedum Mix Vegetationsmatte, Dicke ca. 20mm

HINWEIS: Pflege-Wartungsanweisung beachten

Randstreifen: umlaufender Randstreifen mit Kiesschüttung  der Körnung 16/32mm, Breite 500 mm- gemäß Gründach Standarddetails

Einfassung von Gründach-Teilflächen
Einfassung Gründach-Teilflächen Traufe
Dichtungsband innerhalb des Profilbahnstegs als Zulagepos.

Hinweis: Das Angebotene Metalldachsystem mussdauerhaft durchwurzelungssicher, daher ist keine Wurzelschutzfolie enthalten

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Menge: 260,000 m²

**2.6.20 Gründach-Traufabdeckung**
Gründach-Traufabdeckung für die Metall-Profilbahnen,
Material und Oberfläche wie die Dacheindeckung, bestehend aus:
- Gründach-Zahnleiste, perforiert, Zuschnitt 223 mm
- Traufblende Zuschnitt 312mm, 3 Kantungen
einschl. der erforderlichen Dehnungselemente
Menge: 45,000 m

**2.6.30 Kiesrandstreifen**
Kies der Körnung 16/22 bis 16/32 mm liefern und nach Planungsvorgaben einbauen.
mittlere Höhe: 9 cm
Breite: 50 cm
Farbe: bunt

Natürliche, grobe Gesteinskörnung gemäß Vorgabe FLL-Dachbegrünungsrichtlinie.
Aus Nass- oder Trockenabsiebung vorwiegend Rundkorn, produktionsbedingt mit variablen Anteilen von Bruchkorn.
Anteil Körnungen kleiner 8 mm bzw. kleiner 0,063 mm sind im Zustand bei Anlieferung limitiert gemäß Vorgabe der FLL-Dachbegrünungsrichtlinie.
Menge: 170,000 m

**2.6.40 Kiesbereiche (Fläche)**
Kiesbereiche zur Flächengestaltung in der Körnung 16/22 bis 16/32 mm liefern und auf der Schutzlage einbauen.
Schichtdicke: 10 cm
Farbe: bunt

Natürliche, grobe Gesteinskörnung gemäß Vorgabe FLL-Dachbegrünungsrichtlinie.
Aus Nass- oder Trockenabsiebung vorwiegend Rundkorn, produktionsbedingt mit variablen Anteilen von Bruchkorn.
Anteil Körnungen kleiner 8 mm bzw. kleiner 0,063 mm sind im Zustand bei Anlieferung limitiert gemäß Vorgabe der FLL-Dachbegrünungsrichtlinie.
Menge: 40,000 m²

*Hinweis: Hinweise Notabdichtung und Dampfsperre Stahlbetondecken*
Hinweise Notabdichtung und Dampfsperre Stahlbetondecken

Die Notabdichtung und Dampfsperre ist grundsätzlich luftdicht auch bei allen Anschlüssen auszuführen.

**2.6.50 Voranstrich bituminös, Fläche**
vollflächiger bituminöser Voranstrich als Haftbrücke auf mineralische Untergründen für bituminöse oder bitumenverträgliche Dachabdichtungen
Auftrag auf Brettsperrholzdecke und oder Betondecken

Voranstrichkaltverarbeitbar, schnelltrocknend, Verbrauch gemäß den Vorgaben des Herstellers abstimmt auf die Bitumendampfsperrbahn.
UntergrundOberseite Stahlbetondecke und oder Holzdecke Brettsperrholz bzw Dachschalung
  Dachneigung 5°-10°
Menge: 260,000 m²

**2.6.60 Voranstrich bituminös, aufgehende Bauteile**
wie vor, jedoch Ausführung bei aufgehenden Bauteilen

aufgehende Stahlbetonwände und oder Holzwände, -attiken und Bauteile aufkantungen, Höhe bis 1,00m
Menge: 40,000 m²

**2.6.70 Voranstrich bituminös, freier Dachrand**
wie vor, jedoch bei freien Dachrändern

freier DachrandStahlbetondecke, Holzdecke Dicke bis 0,25 m
Menge: 70,000 m

**2.6.80 Notabdichtung und Dampfsperre, Fläche**
einlagige Bitumenschweißbahn als Notabdichtung und Dampfsperre auf mineralische Untergründen mit Voranstrich

BitumenschweißbahnV60 S4+AL gemäß DIN EN 13970,
  vollflächig verschweißt, Naht- und Stoßüberdeckung mindestens 8-10 cm,
  Stöße versetzt anordnen, Dicke circa 4,0 mm, durchtrittsicher, mit Glasvliesträgereinlage
AnwendungstypDU/DZ gemäß DIN V 20000-201
sd-Wert  größer 1500 m gemäß DIN EN 1931
EigenschaftsklasseE4 gemäß DIN 18531-2
maximale Zugkraftl > 400 N/50 mm, q > 300 N/50 mm gemäß DIN 12311-1
Dehnung  l+q > 2 % gemäß DIN 12311-1

UntergrundOberseite Stahlbetondecke und oder Holzdecke  mit bituminösen Voranstrich,
  Dachneigung 5°-10° als späterer Gündachaufbau
Menge: 260,000 m²

**2.6.90 Notabdichtung und Dampfsperre, Hochzug**
wie vor, jedoch Ausführung bei aufgehenden Bauteilen einschließlich fachgerechter Anschluss an Flächenabdichtung  und Kanten- und Eckausbildungen.

aufgehende Stahlbetonwände und oder Holzwände, -attiken und Bauteile aufkantungen, Höhe bis 1,25 m
Menge: 40,000 m²

**2.6.100 Notabdichtung und Dampfsperre, freier Dachrand**
wie vor, jedoch bei freien Dachrändern

freier DachrandStahlbetondecke und oder Holzdecken, Dicke bis 0,25 m
Menge: 40,000 m

**2.6.110 Zulage Notabdichtung und Dampfsperre, Anarbeiten Installationen, rund D bis 200 mm**
Zulage zu den vorgenannten Positionen der Bitumenschweißbahn als Notabdichtung und Dampfsperre, für Anschluss im Bereich haustechnischer Installationen mittels Flüssigkunststoff.

Anschluss Flüssigkunststoffe inklusiv Verstärkung mit Armierungslage, Material PMMA/UP mit Armierung aus Polyestervlies.
  Höhe mindestens 150 mm
InstallationenFallstrangentlüfter, Lüftungsleitung, Schwanenhals, etc.,
  Materialien auch aus Kunststoff
Abmessung rund, Durchmesser bis 200 mm
Menge: 1,000 St

**2.6.120 Trittfeste Wärmedämmung WLG 045, d=140 mm**
Wärmedämmung  Dämmplatten druckfest
Steinwolldämmplatte nach dDIN EN 13162
Druckbelastbarkeit nach DIN 4108-10

Wärmeleitfähigkeit : <=0,045 W /mK
Baustoffklasse: nicht brennbar
Schmelzpunkt: > 1.000° C
Anwendungsgebiet: DAA
Punktlast bei 5mm Stuchung PL(5) >=500N und Druckspannung bei 10% Stauchung CS(10) >= 50kPa
MAterialdicke im Verbauten Zustand: 140 mm
liefern und fachgerecht montieren
inkl vollflächiger Verklebung mit Heißbitumen

Ausführung im Bereich des Auladaches.
Menge: 260,000 m²

#### Abschnitt 2.7 Wartung

**2.7.10 Wartung**
Jährliche Wartung der  Anschlageinrichtung

Jährliche Wartung des kompletten Dachsystemes ink An- und Abfahrt und Protokoll
(pauschal für1 Jahr).
Eventuelle Reparaturen, sowie zusätzliche
Anfahrten werden gesondert verrechnet.
Menge: 5,000 St

#### Abschnitt 2.8 Abdichtung Flüssigkunststoffabdichtung

**2.8.10 zweilagige bituminöse Abdichtung, Fläche**
zweilagige bituminöse Abdichtung auf Flachdachdämmung einschließlich Anarbeiten an angrenzende Bauteile, etc.

1. Lage  Elastomerbitumen-Kaltselbstklebebahn mit variabler Nahtverklebung
Verarbeitungkaltselbstklebend, Naht Schweißverfahren
TrägereinlageGittergelege mit Glasvlies
AbmessungBreite circa 1 m, Dicke circa 3 mm
Kaltbiegeverhaltenoben ≤-25° C, unten ≤-30° C
Wärmestandfestig-oben und unten ≥+100° C
keit
maximale Zugkraftlängs und quer ≥1000 N/50mm
Dehnung  längs und quer ≥2 %
Anwendungstyp DU/E1 PYE KTG KSP 3

2. Lage  Polymerbitumen-Schweißbahn mit Durchwurzelungsschutz nach FLL-Richtlinien
VerarbeitungSchweißverfahren
TrägereinlagePolyesterverbundträger circa 300 g/m²
AbmessungBreite circa 1 m, Dicke circa 5,2 mm
Kaltbiegeverhaltenoben ≤-25° C, unten ≤-40° C
Wärmestandfestig-oben ≥150° C, unten ≥120° C
keit
maximale Zugkraftlängs und quer ≥1450 (±10%) N/50mm
Dehnung  längs und quer 23(±3) %
Anwendungstyp DO/E1 PYE KTP 300 S5

AnwendungsklasseK 2 gemäß DIN 18531
EinwirkungsklasseI A gemäß DIN 18531
Eigenschaftsklassebeide E 1 gemäß DIN 18531
UntergrundFlachdachdämmung aus Mineralwolle als Gefälledämmung, Gefälle circa 2°
Menge: 10,000 m²

**2.8.20 zweilagige bituminöse Abdichtung, aufgehende Bauteile, Zuschnitt bis 600 mm**
wie vor, jedoch Ausführung bei aufgehenden Bauteilen einschließlich fachgerechte und überlappte Anschlüsse an Fläche, Kehlleisten, waagerechte Kehl- und Eckausbildungen, Anarbeiten an angrenzende Bauteile und Flächen, etc.
aufgehende Ortbetonwände, Ortbetonaufkantungen, BauteileOrtbetonattiken einschließlich freier Dachrand, etc. mit Dampfsperre bzw. Dämmung aus Mineralwolle
AbdichtungAnforderungen gemäß Vorposition
Zuschnitt je Lage circa 600 mm
Hinweis  Anarbeiten an hitzeempfindliche Untergründe und Klemmprofile siehe gesonderte Positionen
Menge: 10,000 m

**2.8.30 zweilagige bituminöse Abdichtung, aufgehende Bauteile, Zuschnitt bis 800 mm**
wie vor, jedoch

Zuschnitt je Lage circa 800 mm
Menge: 100,000 m

**2.8.40 zweilagige bituminöse Abdichtung, aufgehende Bauteile, Zuschnitt bis 1000 mm**
wie vor, jedoch

Zuschnitt je Lage circa 1.000 mm
Menge: 10,000 m

**2.8.50 Zulage Abdichtung Fläche, Anarbeiten Flachdachablauf**
Zulage zu der vorgenannten Position der zweilagigen bituminösen Abdichtung auf Flachdachdämmung,
für den Anschluss an einen Flachdachablauf.

FlachdachablaufAblauf aus Gusseisen mit Pressdichtflansch und senkrechten Ablauf bis DN 125
Menge: 1,000 St

**2.8.60 Zulage Abdichtung Fläche, Anarbeiten Notablauf**
wie vor jedoch, Anschluss an einen Notablauf.

FlachdachablaufAblauf aus Gusseisen mit Pressdichtflansch und seitlichem Ablauf, bis DN 70
Menge: 1,000 St

**2.8.70 Zulage Abdichtung aufgehende Bauteile, senkrechte Kehlen**
Zulage zu den vorgenannten Positionen der zweilagigen bituminösen Abdichtung bei aufgehenden Bauteilen, für die Ausfühung von senkrechten Kehlen.

Kehlen  Abwicklung bis 800 mm
Menge: 1,000 St

**2.8.80 Zulage Abdichtung aufgehende Bauteile, Ecken**
Zulage zu den vorgenannten Positionen der zweilagigen bituminösen Abdichtung bei aufgehenden Bauteilen, für die Ausfühung von Innen- und Außenecken.
Menge: 1,000 St

**2.8.90 Zulage Abdichtung aufgehende Bauteile, hitzeempfindlciher Untergrund, Fassade**
Zulage zu den vorgenannten Positionen der zweilagigen bituminösen Abdichtung bei aufgehenden Bauteilen, für das Arbeiten im Bereich hitzeempfindlicher Bauteile.

Bauteile  Pfosten-Riegel-Fassade und Fenster- bzw- Türelemente aus Alumnium
Menge: 5,000 m

**2.8.100 Zulage Abdichtung aufgehende Bauteile, hitzeempfindlicher Untergrund, Abdeckung**
wie vor, jedoch

Bauteile  Abdeckung Attika aus kreuzweise verleimtem Bau-Furniersperrholz
Menge: 5,000 m

**2.8.110 Zulage Abdichtung aufgehende Bauteile, Klemmprofil**
Zulage zu den vorgenannten Positionen der zweilagigen bituminösen Abdichtung bei aufgehenden Bauteilen, für Befestigung der hochgeführten Bahnen mit Klemmprofil aus Aluminium einschließlich elastischer Versiegelung der Fuge zum aufgehenden Bauteil.
Menge: 5,000 m

**2.8.120 Flüssigkunststoffabdichtung Fassade, 2-komponentig mit Vlies, l=200 mm**
Flüssigkunststoffabdichtung an Fassade einschließlich Untergrundvorbehandlung, fachgerechter und überlappter Anschlüsse an Fläche, Kehl- und Eckausbildungen, Anarbeiten an Fassade und deren Unterkonstruktion, Abkleben des Randbereiches an der Fassade, rückstandsfreien der v.g.
Entfernen und Entsorgen der Abklebung nach erfolgter Ausführung, Anarbeiten an angrenzende Bauteile und Flächen, etc.

Flüssigkunststoff-CE-Kennzeichnung, 2-komponentig mit
abdichtungGlasvlieseinlage, wurzelfest gemäß FLL-Prüfung, UV-beständig, Farbe grau, rissüberbrückend, wasserdampfdiffusionsfähig
Abwicklungcirca 200 mm
AnwendungstypDE gemäß DIN 18531
AnwendungsklasseK 2 gemäß DIN 18531
EinwirkungsklasseII A gemäß DIN 18531
EigenschaftsklasseE 1 gemäß DIN 18531
Menge: 10,000 m

**2.8.130 Flüssigkunststoffabdichtung Stahlwange, 2-komponentig mit Vlies, l=150 mm**
wie vor, jedoch Flüssigkunststoffabdichtung an Stahlwange des Geländers.

Abwicklungcirca 150 mm
Menge: 10,000 m

**2.8.140 Flüssigkunststoffabdichtung linienförmige Kleinflächen, 2-komponeting mit Vlies, l=300 mm**
wie vor, jedoch Flüssigkunststoffabdichtung an linienförmigen Kleinflächen.

Abwicklungcirca 300 mm
Hinweis  für diese Position wird die VOB/B § 2 Absatz 3 ausgeschlossen.
Menge: 5,000 m

**2.8.150 Flüssigkunststoffabdichtung flächige Kleinflächen, 2-komponeting mit Vlies**
wie vor, jedoch Flüssigkunststoffabdichtung an flächigen  Kleinflächen.
Menge: 5,000 m²

### Bereich 3 Aufstockung über Schwimmhalle

#### Abschnitt 3.1 Vorbereitende Arbeiten

*Hinweis: Hinweise vorbereitende Arbeiten*
Hinweise vorbereitende Arbeiten

Alle vorbereitenden Arbeiten, die eine besondere Leistung nach VOB/C darstellen sind rechtzeitg vor Ausführung mit dem Auftraggeber oder der Objektüberwachung abzusprechen.

**3.1.10 Reinigen Untergrund grobe Verschmutzungen, Wände, Decken, etc.**
Reinigen des Untergrundes von groben Verschmutzungen einschließlich anfallenden Schmutz aufnehmen und gemäß den geltenden Vorschriften entsorgen.

UntergrundUnterdeckung, Bohlen, Furnierplatten,
  Ortbetonattiken etc.
Verschmutzungengemäß VOB/ C DIN 18334 Abschnitt 4.2.7 und VOB/ C DIN 18336 Abschnitt 4.2.7
Gebäudehöhebis 13,00 m
Hinweis  Reinigen des Untergrundes nach VOB ist Nebenleistung in dieser Position darf nur
  nur auf besondere Anweisung des Auftraggebers oder der Objektüberwachung hartnäckiger schmutz entfernt werden.
  Das Reinigen des Untergrundes von Schmutz, der nicht in den besonderen Leistungen der VOB/ C aufgeführt ist, ist Nebenleistung einschließlich anfallenden Schmutz aufnehmen und gemäß den geltenden Vorschriften entsorgen zu
Abrechnungdie Abrechnung erfolgt nach ausgeführter Fläche. Feststellung der Fläche in Absprache mit der Objektüberwachung vor Ausführung.
Menge: 490,000 m²

**3.1.20 Maßnahmen Schutz, ungeeignete klimatische Bedingungen**
Maßnahmen zum Schutz vor ungeeigneten klimatischen Bedingungen

UntergrundUnterdeckung, Bohlen Furnierplatten,
  Ortbetonattiken, Metalldeckung etc.
Bedingungengemäß VOB/C DIN 18336 Abschnitt 3.1.2 und VOB/C DIN 18336 Abschnitt 4.2.6
Hinweis  Ausfühung nur auf besondere Anweisung des Auftraggebers oder der Objektüberwachung. Beseitigung der Schutzmaßnahmen nach Beendigung der Arbeiten.
Abrechnungdie Abrechnung erfolgt nach fertiger Fläche, die unter diesen Verhältnissen hergestellt wurde.
  Feststellung der Fläche in Absprache mit der Objektüberwachung vor Ausführung.
Menge: 490,000 m²

**3.1.30 Trocknen Untergrund, Feuchigkeit**
Trocknen des Untergrundes von Feuchtigkeit vor weiterführender Arbeiten

UntergrundUnterdeckung, Bohlen Furnierplatten, Ortbetonattiken, Metalldeckung etc.
Gebäudehöhebis 13,00m
Hinweis  Ausfühung nur auf besondere Anweisung des Auftraggebers oder der Objektüberwachung.
Abrechnungdie Abrechnung erfolgt nach ausgeführter Fläche.
  Feststellung der Fläche iin Absprache mit der Objektüberwachung vor Ausführung.
Menge: 490,000 m²

#### Abschnitt 3.2 Metalldachsystem

**3.2.10 Metalldachsystem-Gleit-Falzprofildach**
Metalldachsystem- Gleit- Falzprofildach,
CE- Kennzeichen gemäß Europäischer Technischer Bewertung ETA durch das Deutsche Institut für Bautechnik, Berlin,
selbsttragend, begehbar, gegen Flugfeuer und strahlende Wärme widerstandsfähige harte Bedachung nach DIN 4102-4, Standardbaubreite ca. 500 mm, Profilhöhe ca. 65 mm,
Bahnenlänge bis ca 15 m ohne Querstoß, mit werkseitig vorgefertigten trapezförmigen Gleit- Falzverbindungen.
Die Montage der Profilbahnen erfolgt ausschließlich durch Klemmwirkung, ohne zusätzliches maschinelles Verfalzen oder Verbördeln der einzelnen Elemente am Bau.
Dachneigung 5-8 Grad,
Gebäudehöhe bis 13 m

Fabrikat  ...........................
oder gleichwertig

Material bestehend aus:
- Aluminium blank und stucco dessiniert,
  Materialdicke: ca. 0,8 mm,
  CE- Kennzeichen gemäß Europäische Technische Bewertung ETA-18/0035
- Befestigung durchdringungsfrei nach Herstellerrichtlinien mit:
- Clipleisten aus Stahlblech ca. 1,30 mm mit einem Überzug aus Aluminium-Zink, flache Ausführung oder Anzahl ca. 2,5 Stk / m² oder nach statischer Berechnung
- Montage auf Holzschalung bzw in Teilbereichen auf schräger Betondecke. Zulage gemäß separater Position

Die erhöhte Windsogbelastung im Dachrand- und Eckbereich nach DIN EN 1991-1-4 ist zu beachten.
Aufkanten der Profilbahnen am First, Abkanten an der Traufe und Festpunktausbildung.
Unterkonstruktion falls erforderlich gemäß gesonderter Position.
Befestigungsmittel aus nichtrostendem Werkstoff nach Zulassung bzw. statischer Erfordernis und Herstellernachweis.
Dichtband im Falz bei Dachneigungen unter 7° ist zu berücksichtigen.
Menge: 490,000 m²

**3.2.20 Zulage für Festpunktausbildung mit Richtclip/ Richtprofil**
Zulage für Festpunktausbildung mit Richtclip ca. 200 mm/ Richtprofil ca. 750 mm bei langen Profilbahnlängen oder steilen Dächern und bei hohen Schneelasten.
Die Festpunkte werden durch Vernieten oder Verschrauben (ca. 4 St./ Profilbahn => nach stat. Berechnung) ausgeführt.
Menge: 25,000 m

**3.2.30 Gründach, Abdichten der Längsüberlappung**
Abdichten der Längsüberlappung der Profilbahnen bei Ausführung Gründach mit einseitig selbstklebendem Dichtungsband aus PUR-Weichschaumstoff, schlagregendicht, diffusionsoffen, als Rückstausicherung im Profilbahnsteg
Abmessung: Bandbreite 15 mm, Einsatzbereich 3 x 9 mm
Menge: 800,000 m

#### Abschnitt 3.3 An- und Abschlüsse

*Hinweis: Traufausbildung*

**3.3.10 Unterkonstruktion Traufausbildung**
Unterkonstruktion Traufausbildung in Form von Stahlwinkeln (Abstand und Schenkellänge nach statischer Erfordernis) mit Befestigung in der bauseitigen Holz-Pfette.
Oberseite der Gesamtunterkonstruktion in nach unten geneigter Ausführung (ca. 15 °)
Aufbringen eines Unterkonstruktionsholzes (Bau- Furnierplatte)
einschließlich Befestigung, eventuell erforderlichen Ausgleich, Anarbeiten an angrenzende Bauteile, etc
auf dem Stahlwinkel.

Bau-Furniersperrholzmit bauaufsichtlich geforderter Kennzeichnung und CE Kennzeichnung.
  Stöße ausschließlich im Sparrenbereich
Nutzungsklasse2 gemäß DIN EN 636-2
  2 gemäß DIN EN 1995-1-1
Oberflächengütemindestens III gemäß DIN EN 635
Dicke  ca.  24 mm
Abmessungca. 260 mm
BefestigungBefestigungselementen aus nicht
  rostenden Stahl abgestimmt auf die Gebäudehöhe von 22,00 m und Windzone 1
Menge: 46,000 m

**3.3.20 Zulage zu Unterkonstruktion Traufausbildung in nicht brennbar**
Ausführung wie in vor genannter Position jedoch Ausführung statt einer Bau- Furnierplatte mit einer Brandschutzplatte

Brandschutzplatte im Brandwandbereich ( + 2,5 m links und rechts auslaufend) zum Schutz vor Brandüberschlag einschließlich Unterkonstruktion, Befestigung, Hinterlegung eventuell erforderlichen Ausgleich, Anarbeiten an angrenzdene Bauteile, etc.

Brandschutzplatteeuropäisch geregelt und bauaufsichtlich  geprüft,
  frost-, wasser- und witterungsbeständig, zulässig für Einsatz im frei bewitterten Außenbereich.
BaustoffklasseA1 nichtbrennbar gemäß DIN EN 13501-1
Feuerwiderstands- 90 Minuten
dauer
Dicke  ca. 25 mm
Abmessungca. 260 mm
BefestigungBefestigungselemente gemäß Vorgaben des Herstellers abgestimmt auf die Gebäudehöhe von 22,00 m und Windzone 1
Menge: 23,000 m

**3.3.30 Zulage Ausschnitte für Fallleitungen**
Zulage für die Ausführung von Ausschnitten in vor genannter Unterkonstruktion derTraufausbildung im Bereich der Fallleitungen (Durchmesser bis ca. 200 mm).
Menge: 4,000 St

**3.3.40 Traufwinkel**
Traufwinkel für Profilbahnen aus Aluminium, Abmessung ca. 40 x 20 x 2 mm
mit Alu-Blindnieten mit Edelstahlstift bzw. Bohrschrauben aus nichtrostendem Werkstoff durchgehend an den Profilbahnuntergurten befestigt.
Menge: 46,000 m

**3.3.50 Rinneneinlaufblech**
Rinneneinlaufblech aus Aluminium 2 x gekanntet, Zuschnitt ca. 350 mm, Abmessung ca. 200 x 150, Stärke 2 mm
mit Alu-Blindnieten mit Edelstahlstift bzw. Bohrschrauben aus nichtrostendem Werkstoff. Befestigung auf bauseitiger Dachschalung (ca. 24 mm) inkl. fachgerechter Abdichtung an bauseitiger Unterspannbahn.
- Kantungen 3-fach anstatt 2-fach
- die Abmessungen werden an die Kantungen angepasst
- Einbau einschließlich Lösen und Hochklappen verklebter Unterspannbahn und Wiederverklebung auf Rinneneinlaufblech nach erfolgter Montage
Menge: 46,000 m

**3.3.60 Traufe Tropfblech**
Tropfblech Traufe aus Aluminium, 3 x gekanntet, Zuschnitt ca. 690 mm, Abmessung ca. 200 x 340 x 150, Stärke 2 mm
mit Alu-Blindnieten mit Edelstahlstift bzw. Bohrschrauben aus nichtrostendem Werkstoff. Befestigung auf bauseitiger Bauholzfurnierplatte.
- Kantungen 8-fach anstatt 3-fach
- die Abmessungen werden an die Kantungen angepasst
- Zuschnitt circa 800 mm
Menge: 46,000 m

**3.3.70 Einhängeblech Tropfblech Traufe**
Einhängeblech für das Tropfblech im Bereich Traufe einschließlich Befestigung an v.g. Unterkonstruktion Traufausbildung mit nichtrostenden Befestigungsmitteln.

EinhängeblechAluminiumblech passend zur Dachdeckung d=1,5 mm, Zuschnitt circa 333 mm, 3-fach gekantet
Menge: 46,000 m

**3.3.80 Lochblech Traufe**
Lochblech im Bereich Traufe einschließlich Befestigung auf Holzschalung oder Holzwerkstoffplatte mit nichtrostenden Befestigungsmittel.

LochblechAluminiumblech passend zur Dachdeckung d=1 mm, Zuschnitt circa 100 mm, nicht gekantet, Lochanteil mindestens 80%, Lochung d = maximal 5 mm
Menge: 46,000 m

**3.3.90 Einfassung Fallrohr**
Einfassung für - Rundrohr - Falleitung in Tropfblech Traufe
Durchmesser bis ca. 200 mm, bestehend aus:
− Ausschneiden des Aluminium Tropfblechs
− Rohrummantelung als Kegelstumpf, Material und Oberfläche wie Dacheindeckung,
Mindesthöhe ca. 150 mm, mit Bördelrand
in das Tropfblech fachgerecht
- eingedichtet
Achtung:
Bei Schweißarbeiten sind vor deren Ausführung die Unterkonstruktion mit geeigneten
Brandschutzmatten zu sichern und die gesetzlichen Vorschriften zu beachten.
Menge: 4,000 St

**3.3.100 Mehr-/ Minderzuschnitt, Aluminium Mehrpreis**
Mehr-/Minderpreis für abweichende Blechzuschnitte nach Erfordernis.

Werkstoff: Aluminium (Al)
Mehr-/Minderzuschnitt: ca. 0,80 mm
Werkstoffdicke: mind. ca. 0,80 mm DIN EN 612
Menge: 250,000 m

**3.3.110 Gratfirstabdeckung**
Grat-Lüftungsfirstabdeckung für die Metall-Profilbahnen, Bauhöhe 80 mm
Material und Oberfläche wie die Dacheindeckung,bestehend aus
- zwei Lüftungszahnleisten mit Profilfüllern auszuklinken
- Firstabdeckung freier Luftquerschnitt 450 cm2/m
einschl. der erforderlichen Dehnungselemente
Menge: 23,000 m

**3.3.120 Sturmsicherung Gratfirstabdeckung**
Zulage Sturmsicherung der Firstabdeckung
Zuschnitt 362-467x100mm, 7 Kantungen, 1 stk./m
Menge: 15,000 St

**3.3.130 Anarbeiten First Fassadenverkleidung**
Zulage zu den vorgenannten Positionen der Traufausbildung gemäß Positionen für das Anarbeiten an die Fassadenverkleidung.
Menge: 1,000 St

**3.3.140 Anarbeiten Traufe Fassadenverkleidung**
Zulage zu den vorgenannten Positionen der Traufausbildung gemäß Positionen für das Anarbeiten an die Fassadenverkleidung.
Menge: 2,000 St

#### Abschnitt 3.4 Durchdringungen

**3.4.10 Schwanenhalsdachdurchführung**
Herstellen einer Schwanenhalsdachdurchführung, schlagregendicht, nach Angabe des Dachsystemherstellers, Durchmeser bis ca. 10 cm
- Ausschneiden der Metall-Profilbahnen,
- Rohrummantelung als Kegelstumpf, Material und Oberfläche wie Dacheindeckung, Mindesthöhe 300 mm, mit Bördelrand,
- in Metalldachhaut fachgerecht eingeschweißt und eingedichtet,
- Rohrummantelung einschließlich verschweißter Stossverbindung,
- bei Schweißarbeiten sind vor deren Ausführung die Unterkonstruktion mit geeigneten Brandschutzmatten zu sichern und die gesetzlichen Vorschriften zu beachten.
Menge: 1,000 St

**3.4.20 Nachträgliche runde Durchdringungen**
Nachträgliche runde Durchdringung auf gesonderte Anweisung der örtlichen Bauleitung herstellen.

Durchmesser d= ca. 15 - 25 cm

Ausschneiden der Metall-Profilbahnen

fachgerecht - eingeschweißt - eingedichtet -
- umlaufendes Einfassblech, Zuschnitt circa 500 mm, 3 Kantungen
- Einfassblech in Metalldachhaut fachgerecht eingeschweißt und eingedichtet,
- Einfassblech einschließlich verschweißter Stossverbindung

Achtung:
Bei Schweißarbeiten sind vor deren Ausführung die Unterkonstruktion mit geeigneten Brandschutzmatten zu sichern und die gesetzlichen Vorschriften zu beachten.
liefern und montieren
Menge: 1,000 St

#### Abschnitt 3.5 Systemzubehör Gründach

**3.5.10 Gründach**
Dachbegrünungssystem passend zu oben angebotenem Gleit-Falzprofildach  in Baubreite 500mm, für Dachneigungen bis 10°
ca.100 mm Systemhöhe, Systemgewicht trocken ca. 22 kg/m²- wassergesättigt ca. 77 kg/m²,
liefern und fachgerecht sowie nach Herstellerangaben verlegen.

Das System ist geprüft nach DIN CEN/TS 1187-1 mit Klassifizierung nach DIN EN 13 501-5 als
"Broof (t1,3)". Aufbau bestehend aus 4 Schichten:

Schicht 1: Dränage mit Wasserspeicher, Höhe 40 mm
Schicht 2: Vlies aus Polypropylen, thermisch verfestigt
Schicht 3: Wachstumsmatte, Dicke 40 mm
Schicht 4:  Sedum Mix Vegetationsmatte, Dicke ca. 20mm

HINWEIS: Pflege-Wartungsanweisung beachten

Randstreifen: umlaufender Randstreifen mit Kiesschüttung  der Körnung 16/32mm, Breite 500 mm- gemäß Gründach Standarddetails

Einfassung von Gründach-Teilflächen
Einfassung Gründach-Teilflächen Traufe
Dichtungsband innerhalb des Profilbahnstegs als Zulagepos.

Hinweis: Das Angebotene Metalldachsystem mussdauerhaft durchwurzelungssicher, daher ist keine Wurzelschutzfolie enthalten

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Menge: 490,000 m²

**3.5.20 Gründach-Traufabdeckung**
Gründach-Traufabdeckung für die Metall-Profilbahnen,
Material und Oberfläche wie die Dacheindeckung, bestehend aus:
- Gründach-Zahnleiste, perforiert, Zuschnitt 223 mm
- Traufblende Zuschnitt 312mm, 3 Kantungen
einschl. der erforderlichen Dehnungselemente
Menge: 46,000 m

**3.5.30 Kiesrandstreifen**
Kies der Körnung 16/22 bis 16/32 mm liefern und nach Planungsvorgaben einbauen.
mittlere Höhe: 9 cm
Breite: 50 cm
Farbe: bunt

Natürliche, grobe Gesteinskörnung gemäß Vorgabe FLL-Dachbegrünungsrichtlinie.
Aus Nass- oder Trockenabsiebung vorwiegend Rundkorn, produktionsbedingt mit variablen Anteilen von Bruchkorn.
Anteil Körnungen kleiner 8 mm bzw. kleiner 0,063 mm sind im Zustand bei Anlieferung limitiert gemäß Vorgabe der FLL-Dachbegrünungsrichtlinie.
Menge: 100,000 m

**3.5.40 Kiesbereiche (Fläche)**
Kiesbereiche zur Flächengestaltung in der Körnung 16/22 bis 16/32 mm liefern und auf der Schutzlage einbauen.
Schichtdicke: 10 cm
Farbe: bunt

Natürliche, grobe Gesteinskörnung gemäß Vorgabe FLL-Dachbegrünungsrichtlinie.
Aus Nass- oder Trockenabsiebung vorwiegend Rundkorn, produktionsbedingt mit variablen Anteilen von Bruchkorn.
Anteil Körnungen kleiner 8 mm bzw. kleiner 0,063 mm sind im Zustand bei Anlieferung limitiert gemäß Vorgabe der FLL-Dachbegrünungsrichtlinie.
Menge: 60,000 m²

#### Abschnitt 3.6 Wartung

**3.6.10 Wartung**
Jährliche Wartung der  Anschlageinrichtung

Jährliche Wartung des kompletten Dachsystemes ink An- und Abfahrt und Protokoll
(pauschal für1 Jahr).
Eventuelle Reparaturen, sowie zusätzliche
Anfahrten werden gesondert verrechnet.
Menge: 5,000 St

### Bereich 4 Turnhalle

#### Abschnitt 4.1 Vorbereitende Arbeiten

*Hinweis: Leitbeschreibung*
Dachabdichtung auf nicht durchlüftetem Dach (Warmdach)

Klimabedingungen: Normklimadaten DIN 4108

Gebäudeklasse: 5

Dachneigung Betondecke Bestand 1,31%
Dachneigung neuer Dachaufbau mit Gefälledämmung 2%

Gebäudehöhe: ca. 8,00m

Dachform: Flachdach

Tragschicht:  Stahlbeton
Dachnutzung:  nicht genutzt
Verlegeart:  geklebt

Einwirkungsklasse:  IB
  (mäßige thermische/
  hohe mechanische Einwirkung)

Anwendungsklasse:  K1 (Standardausführung)

Eigenschaftsklasse:  E1

**4.1.10 Untergrund reinigen**
Vorbereiten des Untergrundes für die nachfolgende Bauwerksabdichtung: Ebnen der Bauteiloberflächen, Abschlagen von Graten und überstehenden Nasen, Vermörteln von Fugen, Überarbeiten von Nestern und Hohlstellen, sauberes Abfegen.

Anfallende Stoffe werden Eigentum des AN und sind abzufahren und zu entsorgen Entsorgungsgebühr trägt der AN.
Menge: 600,000 m²

**4.1.20 Voranstrich**
Voranstrich für Dachabdichtungen, aus Bitumenlösung,
liefern, auf den gereinigten Untergrund und an allen aufgehenden Bauteilen nach Herstellerangaben fachgerecht aufbringen.

Untergrund:  Stahlbeton
Menge: 600,000 m²

**4.1.30 Dampfsperre Bitumen**
Bitumen-Dampfsperre nach DIN EN 13 970, AL + V 60 S 4 mit Aluminiumverbund und 60 g/m² Glasvlieseinlage, punkt- oder streifenweise kleben. Nähte und Stöße voll verschweißen. Die Funktion einer Temporären Behelfsabdichtung muss gewährleistet sein. Dampfsperren sind an An- und Abschlüssen und Durchdringungen bis Oberkante hochzuführen und anzuschließen. Die Dampfsperre ist zusätzlich an Überdeckungen, An- und Abschlüssen und Durchdringungen dicht anzuschließen.
Menge: 600,000 m²

#### Abschnitt 4.2 Abdichtungs und Dämmarbeiten

**4.2.10 Bohlenkranz Lichtkuppel**
Bohlenkranz für Lichtkuppelnenngröße ca. 120 x 120cm lichtes Innenmaß nach DIN 4074, Holzschutz DIN 68800-3,
Querschnitt der Bohlen:
Höhe: der Gefälledämmung angepasst
Breite: ca. 12 cm,

Ausführung mehrteilig, einschließlich der Befestigungsmittel umlaufend an der Dachöffnung exakt rechtwinklig befestigen unter Beachtung der DIN EN 1991-1-4 (Windlasten).
Menge: 6,000 Stk

**4.2.20 Zulage Anschluss an aufgehende Bauteile**
Zulage zu vorgenannter Position "Dampfsperre Bitumen" für das Hochführen der vorgenannten Dampfsperre / Behelfsabdichtung im Bereich von aufgehenden Bauteilen aller Art, einschl. Voranstrich.

Zuschnitt ca. 70/100 cm gleiches Material wie die Dampfsperre

Der auf die Dampfsperre übergreifende Teil ist mit dieser sorgfältig zu verschweißen/verkleben.
Menge: 100,000 m²

**4.2.30 Wärmedämmschicht Dach, PUR WLG 025, Grunddämmung 130mm**
Wärmedämmung aus Polyurethan-Hartschaumplatten unter Flachdachabdichtung, beidseitige Aluminiumkaschierung, mit umlaufendem Stufenfalz, Vollflächig und Vollfugig mit dem Untergrund in Heißbitumen eingeschwemmt
Anwendungstyp DAA
Wärmedämmung: Polyurethan
Bauteil: Flachdach
Untergrund: Stahlbetondecke bzw Schweißbahn auf Stahlbetondecke
Wärmeleitfähigkeit (Bemessungswert): 0,025 W/(mK)
Kaschierung: Aluminium-Folie beidseitig
Kantenausbildung: Stufenfalz
Befestigung: in Heißbitumen eingeschwemmt
Baustoffklasse (DIN 4102-1): B1
Brandverhalten (DIN EN 13501-1): E
Anwendungstyp: DAA
Druckbelastbarkeit Dämmstoff: dh
Dicke Dämmstoff: 130mm als Grunddämmung
Menge: 400,000 m²

**4.2.40 Wärmedämmschicht Dach, PUR WLG 025, Gefälledämmung 20-120mm**
Dämmung wie vor jedoch als Gefälledämmung Dicke 20mm-120mm als Gefälledämmung aufgebracht auf der Grunddämmung. Dämmsträke gesamt im Mittel mindestens 200mm. Eigenschaft und Verlegung wie vor
Menge: 400,000 m²

**4.2.50 Wärmedämmschicht Dach, PUR WLG 025, Grunddämmung 150mm**
Wärmedämmung aus Polyurethan-Hartschaumplatten unter Flachdachabdichtung, beidseitige Aluminiumkaschierung, mit umlaufendem Stufenfalz, Vollflächig und Vollfugig mit dem Untergrund in Heißbitumen eingeschwemmt
Anwendungstyp DAA
Wärmedämmung: Polyurethan
Bauteil: Flachdach
Untergrund: Stahlbetondecke bzw Schweißbahn auf Stahlbetondecke
Wärmeleitfähigkeit (Bemessungswert): 0,025 W/(mK)
Kaschierung: Aluminium-Folie beidseitig
Kantenausbildung: Stufenfalz
Befestigung: in Heißbitumen eingeschwemmt
Baustoffklasse (DIN 4102-1): B1
Brandverhalten (DIN EN 13501-1): E
Anwendungstyp: DAA
Druckbelastbarkeit Dämmstoff: dh
Dicke Dämmstoff: 150mm als Grunddämmung
Menge: 205,000 m²

**4.2.60 Wärmedämmschicht Dach, PUR WLG 025, Gefälledämmung 20-80mm**
Dämmung wie vor jedoch als Gefälledämmung Dicke 20mm-80mm als Gefälledämmung aufgebracht auf der Grunddämmung. Dämmsträke gesamt im Mittel mindestens 200mm. Eigenschaft und Verlegung wie vor
Menge: 205,000 m²

**4.2.70 Zulage Wärmedämmschicht für Anarbeiten an Attikaabläufe**
Zulage zu allen Dämmplatten für das fachgerechte Anarbeiten an einzubauenden Attikaeinläufe (Notentwässerung).
Abmessungen ca. Länge 60cm Höhe 20cm
Menge: 2,000 Stk

**4.2.80 Zulage Wärmedämmschicht für Anarbeiten an Lichtkuppel**
Zulage zu allen Dämmplatten für das fachgerechte Anarbeiten  an Lichtkuppel. Abmessungen des anzuarbeitenden Bauteils bis ca. 120 x 120 cm.
Menge: 35,000 lfm

**4.2.90 Trennlage aus Rohglasvlies**
Nahtüberdeckung 8 cm, als Trennlage lose auf der Wärmedämmung verlegt, um Weichmacherwanderungen der PVC-Dachfolie zu verhindern.
Menge: 600,000 m²

**4.2.100 Dachabdichtungsbahn**
Einlagige Dachabdichtung, EPDM-BV-K-PV/GV-1,5 SK gemäß DIN 18 531 1-5 DE/E1 und DIN SPECV 20000-201, aus Ethylen-Propylen-Dien-Terpolymer-Kunststoffbahnen (EPDM), thermoelastisch, nicht durch Weichmacher elastifiziert, mit durchgehend homogener Dichtschicht, (keine unterschiedlichen Schichten- Ober- oder Unterschicht) und nicht durch eine Einlage getrennt, mit unterseitiger Kaschierung aus Polyestervlies/Glasvlies und Selbstklebeschicht, mit integrierter Brandschutzlage zur direkten Verklebung auf unkaschiertem Polystyrol-Hartschaum, hohe Chemikalienbeständigkeit, hohe Kälteflexibilität, bitumenverträglich, PVC-, bitumen-, chlor- und schwermetallfrei, dämmstoffneutral, durchwurzelungs- und rhizomfest nach FLL, Baustoffklasse B2 nach DIN 4102-1 bzw. Klasse E nach DIN EN 13501-1, widerstandfähig gegen Flugfeuer und strahlende Wärme (harte Bedachung) nach DIN 4102-7 bzw. DIN CEN/TS 1187 in der ausgeschriebenen Bauart, mit CE-Kennzeichnung nach DIN EN 13956 und Nachweis der herstellerbezogenen Praxiserfahrung über 30 Jahre.
Qualitätsicherung:
CE-Zertifizierung (FPC-Zertifikat)
TÜV-Zertifizierung (TÜV-Siegel).
Produktdeklaration:
Neutrale und anerkannte Umwelt-Produktdeklaration (EPD) ISO 14025 und EN 15804 gem. IBU-Richtlinien (Institut Bauen und Umwelt e.V.)
Hersteller zertifiziert nach DIN EN ISO 9001, 14001 und 50001.
Dicke: 1,5 mm Dichtschicht + Kaschierung/Selbstklebeschicht
Farbe: hellgrau

Nach Herstellervorschrift lose verlegen und im überdeckten Bahnenrand mechanisch befestigen (Saumbefestigung), einschl. homogener Nahtverbindung. Anzahl und Anordnung der nachweislich geeigneten Befestigungselemente sind vom Auftragnehmer gem. Flachdachrichtlinien 2.6.3 oder DIN EN 1991-1-4 nachzuweisen.

angebotenes Fabrikat:..................................................................
Menge: 600,000 m²

**4.2.110 Zulage Dachabdichtungsbahn für Anarbeiten an Attikaabläufe**
Zulage zu Pos. "Dachabdichtungsbahn" für das fachgerechte Anarbeiten / Andichten an bauseits eingebaute Attikaeinläufe (Notentwässerung).  Die Leistung hat in Abstimmung mit der Sanitärfirma und der Bauleitung zu erfolgen.
Menge: 2,000 Stk

**4.2.120 Zulage Dachabdichtungsbahn für Anarbeiten an Lichtkuppel**
Zulage zur vorgenannten Position "Dachabdichtungsbahn geklebt" für das fachgerechte Anarbeiten  an Lichtkuppel.
Abmessungen des einzudichtenden
Bauteils bis ca.120x120 cm.
Menge: 35,000 lfm

**4.2.130 Wandanschluss an aufgehende BauteileAttika**
Wandanschluss an aufgehende Bauteile wie folgt herstellen:

1)
Die am aufgehenden Bauteil 5 cm hochgeführte Dachbahn mit einem Verbundblechwinkel Abmessungen 50x50mm, 1 x gekantet und geeigneten Befestigungsmittel befestigen.

2)
Wärmedämmung der Flächenposition jedoch in reduzierter Dicke von 140mm, senkrecht am aufgehenden Bauteil
befestigen. Höhe über Gefälledämmung ca. 150cm. Kantholz 2x KVH 8x14cm, oberhalb in die Dämmung einlegen und befestigen.

3)
Verbundblech Z-Winkel, Abwicklunglänge ca. 25cm (5/15/5cm) 2x Kantungen als Übergang zum aufgehenden Bauteil fachgerecht einbauen.

4)
Einen ca. 180cm breiter Zuschnitt aus dem Material der
Dachabdichtung mit der Dachbahn homogen verschweißen und am aufgehenden Bauteil fachgerecht verkleben. Mit einem Wandanschlussprofil für genutzte Dachfläche, Höhe >= 15 cm, aus gepresstem, warmausgehärtetem Aluminium, EN AW-6060, in mind. 15 cm Abstand vom Kies auf der Anschlussbahn in das aufgehende Bauteil mit korrosionsgeschützten Schrauben und Dübeln im Abstand e <= 20 cm sichtbar befestigen.
Die Fuge zwischen Profil und aufgehendem Bauteil, i.M. ca. 10/10 mm dick, mit dauerelastischem, witterungsbeständigem Fugendichtstoff entsprechend DIN 18 540 abdichten.
Menge: 100,000 lfm

**4.2.140 Attikadämmung und -abdichtung und Linienbefestigung**
Attikaabdichtung und Linienbefestigung wie folgt herstellen:

1)
Die an der Attika 5 cm hochgeführte Dachbahn mit einem Verbundblechwinkel, Abmessungen 50x50mm, 1x gekantet und geeigneten Befestigungsmittel befestigen.

2)
Wärmedämmung der Flächenposition als Zuschnitt jedoch in reduzierter Dicke von 120mm, senkrecht an der Attika (ca. 30cm ab OK. Gefälledämmung) und waagrecht auf der Attika (ca. 40cm) befestigen.

3)
BFU 100 G, 5-fach verleimt, Dicke 25 mm, Kanten gefast,  Zuschnitt bis ca. 400mm, Ausführung 1-teilig auf Attika aus Stahlbeton mit korrosionsgeschützten Schrauben und Dübeln
fachgerecht befestigen.

4)
Zuschnitt aus dem Material der Dachbahn, auf der Attika bis zur Außenkante und im senkrechten Bereich nach Herstellervorschrift kleben und mit dem Verbundblech und der Dachabdichtung verschweißen.
Bei Attikahöhen über 80 cm eine Zwischenfixierung aus einem ca. 5 cm breiten, mechanisch befestigten Verbundblechstreifen herstellen.
Menge: 100,000 lfm

**4.2.150 Zulage Ecke Attikaanschluss**
Zulage zu vorbeschriebenem Attikaanschluss für Eckausbildungen, liefern und herstellen.
Menge: 8,000 Stk

**4.2.160 Attikaabdeckung**
Dachrandabdeckung, aus 1,5 mm beschichteten Aluminiumblech EN AW-5005, 4 x gekantet, Kronenbreite ca.450mm, Ansichtshöhe ca. 150mm  Rückansicht 60 mm, mit Haltern aus strang- gepresstem Aluminium, Standardhalterabstand 1,00 m bei Kronenbreite größer 400 mm bis 750 mm, Halterschienenprofil mit axialen Flächenträgheitsmomenten größer 2500 mm4, mit regensicherer Stoßausbildung durch Stoßverbinder mit Gummilippendichtung, mit Niveauplatten zur Regulierung des Quergefälles und der Höhenflucht, auf BFU  mit korrosionsgeschützten Schrauben und mit 3,5% Quergefälle montieren.

Beschichtung:
Alle Sichtflächen mit einem fassadengeeigneten Pulverlacksystem auf Polyesterbasis. Farbton nach RAL 9007 in hochwetterfester Pulverqualität, Oberfläche feinstrukturiert, matt, mit Metallic-Effekt, Schichtdicke mindestens 60 µm, in einer vollautomatischen Anlage beschichten. Die zu beschichtenden Werkteile sind im Spritzverfahren vorbehandelt und mit einer chromfreien Passivierung phosphatfrei im no-rinse-Verfahren nach GSB Al 631 zu versehen.
Menge: 100,000 lfm

**4.2.170 Innen- und Außencken**
Innen geschweißte rechtwinklige Aussen-/Innen-Ecken, Material analog "Dachrandabdeckung"  zum Profil der Vorposition montieren, incl. Beschichtung.
Menge: 8,000 Stk

**4.2.180 Aufkantung**
Aufkantungen an aufgehende Bauteile, Material analog "Dachrandabdeckung"  zum Profil der Vorposition montieren, incl. Beschichtung.
Menge: 20,000 lfm

**4.2.190 Dachentlüfter**
Strangentlüfter zum oberen Abschluss von Fallleitungen bis  DN 100 bei flach geneigten Dächern mit Dachabdichtungen aller Konstruktionsarten. Zum direkten Anschluss an die Flächenabdichtung mittels vormontiertem Anschlusskragen aus dem Material und Farbe der Dachbahn, als ein- oder zweiteiliges System mit wärmegedämmter Durchgangshülse zum Anschluss an die Dampfsperre, einschl. exzentrischere Reduzierung 125/110 und abnehmbarer Lüfterhaube und optionaler Wetterschutzhaube

Dicke der Wärmedämmung: 0 - 300 mm

liefern, fachgerecht einbauen und nach Herstellervorschrift an die Abdichtung anschließen.

angebotenes Fabrikat:..................................................................
Menge: 6,000 Stk

**4.2.200 Notentwässerung durch Attikaschlitz**
Notentwässerung durch Attikaschlitz herstellen und Abdichten. Höhe ca. 10cm über OK Wasserführender Ebene.
Der Schlitz ist mit einer Blechverkleidung passend zum
Abmessungen Schlitz ca. 20cm Höhe und 60cm llänge. Attikablech auszukleiden. Tropfkanten etc sind vorzusehen.
Menge: 2,000 Stk

#### Abschnitt 4.3 Lichtkuppeln

*Hinweis: Hinweis El.-Anschluss- und Anklemmarbeiten*
Hinweis El.-Anschluss- und Anklemmarbeiten

Die Lichtkuppel-Anlage liegt in der Verantwortung des Auftragnehmers.
Die Elektrozuleitungen bis zum Übergabepunkt (ca. 10m von den Anlagem) werden bauseits durch den AN Elektro bereitgestellt. Abstimmungen sind im Vorfeld mehrfach mit dem Elektro PLaner zu tätigen inkl mehrfacher Anpssung und Übergabe von Kabellisten und Positionsplänen.

Montage, Verkabelung, Anschluss, sowie die vollständige Inbetriebnahme der Anlage erfolgt seitens AN.

Die Angaben für die Zuleitung sind im Zuge der Werkzeichnungen umgehend nach der Beauftragung als Grundlage für den AN Elektro vorzulegen.

Dies ist bei der EP-Kalkulation zu beachten!

**4.3.10 Lichtkuppel -Lüftungsfunktion**
Lichtkuppelsystem DIN EN 1873, starr, mit Aufsetzkranz bestehend aus:

Lichtkuppel 2-schalig aus Acrylglas (PMMA) und einer gewölbten 10 mm SPC-Platte,  Wärmedurchgangskoeffizient Lichtkuppel einschließlich Aufsetzkranz Ubw gesamt 1,5 W/m²K, kuppelförmig, opal-weiß, Lichtdurchlässigkeit 51%, Aufsetzkranz Nenngröße 140x140cm mit wärmedämmender Kammerstruktur aus Polyvinylchlorid (PVC), Höhe ca 30 cm, Wärmedurchgangskoeffizient Aufsetzkranz nach Erfordernis zur Einhaltung des Gesamt U-Wertes . Inkl Durchsturzgitter  im Bereich der Lichtkuppel und einem Innenliegenden Sonnenschutz in Form eines raffbaren Stoff-Behangs Fc=<=0,90 in kombination mit der Verglasung.
Inkl Verkleidung der Innenseite Lichtkuppel bis UK Stahlbetondecke ca. 50cm umlaufen aus pulverbeschichtetem Blech, RAL nach Wahl des AG. Inkl Montage Sonnenschutz und Verkabelung. Kabellängen Motor zum öffnen sowie Kabellänge Sonnenschutz sind mindestens 10m vor zu sehen. Zuleitungen Elektro werden bauseits gestellt.

Nenngröße (lichte Maße UK Aufsetzkranz) 140 x 140cm,

angebotenens Fabrikat:................................................................
Menge: 6,000 Stk

**4.3.20 Öffnungsvorrichtung Motoröffner**
Öffnungsvorrichtung 230V, passend für Lichtkuppel der Vorposition, für Lichtkuppel mit Motoröffner. Ankelmmarbeiten und Inbetriebnahme liegen im Verantwortungsbereich des AN.
Elektrozuleitung bis 10m Entfernung zur Lichtkuppel. Taster wird bauseits gestellt.

angebotenes Fabrikat:..................................................................
Menge: 6,000 Stk

#### Abschnitt 4.4 Sonstiges

**4.4.10 Blitzschutz-/Kabeldurchführung 18 mm**
Blitzschutz- und Kabeldurchführung bestehend aus:
Formteil aus dem Material der Dachabdichtung, ca. 230 mm lang, Innendurchmesser ca. 18 mm, mit Anschlusskragen Durchmesser ca. 150 mm, und mitgeliefertem ca. 100 mm langen HDT-A Warmschrumpfschlauch mit Schmelzkleber, sowie einem Distanzstück für Durchdringungen von ca. 8 - 10 mm.
Formteil über die Durchdringung so führen, dass der Anschlusskragen auf der Dachabdichtung aufliegt.
Anschlusskragen mit Heißluft in mind. 2 cm Breite umlaufend am äusseren Rand mit der Dachabdichtung homogen verschweißen.
Distanzstück zwischen Durchdringung und Formteil einbringen.
Warmschrumpfschlauch ca. 5 cm über das Formteil führen und mit Heißluft erwärmen, bis dieser am Einbauteil und
am Formteil fest anliegt/anklebt.

angebotenes Fabrikat:..................................................................
Menge: 3,000 Stk

**4.4.20 Bautenschutzmatte**
Schutzlage für Abdichtung aus Bautenschutzmatten aus Gummigranulat, Dicke mind. 6 mm, vollflächig und dichtgestoßen und nach Herstellerangabe verlegen.

angebotenes Fabrikat:..................................................................
Menge: 600,000 m²

**4.4.30 Kiesschüttung**
Schüttung, in Höhe von min. 50 mm, aus gewaschenem Kies, 16/32 mm Rundkorn, liefern und einbauen.
Menge: 600,000 m²

**4.4.40 Flachdachablauf, 2-teilig, DN 125**
Flachdachablauf 2-teilig für Freispiegelentwässerung für wärmegedämmte Dächer mit bituminöser Dampfsperre und Abdichtung einschließlich Verguss in bauseitiger Ortbetondecke, Anpassen Oberteil an Dämmstärke, etc.

FlachdachablaufDN 125, aus Gusseisen, nicht brennbar Baustoffklasse A1, senkrechter Ablauf, baufaufsichtlich zugelassen,
  Ablaufkörper mit Pressdichtflansch, Brandschutzeinsatz und Isolierkörper,
  Oberteil mit Pressdichtflansch und Dichtring,
  Bauzeitschutzdeckel, herausnehmbarer Schmutzfang und Kiesfang
Decke  Stahlbetondecke, d circa 22cm
Dämmungim Bereich Ablauf circa 10 cm
Hinweis  der Verguss muss die Anforderung F-90 und rauchtdicht erfüllen
Menge: 5,000 St

**4.4.50 Dichtigkeitsprobe**
*** Pauschalposition
Dichtigkeitsprobe bestehend aus:
visuelle Kontrolle der Abdichtung, Leckageortung im Flachdach mittels Rauchgas im Hochdruckverfahren

Die Prüfung hat in enger Abstimmung mit der Objektüberwachung zu erfolgen.
Menge: 1,000 psch

#### Abschnitt 4.5 Wartung

**4.5.10 Wartung**
Jährliche Wartung der  Anschlageinrichtung

Jährliche Wartung des kompletten Dachsystemes ink An- und Abfahrt und Protokoll
(pauschal für1 Jahr).
Eventuelle Reparaturen, sowie zusätzliche
Anfahrten werden gesondert verrechnet.
Menge: 5,000 St

#### Abschnitt 4.6 Abdichtungsarbeiten Dachterassen

*Hinweis: Leitbeschreibung*
Dachabdichtung auf nicht durchlüftetem Dach (Warmdach)

Klimabedingungen: Normklimadaten DIN 4108

Gebäudeklasse: 5

Dachneigung: 2%

Gebäudehöhe: ca. 6m (Turnhalle)

Tragschicht:  StahlbetonDachnutzung: genutztVerlegeart: geklebtEinwirkungsklasse: IB
  (mäßige thermische/
  hohe mechanische Einwirkung)
Anwendungsklasse: K1 (Standardausführung)Eigenschaftsklasse: E1

**4.6.10 Untergrund reinigen**
Vorbereiten des Untergrundes für die nachfolgende Bauwerksabdichtung: Ebnen der Bauteiloberflächen, Abschlagen von Graten und überstehenden Nasen, Vermörteln von Fugen, Überarbeiten von Nestern und Hohlstellen, sauberes Abfegen.

Anfallende Stoffe werden Eigentum des AN und sind abzufahren und zu entsorgen Entsorgungsgebühr trägt der AN.
Menge: 100,000 m²

**4.6.20 Voranstrich**
Voranstrich für Dachabdichtungen, aus Bitumenlösung,
liefern, auf den gereinigten Untergrund und an allen aufgehenden Bauteilen nach Herstellerangaben fachgerecht aufbringen.

Untergrund:  Stahlbeton
Menge: 100,000 m²

**4.6.30 Dampfsperre Bitumen**
Bitumen-Dampfsperre nach DIN EN 13 970, Al + V 60 S 4 mit Aluminiumverbund und 60 g/m² Glasvlieseinlage, punkt- oder streifenweise kleben. Nähte und Stöße voll verschweißen. Die Funktion einer Temporären Behelfsabdichtung muss gewährleistet sein. Dampfsperren sind an An- und Abschlüssen und Durchdringungen bis Oberkante hochzuführen und anzuschließen. Die Dampfsperre ist zusätzlich an Überdeckungen, An- und Abschlüssen und Durchdringungen dicht anzuschließen.
Menge: 100,000 m²

**4.6.40 Zulage Anschluss an aufgehende Bauteile**
Zulage zu vorgenannter Position "Dampfsperre Bitumen" für das Hochführen der vorgenannten Dampfsperre / Behelfsabdichtung im Bereich von aufgehenden Bauteilen aller Art, einschl. Voranstrich.

Zuschnitt ca. 120/100 cm gleiches Material wie die Dampfsperre

Der auf die Dampfsperre übergreifende Teil ist mit dieser sorgfältig zu verschweißen/verkleben.
Menge: 40,000 m²

**4.6.50 Wärmedämmschicht Dach, Steinwolle, Grunddämmung 160mm**
Wärmedämmung aus 160 mm dicken Steinwolle-Dachdämmplatten mit integrierter Zweischichtcharakteristik und hoch verdichteter, Last verteilender  Oberlage unter der Dachabdichtung angeordnet.  Die harte Oberseite ist durch einen Schriftzug gekennzeichnet und muss oben liegen.
Nach RAL-Gütezeichen Nr. 388 Güteüberwachung: amtlich güteüberwacht

Wärmeleitfähigkeit:
0,035 W/(mK)

Euroklasse:
A1 - nichtbrennbar nach DIN EN 13501-1

Anwendung:
DAA nach DIN 4108-10

Druckspannung bei 10% Stauchung:
 > = 60 kPa nach DIN EN 826

Punktlast bei 5 mm Stauchung:
> = 650 N nach DIN EN 12430

Zugfestigkeit senkrecht zur Plattenebene (Abreißfestigkeit): > = 7,5 kPa nach DIN EN 1607

Liefern und auf der Dampfsperre, einlagig im Verband, dicht gestoßen, fachgerecht verlegen.

Befestigung: mechanisch, zusammen mit der Dachabdichtung
In die Preise sind einzurechnen:
Baustellentransport, Reservematerialien, Schneidarbeiten und Verschnitt.

Dämmstoffdicke 160mm

angebotenes Fabrikat:..................................................................
Menge: 100,000 m²

**4.6.60 Wärmedämmschicht Dach, Steinwolle, Gefälledämmung**
Gefälledach aus Steinwolle bestehend aus keilförmigen Dämmplatten mit integrierter Zweischichtcharakteristik und besonders hoch verdichteter, lastverteilender Oberlage, unter der Dachabdichtung angeordnet. Die harte Oberseite ist durch einen Schriftzug gekennzeichnet und muss oben liegen.
Nach RAL-Gütezeichen Nr. 388 Güteüberwachung: amtlich güteüberwacht

Wärmeleitfähigkeit:
0,035 W/(mK)

Euroklasse:
A1 - nichtbrennbar nach DIN EN 13501-1

Anwendung:
DAA nach DIN 4108-10

Druckspannung bei 10% Stauchung:
 > = 60 kPa nach DIN EN 826

Punktlast bei 5 mm Stauchung:
> = 650 N nach DIN EN 12430

Zugfestigkeit senkrecht zur Plattenebene (Abreißfestigkeit): > = 7,5 kPa nach DIN EN 1607

Anfangsdicke: 40mm, mit 2 % Gefälle,
Enddicke: 120 mm, mit 2 % Gefälle,

zu erreichende mittlere Dicke 200mm (insgesamt mit Grunddämmung), mit 2 % Gefälle,

Verlegeplan mit Nachweis des R-Wertes: R-Wert Berechnung nach DIN ISO EN 6946 für EnEV Nachweis.

Liefern und auf der Grunddämmung nach Verlegeplan des Herstellers, dicht gestoßen, fachgerecht verlegen.

Befestigung: mechanisch, zusammen mit der Dachabdichtung
In die Preise sind einzurechnen: Baustellentransport, Reservematerialien, Schneidarbeiten und Verschnitt

angebotenes Fabrikat:..................................................................
Menge: 100,000 m²

**4.6.70 Zulage Wärmedämmschicht Dach für Kehlausbildung**
Zulage zu vorgenanter Position "Wärmedämmschicht Dach, Steinwolle, Gefälledämmung"  jedoch für das Ausbilddung der Kehlen.
Menge: 40,000 lfm

**4.6.80 Trennlage aus Rohglasvlies**
Nahtüberdeckung 8 cm, als Trennlage lose auf der Wärmedämmung verlegt, um Weichmacherwanderungen der PVC-Dachfolie zu verhindern.
Menge: 100,000 m²

**4.6.90 Dachabdichtungsbahn**
Einlagige Dachabdichtung, EPDM-BV-K-PV/GV-1,5 SK gemäß DIN 18 531 1-5 DE/E1 und DIN SPECV 20000-201, aus Ethylen-Propylen-Dien-Terpolymer-Kunststoffbahnen (EPDM), thermoelastisch, nicht durch Weichmacher elastifiziert, mit durchgehend homogener Dichtschicht, (keine unterschiedlichen Schichten- Ober- oder Unterschicht) und nicht durch eine Einlage getrennt, mit unterseitiger Kaschierung aus Polyestervlies/Glasvlies und Selbstklebeschicht, mit integrierter Brandschutzlage zur direkten Verklebung auf unkaschiertem Polystyrol-Hartschaum, hohe Chemikalienbeständigkeit, hohe Kälteflexibilität, bitumenverträglich, PVC-, bitumen-, chlor- und schwermetallfrei, dämmstoffneutral, durchwurzelungs- und rhizomfest nach FLL, Baustoffklasse B2 nach DIN 4102-1 bzw. Klasse E nach DIN EN 13501-1, widerstandfähig gegen Flugfeuer und strahlende Wärme (harte Bedachung) nach DIN 4102-7 bzw. DIN CEN/TS 1187 in der ausgeschriebenen Bauart, mit CE-Kennzeichnung nach DIN EN 13956 und Nachweis der herstellerbezogenen Praxiserfahrung über 30 Jahre.
Qualitätsicherung:
CE-Zertifizierung (FPC-Zertifikat)
TÜV-Zertifizierung (TÜV-Siegel).
Produktdeklaration:
Neutrale und anerkannte Umwelt-Produktdeklaration (EPD) ISO 14025 und EN 15804 gem. IBU-Richtlinien (Institut Bauen und Umwelt e.V.)
Hersteller zertifiziert nach DIN EN ISO 9001, 14001 und 50001.
Dicke: 1,5 mm Dichtschicht + Kaschierung/Selbstklebeschicht
Farbe: hellgrau

Nach Herstellervorschrift lose verlegen und im überdeckten Bahnenrand mechanisch befestigen (Saumbefestigung), einschl. homogener Nahtverbindung. Anzahl und Anordnung der nachweislich geeigneten Befestigungselemente sind vom Auftragnehmer gem. Flachdachrichtlinien 2.6.3 oder DIN EN 1991-1-4 nachzuweisen.

angebotenes Fabrikat:..................................................................
Menge: 100,000 m²

**4.6.100 Zulage Dachabdichtungsbahn für Anarbeiten an Attikaabläufe**
Zulage zu Pos. "Dachabdichtungsbahn" für das fachgerechte Anarbeiten / Andichten an bauseits eingebaute Attikaeinläufe (Notentwässerung).  Die Leistung hat in Abstimmung mit der Sanitärfirma und der Bauleitung zu erfolgen.
Menge: 2,000 Stk

**4.6.110 Attikadämmung und -abdichtung und Linienbefestigung**
Attikaabdichtung und Linienbefestigung wie folgt herstellen:

1)
Die an der Attika 5 cm hochgeführte Dachbahn mit einem Verbundblechwinkel, Abmessungen 50x50mm, 1x gekantet und geeigneten Befestigungsmittel befestigen.

2)
Wärmedämmung der Flächenposition als Zuschnitt jedoch in reduzierter Dicke von 80mm, senkrecht an der Attika (ca. 100 cm ab OK. Gefälledämmung) und waagrecht auf der Attika (ca. 40cm) befestigen.

3)
BFU 100 G, 5-fach verleimt, Dicke 25 mm, Kanten gefast,  Zuschnitt bis ca. 400mm, Ausführung 1-teilig auf Attika aus Stahlbeton mit korrosionsgeschützten Schrauben und Dübeln
fachgerecht befestigen.

4)
Zuschnitt aus dem Material der Dachbahn, auf der Attika bis zur Außenkante und im senkrechten Bereich nach Herstellervorschrift kleben und mit dem Verbundblech und der Dachabdichtung verschweißen.
Bei Attikahöhen über 80 cm eine Zwischenfixierung aus einem ca. 5 cm breiten, mechanisch befestigten Verbundblechstreifen herstellen.

5)
Verkleidung der Attikainnenseite aus 1,5 mm beschichteten Aluminiumblech EN AW-5005, 4 x gekantet, Ansichtshöhe ca. 90cm mit Haltern aus strang- gepresstem Aluminium, Standardhalterabstand 1,00 m, Halterschienenprofil mit axialen Flächenträgheitsmomenten größer 2500 mm4, mit regensicherer Stoßausbildung durch Stoßverbinder mit Gummilippendichtung. Befestigung an hor. Kanthölzern KVH 2x 80x80mm,Abstand ca. 30cm.

Beschichtung:
Alle Sichtflächen mit einem fassadengeeigneten Pulverlacksystem auf Polyesterbasis. Farbton nach RAL 9007 in hochwetterfester Pulverqualität, Oberfläche feinstrukturiert, matt, mit Metallic-Effekt, Schichtdicke mindestens 60 µm, in einer vollautomatischen Anlage beschichten. Die zu beschichtenden Werkteile sind im Spritzverfahren vorbehandelt und mit einer chromfreien Passivierung phosphatfrei im no-rinse-Verfahren nach GSB Al 631 zu versehen.
Menge: 40,000 lfm

**4.6.120 Zulage Ecke Attikaanschluss**
Zulage zu vorbeschriebenem Attikaanschluss für Eckausbildungen, liefern und herstellen.
Menge: 8,000 Stk

**4.6.130 Attikaabdeckung**
Dachrandabdeckung, aus 1,5 mm beschichteten Aluminiumblech EN AW-5005, 4 x gekantet, Kronenbreite ca.450mm, Ansichtshöhe ca. 150mm  Rückansicht 60 mm, mit Haltern aus strang- gepresstem Aluminium, Standardhalterabstand 1,00 m bei Kronenbreite größer 400 mm bis 750 mm, Halterschienenprofil mit axialen Flächenträgheitsmomenten größer 2500 mm4, mit regensicherer Stoßausbildung durch Stoßverbinder mit Gummilippendichtung, mit Niveauplatten zur Regulierung des Quergefälles und der Höhenflucht, auf BFU  mit korrosionsgeschützten Schrauben und mit 3,5% Quergefälle montieren.

Beschichtung:
Alle Sichtflächen mit einem fassadengeeigneten Pulverlacksystem auf Polyesterbasis. Farbton nach RAL 9007 in hochwetterfester Pulverqualität, Oberfläche feinstrukturiert, matt, mit Metallic-Effekt, Schichtdicke mindestens 60 µm, in einer vollautomatischen Anlage beschichten. Die zu beschichtenden Werkteile sind im Spritzverfahren vorbehandelt und mit einer chromfreien Passivierung phosphatfrei im no-rinse-Verfahren nach GSB Al 631 zu versehen.
Menge: 20,000 lfm

**4.6.140 Innen- und Außencken**
Innen geschweißte rechtwinklige Aussen-/Innen-Ecken, Material analog "Dachrandabdeckung"  zum Profil der Vorposition montieren, incl. Beschichtung.
Menge: 4,000 Stk

**4.6.150 Aufkantung**
Aufkantungen an aufgehende Bauteile, Material analog "Dachrandabdeckung"  zum Profil der Vorposition montieren, incl. Beschichtung.
Menge: 4,000 Stk

**4.6.160 Wandanschluss genutzt zweiteilig mit Linienbefestigung und Wärmedämmung**
Wandanschluss an aufgehende Bauteile wie folgt herstellen:
Die am aufgehenden Bauteil 5 cm hochgeführte Dachbahn mit
einem Verbundblechwinkel,
befestigen.
Kantholz, 3x5 cm, oberhalb in die Dämmung einlegen und befestigen.
Verbundblech Z-Winkel, Abwicklung 240mm.(Dicke der
Dachabdichtung mit der Dachbahn homogen verschweißen und am aufgehenden Bauteil fachgerecht verkleben.
Mit einem Wandanschlussprofil für genutzte Dachfläche, bestehend aus Wandanschlussprofil WA 1 aus gepresstem, warmausgehärtetem Aluminium, EN AW-6060 mit Stoßverbinder und Überhangprofil aus gekantetem Aluminiumblech, 1,5 mm dick, EN AW-5005A,
Ansichtshöhe: 150 mm, mit Halter/Stoßverbinder und Distanzplatten (ab 175 mm) mind. 15 cm über Gehbelag auf der Anschlussbahn mit korrosionsgeschützten Schrauben und Dübeln im Abstand e <= 20 cm befestigen.
Die Fuge zwischen Profil und aufgehendem Bauteil, i.M. ca. 10/10 mm dick, mit dauerelastischem, witterungsbeständigem Fugendichtstoff entsprechend DIN 18 540 abdichten.

angebotenes Fabrikat:..................................................................
1 x gekantet und geeigneten Befestigungsmittel befestigen.Wärmedämmung der Flächenposition jedoch in reduzierter
Dicke von 140 mm, senkrecht am aufgehenden Bauteil
Wärmedämmung+10) cm, 2 Kantungen als Übergang zum aufgehenden Bauteil fachgerecht einbauen.
Ein 45cm breiter Zuschnitt aus dem Material der
Menge: 40,000 lfm

**4.6.170 Linienbefestigung aus Verbundblech**
Linienbefestigung der Dachabdichtung nach Flachdach- richtlinien, Ziffer 2.6, aus Verbundblech, Winkel 5x5 cm, mit geeigneten Befestigungselementen fachgerecht befestigen, nach Herstellervorschrift die Stöße ausbilden und mit der Abdichtung verschweißen.

angebotenens Fabrikat:................................................................
Menge: 40,000 lfm

**4.6.180 Dachabläufe gem. Nachweis**
Dachablauf gemäß Entwässerungsnachweis nach DIN 1986-100 durch den Hersteller/Planer, liefern, fachgerecht einbauen und an die Abdichtung anschliessen. Der Entwässerungsnachweis ist bei Angebotsabgabe vorzulegen.
Menge: 2,000 Stk

**4.6.190 Herstellen einer Öffnung**
Herstellen einer Öffnung, mind.20x20cm, in der Tragschale zur Aufnahme der Notentwässerungselemente / Hauptentwässerungselemente.
Menge: 2,000 Stk

**4.6.200 Terrassenaufsatz aus Aluminium**
Terrassenaufsatz aus Aluminium für alle Dachabläufe bei genutzten Flächen wie Balkone und Terrassen, mit Ablaufmöglichkeiten über die Belags-  und Abdichtungsebene, einschl. Liftring aus Aluminium und Distanzring aus PP zur Zentrierung. Höhenverstellbar von ca. 65 - 100 mm in 3 mm Abstufungen. Bei einer notwendigen Höhe >100 mm sind zusätzliche Liftringe erforderlich. Abmessung ca. 195 x 195 mm, für einen quadratischen Belagsausschnitt von ca. 200 x 200 mm.

angebotenes Fabrikat:..................................................................
Menge: 10,000 Stk

**4.6.210 Dichtigkeitsprobe**
*** Pauschalposition
Dichtigkeitsprobe bestehend aus:
visuelle Kontrolle der Abdichtung, Leckageortung im Flachdach mittels Rauchgas im Hochdruckverfahren

Die Prüfung hat in enger Abstimmung mit der Objektüberwachung zu erfolgen.
Menge: 1,000 psch

**4.6.220 Bautenschutzmatte**
Schutzlage für Abdichtung aus Bautenschutzmatten aus Gummigranulat, Dicke mind. 6 mm, vollflächig und dichtgestoßen und nach Herstellerangabe verlegen.

angebotenes Fabrikat:..................................................................
Menge: 100,000 m²

**4.6.230 Gewehplattenbelag auf Stelzlagern**
Terrassen-Gehbelag bestehend aus:

- Platten, 40 x 40 cm, Dicke 5 cm, auf

- Stelzlagern, 6,3 Stück/m², aus temperatur- und alterungsbeständigem Polypropylen (PP-H GF30) schwarz, rück- und überdrehsicher 20 mm höhenverstellbar, 176 cm² Auflagefläche/Lager,

- einschl. 20 mm hohen Unterlegplatten

- auf der Schutzlage: Bautenschutzmatte aus Gummigranulat, d=6mm

Gefällelos und mit 6 mm offenen Fugen verlegen.
Der Gehbelag ist an den Rändern umlaufend gegen horizontales Verschieben zu sichern.

angebotenes Produkt:...................................................................
Menge: 100,000 m²

### Bereich 5 Klempnerarbeiten

*Hinweis: Grundlage für die Dachentwässerung*
Als Grundlage für die Dachentwässerung sollten folgende Größen der Dachrinne und Fallrohr übereinstimmen:

Dachrinne: ca. 500 mm, 400 mm, 333 mm, 280 mm,
  250 mm
Fallrohr:  ca. 150 mm, 120 mm, 100 mm, 80 mm, 60 mm

#### Abschnitt 5.1 Rinnen

**5.1.10 Kastenrinne**
Dachrinne vorgehängt Ausführung als Kastenrinne nach DIN EN 612,
Zuschnitt nach Erfordernis ca. 1000 mm
einschl. Rinnenhaken, Mindeststärke ca. 6 x 25 mm, Rinnenhakenabstand nach Tabelle 9 aus den Klempnerfachregeln,maximal jedoch ca. 900 mm bzw. statischen Erfordernissen in schneereichen Gegenden und erforderlicher Dehnungselemente sowie Einhangstutzen und Rinnenböden

Fabrikat  ...........................
oder gleichwertig

Material:
Stahlblech verzinkt, farbbeschichtet in RAL- Farbton nach Wahl des Auftraggebers
Menge: 350,000 m

**5.1.20 Endabschluss Kastenrinne**
Endabschluss für vor genannte Kastenrinne.
Menge: 20,000 St

**5.1.30 Zulage Kastenrinne farbbeschichtet**
Zulage Dachrinne vorgehängt Ausführung als Kastenrinne nach DIN EN farbbeschichtet in RAL- Farbton nach Wahl des Auftraggebers
Menge: 350,000 m

**5.1.40 Zulage Rinnenhaken stückbeschichtet**
Zulage Rinnenhaken stückbeschichtet
in RAL- Farbton nach Wahl des Auftraggebers
bzw. im Farbton der Dachrinne
Menge: 4500,000 St

**5.1.50 Rinnenwinkel**
Rinnenwinkel patentiert, für
- Innenecke 90°
- Außenecke 90°
nahtlos tiefgezogen mit durchlaufendem Wasserfalz, als Zulage zu Dachrinne

Fabrikat  ...........................
oder gleichwertig
Menge: 4,000 St

**5.1.60 Einhangstutzen**
Einhangstutzen, mit verstärktem Umbug und Einhängeöse, hinten verschweißt, mit Kompassrose, als Zulage zu Dachrinne,
Größen: ca. 333/100 mm

Fabrikat  ...........................
oder gleichwertig
Menge: 25,000 St

**5.1.70 Schrägstutzen**
Schrägstutzen
zylindrischer Auslauf
Neigungswinkel 50°, mit Einhängeöse, als Zulage zu Dachrinne,

Fabrikat  ...........................
oder gleichwertig
Menge: 25,000 St

**5.1.80 Gelenkstutzen**
Gelenkstutzen patentiert, mit verstellbarem Kugelgelenk,
halbrunde Ausführung, als Zulage zu Dachrinne,

Gesamtlänge: ca. 750 mm

Fabrikat  ...........................
oder gleichwertig
Menge: 4,000 St

**5.1.90 Laubfangkorb**
Laubfangkorb als Zulage zu Dachrinne aus
Edelstahl

Fabrikat  ...........................
oder gleichwertig
Menge: 25,000 St

**5.1.100 Wasserfangkasten**
Wasserfangkasten als Zulage zur Dachrinne, Ausfürung
lang

Fabrikat  ...........................
oder gleichwertig
Menge: 4,000 St

**5.1.110 Rinneneinlaufblech**
Rinneneinlaufblech Material wie

- Dachrinne

Zuschnitt ca. 333 mm, 3 Kantungen, einschließlich Befestigungsmaterial
Menge: 350,000 m

**5.1.120 Folienverbundblechausführung**
Folienverbundblechausführung als Zulage
Materialdicke ca. 2,0 mm,
einschl. fachgerechtem Verschweißen der Stoßausbildungen nach den Herstellerrichtlinien.
Gesamtzuschnitt ca. 2000 mm

Fabrikat  ...........................
oder gleichwertig
Menge: 350,000 m

**5.1.130 Kehlausbildung**
Kehlausbildung - vertieft -

Material wie Dacheindeckung bestehend aus:
- Kehlrinne,  Materialdicke ca. 1 mm,  Zuschnitt ca. 667 mm, 5 Kantungen,
- Einhangblech, beidseitig, Materialdicke ca. 1 mm,
  Zuschnitt ca. 2 x 333 mm, 2 Kantungen

einschließlich der erforderlichen Dehnungselemente, Haftstreifen, Befestigungselemente und erforderliches Schrägschneiden der Profilbahnen.
Menge: 25,000 m

**5.1.140 Rinnendehnelement**
Rinnendehnelement für Kastenrinne wie im Titel Rinnen beschrieben liefern und montieren.

Anzahl nach Erfordernis. Abstände ca. 15m.

Rinnengesamtlänge von 10 - 110 m
Menge: 25,000 St

#### Abschnitt 5.2 Fallrohr

**5.2.10 Regenfallrohre 120mm**
Regenfallrohre kreisförmig nach DIN EN 612,
Material wie Dachrinne.
Befestigung mit Rohrschellen mit Schraubverschluß.
- Nennweite 120 mm
einschl. erforderlicher Ablaufbögen, aus stumpfgeschweißtem Rohr nahtlos gezogen, und Standrohrkappen
Menge: 325,000 m

**5.2.20 Meisterbogen 120mm**
*** EP-Aufgliederung gefordert
Meisterbogen Vario 72° aus Titanzink,
als Verbindungsstück zwischen Einhangstutzen und Ablaufrohr, aus stumpfgeschweißtem Rohr nahtlos gezogen, als Zulage zu Fallrohr,
Nenngröße 120mm
Menge: 50,000 St

**5.2.30 Sockelknie 120mm**
*** EP-Aufgliederung gefordert
Sockelknie, aus stumpfgeschweißtem Rohr nahtlos gezogen, als Zulage zu Fallrohr aus
Material Titanzink
Nenngröße 120mm
Menge: 25,000 St

**5.2.40 Standrohrkappe 120mm**
*** EP-Aufgliederung gefordert
Standrohrkappe - für Standrohr
Hergestellt aus Material wie vor
Nenngröße: 120mm
Material: Titanzink
Menge: 25,000 St

**5.2.50 Regenstandrohre DN120**
*** EP-Aufgliederung gefordert
Regenstandrohre runde Ausführung nach DIN EN 612 mit Steckmuffenverbindung mit Reinigungsöffnung
DN 120 mm Länge 1000 mm
Material:
Stahl feuerverzinkt mit zusätzlicher Innenbeschichtung
Menge: 25,000 St

#### Abschnitt 5.3 Verwahrungen

**5.3.10 Lochblechwinkel**
Lochblechwinkel zur Abdeckung der Lüftungsöffnung an Pultdachfirst bzw Traufe,
Zuschnitt ca. 150 mm, 3 Kantungen,
an der Holzschalung -bzw Unterkonstruktion befestigt,
einschl. aller erforderlichen Haften und Einhangbleche, aus
Material wie Dacheindeckung oder nach Farbton der Dacheindeckung.
Menge: 350,000 m

**5.3.20 Traufbohlenbekleidung**
Traufbohlen-bzw Porenbetonelementansichtsbekleidung,
bestehend aus einem Abdeckblech,
U-förmig gekantet, Material wie

- Dacheindeckung

Zuschnitt ca. 223 mm, 3 Kantungen,
einschließlich Haftstreifen und Befestigungsmaterial,
Menge: 350,000 m

### Bereich 6 Absturzsicheurng / Seilsystem

#### Abschnitt 6.1 Abstursicheurng / Seilsystem

**6.1.10 Planung Seilsicherungssystem**
*** Pauschalposition
Planung eines Horizontalseilsystems und Einzelanschlagpunkte nach DGUV Information 201-056 (BGI 5164) und D-A-CH-S Planungsgrundlagen
Menge: 1,000 psch

**6.1.20 Horizontalseilsicherung**
*** Pauschalposition
Edelstahl-Seilsystem - überfahrbar

mit Anschlagpunkten zur durchdringungsfreien Klemmbefestigung an Metalldachsystem inkl Zulassung für das Dachsystem und das Verwendete Fabrikat

Dauerhaft auf der Dachfläche verbleibendes horizontales Seilsicherungssystem mit flexibler Führung. Komplettsystem aus rostfreiem Edelstahl zur Befestigung der persönlichen Schutzausrüstung gegen Absturz.
Korrosionsbeständigkeitsklasse: CRC II nach DIN EN 1993-1-4
Geprüft und zertifiziert nach:

- DIN EN 795:2012 - Typ C
- DIN CEN/TS 16415:2017

Mit allgemeiner bauaufsichtlicher Zulassung des DIBt:
- Z-14.9-789 - Seilsystem (mit Ü-Zeichen)
      - zugelassen für: maximal 3 Benutzer je Seilabschnitt
- Z-14.9-802 - Anschlagpunkte (mit Ü-Zeichen und  allgemeiner Bauartgenehmigung)

Erfüllt außerdem die Anforderungen:,

- DIN 4426:2017 - Instandhaltung baulicher Anlagen
- DGUV I 201-056 - Planungsgrundlagen für Anschlageinrichtungen auf Dächern
- ASR A2.1 - Technische Regel für Arbeitsstätten: Schutz vor Absturz
- RAL-GZ 717 - RAL-Gütezeichen für Flachdachsysteme und -services

Systemdetails

- Systemgewicht: ca. 500-1000 g/m
- Materialdicke:
- Stahl: min. 0,63 mm
- Aluminium: min. 0,70 mm

Max. Seillänge: 200 m je Einzelseil
Seilunterbrechung bei: 200 m Länge und an jeder Ecke erforderlich

Systemkomponenten

Anschlagpunkte

'40' Stück Anfangs-, End- und Eckanschlagpunkte

zugelassene
Klemmbefestigung auf vor beschriebenes
Metalldachsystem

Dachzugänge
'2'. Stück Dachzugang (Zugangsseil 3,00 m)
 Zugangsseilhalter und Zugangsseil
Länge: 'ca. 3'

Seilsystembestandteile

'14' Stück Einzelseile (max. 200 m je Seil)

'530' lfm Edelstahlseil A4 Ø8 mm, 7x7 Konstruktion
bestehend aus:
Seil  1:  35m
Seil  2:  17m
Seil  3:  22m
Seil  4:  35m
Seil  5:  19m
Seil  6:  37m
Seil  7:  29m
Seil  8:  19m
Seil  9:  22m
Seil 10: 42m
Seil 11: 75m
Seil 12: 41m
Seil 13  14m
Seil 14: 43m
Seil 15: 40m
Seil 16: 40m

'16' Stück Spannelement

'16' Stück Endterminal

'9' Stück Eckverbinder 90°

'1' Stück Eckverbinder 135°

'26' Stück Seilkrafterhalter Typ SKE II

'58' Stück Seilführung gerade - SZH-Z II

'11' Stück Seilführung 90°

'2' Stück Seilführung variabel - überfahrbar

'2' Stück LUX-top STOP

'3' Stück Seilgleiter

'16' Stück Hinweisschild

4 Persönliche Schutzausrüstung (PSA) passend zum Seilsystem

'4' Stück Sicherheitsset PSA gA:

- 4 Stück Auffanggurt  passend zum Seilsystem
- 4 Stück mitlaufendes Auffanggerät inkl. Seilkürzer und Falldämpfer Länge 10 m
- 4 Stück Matchsack

'4' Stück Gerätekoffer aus Stahlblech

Technische Ausführung

Das Edelstahlseil (Bruchlast min. 36 kN) wird dauerhaft mit Spannelement und Endterminal verpresst.
Zur Reduktion der Krafteinleitung in den Untergrund erfolgt die Ausstattung mit Seilkrafterhaltern ausgestattet mit Ausgleichsfeder (zur Temperaturkompensation) und schockabsorbierendem Element.

Maximal auftretende Bemessungseinwirkung am Endpunkt:

- bei max. 3 Benutzern: 8,2 kN

Montagehinweise

- Montage gemäß Herstellervorgaben
- Die Dachkonstruktion ist vor Montage auf ausreichende Tragfähigkeit druch den AN Spenglerarbeitenzu prüfen
- Einhaltung aller technischen Baubestimmungen erforderlich

Dokumentation gemäß DGUV I 201-056

- Fortlaufende Fotodokumentation (auch nicht sichtbarer Befestigungen)
- Bezug zur Systemplanung / Lageskizze
- Übergabe in Papierform und/oder digital

Bezugsquellen

Seilsystem:
'....................................................'

Anschlagpunkte:
'....................................................'
Menge: 1,000 psch

**6.1.30 Persönliche Schutzausrüstung**
Auffanggurt, mitlaufendes Auffanggerät 10 m mit Kernmantelseil 12 mm, inkl. Matchsack

Fabrikat
'....................................................'

liefern und an den Bauherren / Nutzer übergeben
Zu einem späteren Zeitpunkt hat der AN Spenglerarbeiten das Personal der Schule einzuweisen und sämtliche Funktionen zu erläutern. Dies wird nicht gesondert vergütet.
Menge: 3,000 St

**6.1.40 Aufbewahrungsschrank**
Aufbewahrungsschrank Stahlblech, grau lackiert, versperrbar,
Größe 730 x 340 x 222 mm, zur Aufbewahrung der zuvor beschriebenen persönlichen Schutzausrüstung,
liefern und an die örtliche Bauleitung übergeben
Menge: 3,000 St

**6.1.50 Einweisung**
*** Pauschalposition
Einweisung des Nutzes zu einem späteren Zeitpunkt in den Umgang mit dem Seilsicherungssystem Inkl Lohnkosten sowie An- und Abfahrt
Menge: 1,000 psch

**6.1.60 Wartung**
Jährliche Wartung der  Anschlageinrichtung

Jährliche Wartung der
Anschlageinrichtungen durch einen
Sachkundigen gem. DGUV-Grundsatz 312-906
einschl. An- und Abfahrt und Protokoll
(pauschal für
1 Jahr).
Eventuelle Reparaturen, sowie zusätzliche
Anfahrten werden gesondert verrechnet.
Menge: 5,000 St

### Bereich 7 Stuindenlohnarbeiten

*Hinweis: Hinweise Stundenlohnarbeiten*
Hinweise Stundenlohnarbeiten

Für Stundenlohnarbeiten gilt die VOB/B § 15.

Stundenlohnarbeiten kommen nur dort zur Ausführung, wo durch unvorhergesehene Arbeiten keine entsprechenden Ausschreibungspositionen vorhanden sind

Eine Abrechnung als Stundenlohnarbeit ist nur nach ausdrücklicher vorheriger Zustimmung des Auftraggebers zulässig. Sie müssen gemäß VOB/B § 15 Absatz 3 vor Beginn angezeigt werden.

Bei Stundenlohnarbeiten gelten die vereinbarten Verrechnungssätze unabhängig von der Anzahl der geleisteten Stunden. Die Verrechnungssätze müssen den tatsächlichen Lohn mit den Zuschlägen enthalten, hierzu zählen insbesondere Sozialkosten, Lohnnebenkosten, Gemeinkosten sowie Zuschläge für Nacht-, Sonn- und Feiertagsarbeit.

Der Auftragnehmer hat über Stundenlohnarbeiten arbeitstäglich Stundenlohnzettel in zweifacher Ausfertigung einzureichen. Diese müssen außer den Angaben nach VOB/B § 15 Absatz 3 das Datum, die Bezeichnung des Ausführungsortes innerhalb der Baustelle, die Art der Leistung, die Namen der Arbeitskräfte und deren Berufs-, Lohn- oder Gehaltsgruppe, die geleisteten Arbeitsstunden je Arbeitskraft, ggf. aufgegliedert nach Mehr-, Nacht-, Sonntags- und Feiertagsarbeit, sowie nach im Verrechnungssatz nicht enthaltenen Erschwernissen und die Gerätekenngrößen enthalten.

Die Originale der Stundenlohnzettel behält der Auftraggeber, die bescheinigten Durchschriften erhält der Auftragnehmer.

Die Abzeichnung von Stundenlohnzetteln durch den Auftraggeber oder den Bauleiter und die damit verbundene Anerkenntniswirkung betreffen nur Art und Umfang der erbrachten Leistung. Es bleibt die Prüfung vorbehalten, ob es sich bei den bescheinigten Arbeiten überhaupt um vergütungspflichtige Leistungen handelt und ob diese dann auf Stundenlohn- oder Einheitspreisbasis abzurechnen sind.

Stundenlohnrechnungen müssen entsprechend den Stundenlohnzetteln aufgegliedert werden.

Nicht fristgerecht gemäß VOB/ B eingereichte Stundenlohnzettel werden nicht anerkannt.

#### Abschnitt 7.1 Personal

**7.1.10 Vorarbeiter bzw. Meister**
Menge: 15,000 Std

**7.1.20 Facharbeiter**
Menge: 10,000 Std

**7.1.30 Helfer**
Menge: 10,000 Std

**7.1.40 Auszubildender**
Menge: 5,000 Std

#### Abschnitt 7.2 Material

**7.2.10 Aluminiumblech**
Materialien, welche nicht in den Positionen erfasst sind und gegen Nachweis zur Anwendung kommen:
Aluminiumblech.
Blechdicke:  ca. 0,7 mm
Blechbreite: ca. 500 mm
Menge: 10,000 m²

**7.2.20 Walzblei**
Materialien, welche nicht in den Positionen erfasst sind und gegen Nachweis zur Anwendung kommen:
Walzblei.
Blechdicke: 3,0 mm
Menge: 10,000 m²

**7.2.30 Mehr-/Minderpreis Blechzuschnitte**
Mehr-/Minderpreis für abweichende Blechzuschnitte nach Erfordernis.
Werkstoff: Aluminium (Al)
Mehr-/Minderzuschnitt: 10 mm
Werkstoffdicke: mind. 0,70 mm DIN EN 612
Menge: 10,000 m

**7.2.40 Kantung Metall**
Mehrpreis für abweichende Blechzuschnitte bei Kantungen nach Erfordernis.
Werkstoff: Metall
Werkstoffdicke: bis 1,0 mm DIN EN 612
Menge: 10,000 m

**7.2.50 OSB Platte, OSB 3, Nut- und Feder, d=15 mm**
Menge: 1,000 m²

**7.2.60 OSB Platte, OSB 3, Nut- und Feder, d=22 mm**
OSB Platte, OSB 4, Nut- und Feder, d=22 mm
Menge: 1,000 m²

**7.2.70 OSB Platte, OSB 3, Nut- und Feder, d=25 mm**
Menge: 1,000 m²

**7.2.80 Vollholzdreischichtplatten, Nut und Feder, Plattentyp SWP/1, Nutzungsklasse, d=26 mm**
Menge: 1,000 m²

**7.2.90 Bitumenschweißbahn, V60 S4+AL**
Menge: 1,000 m²

**7.2.100 Unterdeckung, Klasse 3, Brandverhalten Klasse E, wasserdicht W 1, Sd-Wert 0,02 m**
Menge: 1,000 m²

**7.2.110 Glasvlies-Bitumendachbahn 500, nackt, besandet**
Menge: 1,000 m²

**7.2.120 Mineralwolledämmung, 035, A1, d=10 cm**
Menge: 1,000 m²

**7.2.130 Mineralwolledämmung, 035, A1, d=14 cm**
Menge: 1,000 m²

**7.2.140 Mineralwolledämmung, 035, A1, d=20 cm**
Menge: 1,000 m²

**7.2.150 Dampfbremse alukaschiert, Sd=100 m**
Menge: 1,000 m²

**7.2.160 Klebeband Dampfsperre, Stoß- und Anschlussfugen**
Menge: 1,000 m

**7.2.170 Windrispenband, verzinkt, Querschnitt: 60/3,0 mm**
Menge: 1,000 m

**7.2.180 Nägel, verzinkt, Durchmesser bis 6 mm, Längebis 100 mm**
Menge: 1,000 kg

**7.2.190 Nägel, verzinkt, Durchmesser 6-10 mm, Länge100-200 mm**
Menge: 1,000 kg

**7.2.200 Sondernägel verzinkt, Bezeichnung RNa / SNa, Tragfähigkeitsklasse III, Durchmesser bis 6 mm, Länge bis 100 mm**
Menge: 1,000 St

**7.2.210 Holzbauschraube, verzinkt, Durchmesse bis 10 mm, Länge bis 200 mm**
Menge: 1,000 St

**7.2.220 Holzbauschraube, verzinkt, Durchmesse 10-14 mm, Länge 200-400 mm**
Menge: 1,000 St

**7.2.230 Schlüsselschraube, verzinkt, Durchmesser bis 12 mm, Länge bis 300 mm**
Menge: 1,000 St

**7.2.240 Bolzen, Stabdübel und Gewindestangen, verzinkt, Durchmesser bis 12 mm, Länge bis 1,00 m**
Menge: 1,000 kg

**7.2.250 Stabdübel, verzinkt, Durchmesser bis 10 mm, Länge bis 250 mm**
Menge: 1,000 St

**7.2.260 Dübel besonderer Bauart als Einlass-, Einpress- oder Einlass-Einpressdübel, Durchmesser bis 50 mm**
Menge: 1,000 St

**7.2.270 Stahlblechformteil, feuerverzinkt**
Menge: 1,000 kg

**7.2.280 Stahlteil als Schweißbauteil, Material S 235 JR, Schwierigkeitsgrad V 1**
Menge: 1,000 St

**7.2.290 Stahlteil, als Schweißbauteil, Material: S 235 JR, Schwierigkeitsgrad V 2**
Menge: 1,000 St

**7.2.300 Verbundanker, verzinkt, Durchmesser bis 14 mm, Länge bis 300 mm**
Menge: 1,000 St

**7.2.310 Flachstahl, verzinkt, Schwierigkeitsgrad: E1**
Menge: 1,000 kg

**7.2.320 Baustahlteile, verzinkt, Stahlsorte S 235, Blechdicke bis 15 mm**
Menge: 1,000 kg

**7.2.330 Profilstahl, Schwierigkeitsgrad E1**
Menge: 1,000 kg

**7.2.340 Stahlwalzprofile, Stahlsorte S235JRH, beschichtet, Profile L- und C-Reihe**
Menge: 1,000 t

**7.2.350 Stahlwalzprofile, Stahlsorte S235JRH, beschichtet, Profile U- und H-Reihe**
Menge: 1,000 t

**7.2.360 Stahlwalzprofile, Stahlsorte S235JRH, beschichtet**
Menge: 1,000 kg

**7.2.370 Kleineisenteile, verzinkt, Stahlsorte S235JR**
Menge: 1,000 kg

#### Abschnitt 7.3 Geräte

*Hinweis: Hinweise Geräte*
Hinweise Geräte

Die Einheits- und Gesamtpreise für Geräte sind, wo erforderlich,  einschließlich Lieferung und Inbetriebnahme anzugeben.

**7.3.10 Bohrhammer, bis 2.000 W**
Bohrhammer ohne Bedienung, bis 2.000 W
Menge: 1,000 Std

**7.3.20 Winkelschleifer, D bis 125 mm**
Winkelschleifer ohne Bedienung, D bis 125 mm
Menge: 1,000 Std

**7.3.30 Industriesauger, nass/trocken, Luftleistung bis 4,0 m³**
Industriesauger ohne Bedienung, nass/trocken,
Luftleistung bis 4,0 m³
Menge: 1,000 Std

**7.3.40 Laubbläser, Luftgeschwindiglkeit bis 200 km/h**
Laubbläser ohne Bedienung, Luftgeschwindiglkeit bis 200 km/h
Menge: 1,000 Std

**7.3.50 Transporter, Gesamtgewicht bis 3,5 t**
Transporter einschließlich Bedienung, Gesamtgewicht bis 3,5 t
Menge: 1,000 Std

**7.3.60 Lastkraftwagen, 2 Achser, Gesamtgewicht bis 8 t**
Lastkraftwagen einschließlich Bedienung, 2 Achser, Gesamtgewicht bis 8 t
Menge: 1,000 Std

**7.3.70 Lastkraftwagen, 3 Achser, Gesamtgewicht bis 16 t**
Lastkraftwagen einschließlich Bedienung, 3 Achser, Gesamtgewicht bis 16 t
Menge: 1,000 Std

**7.3.80 Lastkraftwagen, 4-5 Achser, Gesamtgewicht bis 40 t**
Lastkraftwagen einschließlich Bedienung, 4-5 Achser, Gesamtgewicht bis 40 t
Menge: 1,000 Std

**7.3.90 Autokran, Traglast bis 50 t**
Autokran einschließlich Bedienung,
Traglast bis 50 t
Menge: 1,000 Std

**7.3.100 Autokran, Traglast bis 200 t**
Autokran einschließlich Bedienung,
Traglast bis 200 t
Menge: 1,000 Std

**7.3.110 Hubbühne**
Hubbühne oder variables Arbeitsgerüst, LK4, für die notwenidgen Montagearbeiten auf der Baustelle bereitstellen, vorhalten, räumen.
Bereitstellung: 4 Wochen
Menge: 1,000 St.

**7.3.120 Dachdeckerschrägaufzug**
Geräte, welche nicht in den Positionen erfasst sind und gegen Nachweis zum Einsatz kommen:
Dachdeckerschrägaufzug, elektrisch, mit Palettenbühne auf- und abbauen.
Menge: 1,000 Std.

**7.3.130 Verlängerungskabel**
Geräte, welche nicht in den Positionen erfasst sind und gegen Nachweis zum Einsatz kommen:
Verlängerungskabel, 380 V / 5 x 1,5 mm².
Länge: bis 50 m
Menge: 1,000 Std.

**7.3.140 Stromerzeuger**
Geräte, welche nicht in den Positionen erfasst sind und gegen Nachweis zum Einsatz kommen:
Stromerzeuger
Leistung: 230 V / 2 kW
Menge: 1,000 Std.
